# Einbau von UF-Anlagen in Brombach
Angebotsaufforderung (GAEB DA XML 3.3, DA83)
Projekt: 01SEB...
Währung: EUR
Vergabeart: Öffentliche Ausschreibung
Eröffnung: 29.10.2026
Ende der Zuschlagsfrist: 30.11.2026
Abgabeort: siehe Veröffentlichung; ;
Ausführungsbeginn: 14.12.2026
Ausführungsende: 18.02.2028
Erstellt mit: GXML Toolbox V3.3 R20220330, ORCA AVA 27 27.00.00, 01.10.2026

## 01 Verfahrens- und Prozesstechnik

### Titel 01 PW Brombach

*Hinweis: Vorbemerkung Verfahrens- und Prozesstechnik*
Vorbemerkung Verfahrens- und Prozesstechnik

. Umfang der Leistungen
Die Einzelpreise setzen sich aus Lieferung, Montage, Inbetriebnahme und Abnahme zusammen.

Der Auftragnehmer verpflichtet sich, dass sämtliche Leistungen mit fachtechnisch qualifiziertem und geschultem Personal durchgeführt werden, und dass Vorschriften und Richtlinien der DIN, VDI, VDE, DVGW, UVV usw. eingehalten werden. Alle Bauteile welche mit Trinkwasser in Verbindung kommen müssen den DVGW und KTW-Richtlinien entsprechen, auch wenn dies nicht in der einzelnen Position separat vermerkt ist. Sollte das angebotene Bauteil über keine Zulassung verfügen, so ist dies entprechend anzugeben.

Für die Leistungen sind insbesondere einzukalkulieren:
- Löhne, Gehälter, Kosten für Projektierung, Lieferung, Montage,  Inbetriebnahme (inkl. der zugehörigen Leistungen wie z.B.  Desinfektion usw.), usw.
- bei Festpreisvereinbarungen Lohnzuschläge
- Lohnnebenkosten, Gemeinkosten, Gewinn
- Montageunterbrechungen
- Kosten für Bau- und Betriebsstoffe
- Vorhalten von Werkzeugen, Hebezeugen, Messinstrumenten
- Kosten für Baustelleneinrichtungen, insbesondere für Beleuchtung, Anlagen zur Verkehrssicherung und -regelung im Bereich der Baustelle(n), Sanitärausrüstung, WC, Sicherheitsausrüstung,  usw..
- Kosten für Dokumentation
- Inbetriebnahme der Anlagen (auch Einzelinbetriebnahmen)
- Desinfektion der Bauteile bei Einbau und vor IB
- Funktionsprüfungen der Anlagen
- Einweisung des Personals (auch mehrfach)
- Probebetrieb
- Pflichtenhefterstellung
- Abnahme
- Frachtkosten, Porto
- Reinigung der Baustelle (mind. 1x wöchentlich)

Wetterbedingte Behinderungen auf den Zu- und Abfahrtswegen zur Baustelle stellen keine zusätzliche Erschwernis dar und entbinden nicht von der Einhaltung der vereinbarten Termine.

. Verhaltensregeln
Auf Aufforderung des Auftraggebers hat sich das Personal des Auftragnehmers vor Beginn der Arbeiten beim Auftraggeber anzumelden und bei Verlassen der Baustelle abzumelden. Übrig gebliebene Stoffe, Teile, Verpackungen oder Abfälle sind laufend zu entsorgen. Die Baustelle ist in einem ordentlichen Zustand zu halten.

. Funktionsprüfungen und Inbetriebnahmen
Sind im Rahmen der Funktionsprüfungen Anlagenteile berührt, die nicht zum Lieferumfang des Auftragnehmers gehören, so hat der Auftragnehmer die Funktionsprüfung vorher beim Auftraggeber anzumelden, zu erläutern und sich die Genehmigung hierfür geben zu lassen. Sonstige Inbetriebnahmen der Gesamtanlage oder Anlagenteile sind ebenfalls dem AG und bei dem Planer anzumelden und mit diesen abzustimmen. Werden Gesamtanlagen oder Anlagenteile in Betrieb genommen, sind zuvor vom AN sämtliche für den sicheren Betrieb der Anlage relevante Funktionen, Sicherheitsabschaltungen, Überwachungen und Fernalarmierungen zu testen und zu protokollieren. Der AN ist verpflichtet, diese Nachweise auf Verlangen dem AG vorzulegen.

. Planunterlagen
Die für die Ausführung erforderlichen Ausführungs-, Montage- und Fundamentpläne sind im Maßstab 1:50 bzw. für Rohrkeller, Pumpwerke usw. im Maßstab 1:20 mit Maßangaben vor der Ausführung der Anlage dem Planer sowohl digital (dwg und pdf) als auch in Papierform zur Durchsicht und Genehmigung vorzulegen. Es erfolgt keine Prüfung im Detail, d.h. der Auftragnehmer hat keine Ansprüche an Dritte bei fehlerhafter Ausführung auf Grund der freigegebenen Pläne.

Dem planenden Büro sind nach Abschluss der Baumaßnahme die revidierten Planunterlagen digital (dwg und pdf) und in Papierform 4-fach zu übergeben.

. Kalkulation/ Aufmaß
Formstücke, Flansche und Armaturen werden übermessen und sind in den Positionen des Leistungsverzeichnisses als Zulage zu kalkulieren.

Befestigungsmittel, Flanschverbindungen
Sofern in den Positionen nichts anderes vermerkt ist, sind alle Befestigungen und Flanschverbindungen mit Schrauben, Muttern, Unterlegscheiben, Dübel usw. aus Edelstahl 1.4571 auszuführen. Kontaktkorrosion muss durch Zwischenlegen von Kunststoffscheiben oder Kunststofffolie verhindert werden.
. Abnahme
Nach Lieferung und Montage aller Leistungen, sowie deren vollständiger und erfolgreicher Funktionsprüfung kann der Auftragnehmer die Abnahme beantragen.

Die Beantragung erfolgt min. 14 Tage vor Abnahme, in schriftlicher Form bei dem Auftraggeber und beim Planungsbüro.

Kann die Anlage wegen Funktionsmängeln nicht abgenommen werden, ist die Abnahme nach der Nachbesserung der zu wiederholen. Die Frist für die Nachbesserungsleistungen betragen in der Regel 4 Wochen, wenn keine anderen Fristen vereinbart werden.

Sämtliche Kosten für die Wiederholung der Abnahme sind vom Auftragnehmer zu tragen. Er selbst kann keine Kosten geltend machen.

. CE-Konformitätserklärung
Es sind nur Bauteile zu verwenden, für die eine CE-Konformitätserklärung vorliegt. Diese sind auf Verlangen des Auftraggebers oder des Planers vorzulegen.

. Zusätzliche Leistungen des Auftraggebers oder des Ingenieurbüros
Sind seitens des Auftraggebers oder seitens des planenden Ingenieurbüros auf Grund nicht termin- oder sachgerechter Abwicklung des Auftragnehmers zusätzliche Leistungen zu erbringen (Organisation von Fremdfirmen, Wiederholung von Abnahmen etc.), so sind diese Leistungen von dem Auftragnehmer zu ersetzen. Die Vergütung erfolgt nach den Stundensätzen des IB mit einem Zuschlag von 50%.

. Dokumentation
Nach Abschluss der Arbeiten hat der Auftragnehmer eine Dokumentation sämtlicher eingebauten Aggregate und sonstigen Bauteile in gebundener Form 4-fach und in digitaler Form beim Planungsbüro zur Prüfung abzuliefern. Bestandspläne sind im Format pdf und dwg (dxf) auf CD zu übergeben. Diese Unterlagen müssen sowohl die technische Dokumentation als auch die Wartungsvorschriften und sonstigen Besonderheiten des jeweiligen Bauteiles enthalten.

#### Bereich 01.01 Wasseraufbereitung

*Hinweis: Vorbemerkungen Klein-Membranfilteranlage*
Vorbemerkungen Kleinfilteranlage:

Die Anlage muss Quellwasser aufbereiten. Diese trübt bei Regenwetter ein was die Fläschenbelastung erhöht.
Die Wasseranalyse liegt als Anlage der Ausschreibung bei.

Die Filteranlage muss mittels Ultrafiltrationsverfahren klares und bakterienfreies Wasser produzieren. Die Wanddurchlässigkeit der Kapillaren muss <= 0,02 µm betragen.
Eliminationsstustufe und Trenngrenze:
LOG 9,15 > 99,9 % 0,02 µm

Membranfläche : 4 x 60m²
Volumenstrom: 10,8 m³/h
Aufbereitungsleistung: 170 m³/d
Flächenbelastung: 70l/(m²/h)
Flächenbelastung muss auf max. 60 l/m²h ausgelegt sein.

Voraussetzung einfache Reinigung, kompakter und modularer Aufbau.

DIe Anlage muss im EG des Betriebsgebäudes aufgebaut werden. Als Zugang steht lediglich eine einflüglige Tür zur Verfügung. Zum einbringen der Anlage muss diese in Einzelteilen angeliefert und Vorort montiert werden.
Der Raum ist 2.700 mm tief. genaue Maße sind den beigefügten Plänen zu entnehmen bzw. bei einer Vorortbesichtigung festzustellen.

**01.01.10 Automatischer Rückspülfilter**
Automatisch selbstreinigend
Ununterbrochener Druchfluss während der Rückspülung. Korrosionsbeständig aus epoxidharz- oder polyesterbeschichtetem Stahl 37-2 oder glw.
Inkl. Steuerung für automatische Rückspülung nach dem Differenzdruck und zusätzlich über ein Zeitglied.
Filtermedium als gewebte Edelstahlsiebe;
Elektrisch betrieben mit PLC Steuerung, z.B. Siemens S7
Komplett eingebaut in Rohrleitungssystem inkl. allem erforderliche Zubehör für die automatische Rückspülung, Anteil für Schrauben aus Edelstahl 1.4571 und Dichtungen.

Anlage mit minimalem Druckverlust.

Technische Daten:
Fabrikat u. Typ: Aquaboll  o. glw.

Angebotenes Fabrikat und Typ: '.........'

Fördermedium: Rohwasser aus Quelle
Einbauor : Rohrkeller vor UF

Leistung [m³/h]: ca. 11

Filterfeinheit [µm]: 200
Filtermaterial: Edelstahl
angeboten: '.........'

Druckverlust [mbar] min.: '.........'
Druckverlust [mbar] max.: '.........'

erf. Spülwassermenge [m³]: '.........'
erf. Druck [bar]: '.........'
Spannung [V/ Hz]: 400/ 50
Nennstrom [A]: '.........'
Schutzart [IP]: 55
Leistungsbedarf [kW]: '.........'
Stutzen [DN]: '.........'
Gesamtgewicht [kg]: '.........'
Menge: 1,000 St

**01.01.20 Kleinfilteranlage**
*** Grundposition ZZ 1.0
als Kompaktanlage bestehend aus gebündelten Membran- Kapillaren. Die Wanddurchlässigkeit der Kapillaren beträgt 0,02µm. Durch den Gesamtaufbau des Filters fließt das Wasser durch die Kapillaren hindurch. Während des Reinigungsvorgangs kann das Wasser ungehindert mit hoher Strömungsgeschwindigkeit durch die Kapillaren hindurch fließen und somit Ablagerungen an den Innenflächen entfernen. Um die Filtergeschwindigkeiten zu erreichen, wird der gerade Durchfluss elektrisch gesperrt und das Medium Wasser durch die Filterwandung der Kapillaren nach außen geleitet. Durch das äußere Hüllrohr wird das Wasser aufgefangen und in den reinen Teil des Trinkwasssernetzes geleitet. Die Reinigungsintervalle sind zeitabhängig geregelt.
Die Ultrafiltration ist ein druckgetriebener Trennungsprozess. Eine spezielle Membran, deren Material und Porengröße entsprechend den im Wasser vorgefundenen Organismen gewählt ist, stellt die eigentliche lokale Trennschicht dar. Mit dieser Membran können aus einem parallel über die Membranoberfläche geführten Medium alle Moleküle, die größer sind als die Trenngrenze der Membran von 0,02 µm, abgetrennt werden. Damit werden alle Bakterien, u. a. die Legionella, Parasiten, Schwebstoffe und die meisten Viren, absolut zuverlässig aus dem Wasser herausgefiltert. Der Prozess ist selbstreinigend und automatisch (zeitabhängig) gesteuert.

Inkl. automatisierter Feinfilterspülung, 2 Stück abflammbare Entnahmehahnen (Rohwassser- und Reinwasser) und sonstigem erforderlichen Zubehör, komplett montiert.

Technische Daten:

Fabrikat und Typ : LEGIO LBFK-12-240-4 oder glw.
Filterelemente : auswechselbar
Membranmaterial : Polyethersulfon (PES)
Gehäusematerial : Polyvinylchlorid (PVC-U)
aut. Reinigung : elektronisch gesteuert
Spülintervalle : einstellbar

Filterleistung  : 99,99999 %
(coliforme Keime, : Log 7,65
Colibakterien)

Filterleistung  : 99,999999 %
(Pseudomonas) : Log 8,1

Porengröße : 0,02 µm

max. Betriebsdruck : 6,0 bar
min. Betriebsdruck : 1,5 bar
max. Temperatur : 40 °C
Menge: 1,000 St

**01.01.30 Kleinfilteranlage nach Wahl des Bieters**
*** Wahlposition ZZ 1.1
wie vor beschrieben, jedoch Fabrikat und Typ nach Wahl des Bieters

angbotenes Fabrikat und Typ: '.........'

Dem Angebot ist eine genaue und detaillierte Beschreibung mit allen relevanten techinschen Daten für das angebotene Bauteil beizufügen.
Menge: 1,000 St

**01.01.40 Inbetriebnahme durch den Hersteller**
der elektrisch und mechanisch fertig montierten Anlage.

Die Anlage ist komplett montiert und betriebsbereit. Elektrischer Anschluß und Spannungsversorgung sind bauseits hergestellt.
Einstellung und Parametrierung durch den Hersteller der gelieferten Anlage, (separate Anfahrt), Funktionsprüfung und Inbetriebnahme inkl. Dokumentation und Inbetriebnahmeprotokoll. Einweisung des Personales in die Anlage. Einschließlich An- und Abfahrt
Menge: 1,000 St

**01.01.50 UV-Anlage**
*** Grundposition ZZ 2.0
UV-Anlage Typ: Spektron 10e

DVGW Reg.Nr.- DW9181CS0231

zertifizierte Dosis = 400 J/m² bei Durchsatz Q = 13,5 m³/h
und SSK254 nm = 0,88 m-1 (T 1cm,254 nm = 98,2 %) am Ende der Strahlernutzungsdauer
zertifizierter Betriebsbereich 3,7  13,5 m³/h (bei UVT 80 - 98%)

PSS dose = 400 J/m² bei Durchsatz Q = 18,4 m³/h

Zylindrischer Edelstahl-Reaktor mit Strömungsoptimierung
Hochleistungs UV Strahler, konzentrisch angeordnet, leicht ausbaubar
Kalibrierte ÖNORM konforme UV Messeinrichtung mit Sensor und Anzeige der Bestrahlungsstärke in W/m²
Elektronisches Strahlerüberwachungssystem mit Fehlerspeicher und externen Schnittstellen
Überwachung der Reaktortemperatur und eines externen Durchflusssignals
CE und EMV geprüft

UV-Anlage bestehend aus:

UV-Reaktor
Werkstoff:  Edelstahl 316L (1.4404), glasperlgestrahlte Oberfläche
Reaktoranschluss: Gewinde 2 1/2" oder Flansch DN 65 / PN 16 gemäß DIN 2999
Anschl. Spülventile: ¼ "
Leergewicht:  11,6 kg
Reaktorvolumen: 15 l
Abmessungen: 780 x 225 x 169 mm (BxHxT) mit Flansch, 770 x 215 x 169 mm mit Gewinde
Max. Betriebsdruck: 16 bar
Schutzart  IP 65
Wassertemperatur: 5  45 °C, ( optional 5  60°C Version erhältlich, nicht zertifiziert )
Dichtungen: O-Ringe Fluorkarbon-Kautschuk (FKM), DVGW, KTW und FDA-zugelassen

UV-Strahler
1 Stk. zylindrischer Hochleistungs-UV-Strahler mit Niederdruck-Technologie
Typ: VLR 10
Strahlerleistung: 120 W
UVC-Leistung: 42 W (bei 254 nm)
Nutzungsdauer: bis zu 12.000 h

Strahlerschutzrohre
1 Stk. einfach demontierbar
Bauart: einseitig geschlossen
Werkstoff: reines Quarz

UV-Sensor  SO 20101
Kalibriert gemäß ÖVGW M5873-1 und DVGW W294-3, Messfeldwinkel 160°, Genauigkeit ± 3 %
Selektivität 240- 290 nm > 90%, alterungsbeständig, temperaturbeständig bei Dauerbetrieb bis 70 °C

Schaltschrank Control 1
Stahlblech-Gehäuse, lackiert, für Wandmontage, EMV geprüft, anschlussfertig inkl. 5 m Verbindungskabel

Komponenten:
Hauptschalter
ECO Touch Steuereinheit mit Touch Display
Elektronische Vorschaltgeräte mit integriertem SOFTSTART-Zündsystem
Elektronische Einzelstrahlerüberwachung, zeitlich dokumentierter
Fehlerspeicher, LED Anzeige "normal Betrieb", "Voralarm", "Alarm"
Überwachung der Reaktortemperatur und eines externen Durchflusssignals

Anzeigen:
UV-Bestrahlungsstärke in W/m² oder UV Dosis Anzeige
Steuerungsphilosophie
2 Betriebsstundenzähler (Strahler- / Gesamtstunden)
Anzahl der Einschaltungen
Statusmeldungen (Sprachen: Deutsch, Englisch, Französisch)
Haupt-, Benutzer- und Service-Ebene (Passwortgeschützt)
Eingänge:
2x Extern EIN / AUS potentialfrei
Externes Durchflusssignal  (0/4  20 mA)
Ausgänge:
Analoger Ausgang: UV-Bestrahlungsstärke skalierbar (0/4  20 mA)
Potentialfreie Kontakte: Alarm, Warnung, Freigabe Durchfluss

Schutzart:  IP 65
Umgebungstemp.: 5  45 °C
Gewicht: 11 kg
Abmessungen: 380 x 300 x 210 mm (BxHxT)
Betriebsspannung: 230 VAC/ 50 - 60 Hz
Anschlussleistung: 0,145 KW
Netzanschluss: (1L / N / PE), Cos phi ~ 1
Menge: 1,000 St

**01.01.60 Ersatzstrahler für UV-Anlage**
*** Grundposition ZZ 2.0
*** Bedarfsposition mit GB
Menge: 1,000 St

**01.01.70 Inbetriebnahme und Einweisung durch den Hersteller**
*** Grundposition ZZ 2.0
der elektrisch und mechanisch fertig montierten UV-Anlage.
Die Anlage ist komplett montiert und betriebsbereit. Elektrischer Anschluß und Spannungsversorgung sind bauseits hergestellt.
Menge: 1,000 St

**01.01.80 UV-Anlage nach Wahl des Bieters**
*** Wahlposition ZZ 2.1
wie vor beschrieben jedoch Fabriakt und Typ nach Wahl des Bieters. Dem Angebot ist eine genaue Beschreibung inkl. der kompletten Technischen Daten beizufügen. Sollten diese Daten nicht Inhalt des Angebotes sein erfolgt keine Wertung der Position.

Fabrikat u Typ  : '.........'

DVGW Durchsatz  : 10 m³/h @ 98%T1cm.

angeboten  : '.........'

DVGW Reg.Nr.  : '.........'

PSS dose  : '.........'

Werkstoff  : '.........'

Reaktoranschluss [DN/PN]  : '.........'

Spülventile  : '.........'
Reaktorvolumen  : '.........' l
Leergewicht  : '.........' kg
Abmessungen  : '.........' mm (BxHxT)
Betriebsüberdruck : 16 bar
Schutzart : IP 65
Wassertemperatur : 0 - 35 °C

Einbaulage horizontal, Stutzenstellung wählbar

UV-Strahler
Typ  : '.........'
Strahlerleistung  : '.........' W
UVC-Leistung  : '.........' W (bei 254 nm)
Strahlernutzungsdauer bis zu. 14.000 h

Strahlerschutzrohre
Bauart einseitig geschlossen, einfach demontierbar
Werkstoff reines Quarz

Komplett montiert, inkl. Anteil für Schrauben und Dichtungen
Menge: 1,000 St

**01.01.90 Ersatzstrahler für UV-Anlage nach Wahl des Bieters**
*** Wahlposition ZZ 2.1
*** Bedarfsposition ohne GB
1 Satz Esatzstrahler für vorganannte UV-Anlage, Nutzungsdauer mind. 14.000 Stunden
Menge: 1,000 St

**01.01.100 Inbetriebnahme und Einweisung durch den Hersteller**
*** Wahlposition ZZ 2.1
der elektrisch und mechanisch fertig montierten UV-Anlage.
Die Anlage ist komplett montiert und betriebsbereit. Elektrischer Anschluß und Spannungsversorgung sind bauseits hergestellt.
Menge: 1,000 St

**01.01.110 Mobile Dosierstation für Chlorbleichlauge**
Gebindedosierstation MobileDos DDI 2,5  10 Plus3

Transportable Gebindedosierstation (30 Liter) mit digitaler Membrandosierpumpe DDI 209 und Plus 3 System für die Dosierung von leicht ausgasenden Medien (z.B. Chlorbleichlauge). Anlage besteht aus schwarzem Polyethylen mit integrierter Auffangwanne für 30 Liter Gebinde.

Mobile Dos ist ausgestattet mit:
- Druckhalte- und Überströmventil aus PVC mit Dichtungen aus FKM
- Sauglanze mit 2 stufigem Meldekontakt (Vorleer- Leermeldung)
- komplette Verschlauchung PE 4/6, bzw. PVC6/12 auf der Druckseite bei 16bar Ausführung
- Konsole für DDI 209/DMI 208 Dosierpumpen
- Dosierpumpe DDI 209 mit Plus 3 Dosierkopfsystem
- 10 Meter Druckschlauch mit Impfarmatur (PE 4/6, bzw. PVC6/12 bei 16bar Ausführung)

Dosierpumpe: DDI 2,5  10 Plus3
Dosierbereich: 0,025 - 2,2 l/h
Material Pumpenkopf: PVC
Material Dichtungen: FKM
Material Ventilkugeln: Keramik

Die Dosierpumpe kann vielfältig angesteuert werden (z.B. mit Mess- und Dosiereinheit):
- Manuelle Dosierung
- Mengenproportionale Dosierung über Analog- oder Impulseingang (z.B. mit Mess- und  Dosiereinheit).
- Chargendosierung über Impuls oder Zeit
- Extern Ein / Aus

Weitere Ausgänge:
- Alarmrelais für Niveaumeldung und Pumpeninformation
- Analogausgang proportional zur Dosiermenge
- Hub-/Impuls-Signalausgang

Anschlussspannung:
- 110-240V +/- 10%, 50/60 Hz
- mit 1,5 m Anschlusskabel mit Schukostecker
Menge: 1,000 St

**01.01.120 Mobile Dosierstation für Ätznatron**
Gebindedosierstation MobileDos DDI 6  10 Plus3

Transportable Gebindedosierstation (30 Liter) mit digitaler Membrandosierpumpe DDI 209 und Plus 3 System für die Dosierung von leicht ausgasenden Medien (z.B. Ätznatron). Anlage besteht aus schwarzem Polyethylen mit integrierter Auffangwanne für 30 Liter Gebinde.

Mobile Dos ist ausgestattet mit:
- Druckhalte- und Überströmventil aus PVC mit Dichtungen aus FKM
- Sauglanze mit 2 stufigem Meldekontakt (Vorleer- Leermeldung)
- komplette Verschlauchung PE 4/6, bzw. PVC6/12 auf der Druckseite bei 16bar Ausführung
- Konsole für DDI 209/DMI 208 Dosierpumpen
- Dosierpumpe DDI 209 mit Plus 3 Dosierkopfsystem
- 10 Meter Druckschlauch mit Impfarmatur (PE 4/6, bzw. PVC6/12 bei 16bar Ausführung)

Dosierpumpe: DDI 6-  10 Plus3
Dosierbereich: 6 l/h
Material Pumpenkopf: PVC
Material Dichtungen: EPDM
Material Ventilkugeln: Keramik

Die Dosierpumpe kann vielfältig angesteuert werden (z.B. mit Mess- und Dosiereinheit):
- Manuelle Dosierung
- Mengenproportionale Dosierung über Analog- oder Impulseingang (z.B. mit Mess- und  Dosiereinheit).
- Chargendosierung über Impuls oder Zeit
- Extern Ein / Aus

Weitere Ausgänge:
- Alarmrelais für Niveaumeldung und Pumpeninformation
- Analogausgang proportional zur Dosiermenge
- Hub-/Impuls-Signalausgang

Anschlussspannung:
- 110-240V +/- 10%, 50/60 Hz
- mit 1,5 m Anschlusskabel mit Schukostecker
Menge: 1,000 St

**01.01.130 Kugelhahn elektrisch chemikalienbeständig**
zum Einbau in vorgenannte Dosieranlage zur gezielten Umschaltung oder zur Absperrung der Dosierleitung, 230 V komplett inklusive allem erforderlichen Zubehör eingebaut in Rohrleitungssystem.
Komplett inklusive allem erforderlichen Zubehör.

Fabrikat und Typ: '.........'
Nennweite DN '.........'
Material  : '.........'
Menge: 2,000 St

**01.01.140 Impfarmatur/ Dosierventil**
für die kontrollierte Zugabe von Flüssigkeiten und Einbau in Rohrleitungen.
Leistungsbereich geeignet für Dosieraufgabe: bis '.........' l/h
zulässiger Druck 10 bar

Einführungsrohr mit Gummilippe zur mittigen Einführung in Rohrleitung.
Gehäusewerkstoff PVDF/ PVC, Kugel aus Glas, Dichtung aus Viton (FKM, FPM). Inkl. Rückflussverhinderer und Absperrarmatur. Komplett inklusive allem erforderlichen Zubehör.
Menge: 2,000 St

**01.01.150 Mehrpreis für Impfaramtur/ Dosierventil**
zu vorganannter Position für Ausführung als "Schleusensystem" zum Ausbau der Dosierlanze zu Reinigungszwecken im Betrieb der Druckleitung. Komplett inkl. allem erfoderlichen Zubehör, Kugelhähne, usw.
Menge: 2,000 St

**01.01.160 Schlauchleitung LD-PE**
Material: LD-PE, natur PE-SL6/9
Installation:
Max. Betriebsdruck: 12 bar

Komplett montiert inkl. allem erforderlichen Zubehör (z.B. Halterungen, Leerrohre, Übergänge, usw..
Menge: 5,000 m

**01.01.170 Schlauchleitung ETFE**
Material: ETFE
Installation:
Max. Betriebsdruck: 13 bar

Komplett montiert inkl. allem erforderlichen Zubehör (z.B. Halterungen, Leerrohre, Übergänge, usw..
Menge: 5,000 m

**01.01.180 Schutzausrüstung**
bestehend aus:
2 paar Schutzhandschuhen aus Gummi inkl. Aufbewahrungsbehältnis an der Wand montiert
Sicherheitsschürze aus Gummi
Augenschutz in Kunstoffbox an der Wand montiert
Beschilderung
Aushang Sicherheitsdatenblätter (Spritzwassergeschützt)
Menge: 1,000 St

**01.01.190 Augendusche**
Augendusche mit Auffangbecken aus Kunststoff, grün, zur Wandmontage.
Ausgestattet mit Brauseköpfen mit Staubschutzkappe, für einen gleichmäßgen, weichen Wasserstrahl
2 Brauseköpfe mit Auffangbecken
automatischer Mengenregler
Menge: 1,000 St

#### Bereich 01.02 Aggregate und Zubehör

*Hinweis: Hinweis zur Rohwasserpumpe*
Die Rohwasserpumpen sind im Wasserwerk Brombach eingebaut. Sie Pumpen das Wasser aus den Quellen zufließende Rohwasser durch die UF Anlage und den Entsäuerungskessel in die Reinwasserkammer.

Vordruck:  0,3 bar
Förderhöhe:  26m
Q:  1-3 l/s

**01.02.10 Rohwasserpumpe**
*** Grundposition ZZ 4.0
Vertikale, mehrstufige Kreiselpumpe mit gegenüberliegenden Saug- und Druckstutzen (Inline-Bauweise). Die medienberührten Bauteile der Pumpe sind aus hochwertigem Edelstahl. Die Patronendichtung verspricht eine hohe Zuverlässigkeit und Servicefreundlichkeit. Die Kraftübertragung erfolgt über eine starre, geteilte Kupplung. Der Rohrleitungsanschluss erfolgt über kombinierte DIN-ANSI-JIS-Flansche.
Die Pumpe ist mit einem 3-phasigen, lüftergekühlten Asynchronmotor ausgestattet.

Technische Daten:
Pumpendrehzahl:  789 1/min
Tatsächlicher Förderstrom der Pumpe: 3 l/s
Tatsächliche Förderhöhe der Pumpe:  26 m
Pumpe Ausrichtung:  vertikal GLRD
 Anordnung:  Einfache Gleitringdichtug
Gleitringdichtung:  HQQE
GLRD Code:  HQQE
Zulassungen:  CE, EAC, UKCA,
  SEPRO, RCM,
Trinkwasserzulassungen:  WRAS,ACS

Werkstoffe:
Fußstück:  Edelstahl
Fußstückwerkstoff gemäß EN-Norm: EN 1.4408
Laufradwerkstoff:  Edelstahl
Laufrad: EN  1.4401
Lager:  SIC

Anschlusstyp:
Saugstutzen:  DN 40
Druckstutzen:  DN 40
Nenndruckstufe:  PN 25

Elektrische Daten:
Motorbemessungsleitung: 1,5kW
Nennfrequenz:  50Hz
Bemessungsspannung:  3x220-230D/ 380-400Y
Bemssungsstrom  5,7/3,3A

Hersteller: Grundfos
Typ: CRN 10-4 A-FGJ-A-E-HQQE
Menge: 2,000 St

**01.02.20 Unterkonstruktion**
Unterkonstruktion passend zu der angebotenen Rohwasserpumpe.
als Unterbau komplett aus Edelstahl zur Boden- oder Wandmontage.
Menge: 2,000 St

**01.02.30 Rohwasserpumpe n.Wahl d. Bieters**
*** Wahlposition ZZ 4.1
Rohwasserpumpe n.Wahl d. Bieters '.........'
Menge: 2,000 St

*Hinweis: Hinweis zur Rückspülpumpe*
Die Rückspülpumpen sind im Wasserwerk Brombach eingebaut. Sie sollen zum einen die UF-Anlage Rückspülen und weiterhin den Entsäuerungskessel Rückspülen

Vordruck: 0,2 bar (Reinwasserbehälter)
Förderhöhe: 30m
Q: 2-14 l/s

**01.02.40 Rückspülpumpe**
*** Grundposition ZZ 5.0
*** Bedarfsposition ohne GB
Vertikale, mehrstufige Kreiselpumpe mit gegenüberliegenden Saug- und Druckstutzen (Inline-Bauweise). Die medienberührten Bauteile der Pumpe sind aus hochwertigem Edelstahl. Die Patronendichtung verspricht eine hohe Zuverlässigkeit und Servicefreundlichkeit. Die Kraftübertragung erfolgt über eine starre, geteilte Kupplung. Der Rohrleitungsanschluss erfolgt über kombinierte DIN-Flansche.
Die Pumpe ist mit einem 3-phasigen, lüftergekühlten Permanentmagnet-Synchronmotor ausgerüstet. Der Motorwirkungsgrad entspricht der Energieeffizienzklasse IE5 gemäß IEC 60034-30-2.
Zur Drehzahlregelung verfügt der Motor über einen Frequenzumrichter und PI-Regler, die im Klemmenkasten des Motors untergebracht sind. Die elektronische Drehzahlregelung ermöglicht eine kontinuierliche Anpassung der Motordrehzahl und damit der Pumpenleistung an den aktuellen Bedarf. Über ein Bedienfeld am Motor-Klemmenkasten kann der Sollwert eingestellt werden. Darüber hinaus kann die Pumpe damit auch auf die Betriebsarten "MIN", "MAX" oder "Stopp" eingestellt werden.

Technische Daten:
Pumpendrehzahl:  3590 1/min
Tatsächlicher Förderstrom der Pumpe: 14 l/s
Tatsächliche Förderhöhe der Pumpe:  30 m
Pumpe Ausrichtung:  vertikal GLRD
 Anordnung:  Einfache Gleitringdichtug
Gleitringdichtung:  HQQE
GLRD Code:  HQQE
Zulassungen:  CE, EAC,
  UKCA, SEPRO, RCM,
Trinkwasserzulassungen:  WRAS,ACS

Werkstoffe:
Fußstück:  Edelstahl
Fußstückwerkstoff gemäß EN-Norm: EN 1.4408
Laufradwerkstoff:  Edelstahl
Laufrad: EN  1.4401
Lager:  SIC / Graflon

Anschlusstyp:
Saugstutzen:  DN 80
Druckstutzen:  DN 80
Nenndruckstufe:  PN 40

Elektrische Daten:
Motorbemessungsleitung: 7,5kW
Nennfrequenz:  50Hz
Bemessungsspannung:  3x380-500 V
Bemssungsstrom  14,1-11,2 A

Hersteller: Grundfos
Typ:  CRNE 45-1 A-F-A-E-HQQE
Menge: 1,000 St

**01.02.50 Unterkonstruktion**
*** Bedarfsposition ohne GB
Unterkonstruktion passend zu der angebotenen Rückspülpumpe.
Als Unterbau komplett aus Edelstahl, zur Boden- oder Wandmontage.
Menge: 1,000 St

**01.02.60 Rückspülpumpe n. Wahl d. Bieters**
*** Wahlposition ZZ 5.1
Rückspülpumpe n. Wahl d. Bieters '.........'
Menge: 1,000 St

#### Bereich 01.03 Rohrleitungen Edelstahl bis PN 16

*Hinweis: Vorbemerkungen Rohrleitungen*
Vorbemerkungen Rohrleitungen
Beim Transport und beim Einbau durch Folien bzw. Kartonverpackungen zu schützen. Die Verpackung ist nach der Montage bis zur Inbetriebnahme an den Teilen zu belassen und nach Inbetriebnahme zu entsorgen (siehe Position Abdeckung Verrohrung/ Ausrüstungsteile bei Nachweisarbeiten).
WIG-Schweißung unter Verwendung von Formiergas.
Rohrleitungen, Formteile und Befestigungsmaterial im Vollbad gebeizt und passiviert.
Glasperlstrahlung ist nicht zugelassen!

*Hinweis: Gerade Rohre*
Gerade Rohre
längsnahtgeschweißt, gebeizt, DIN 2463 (DIN EN ISO 1127),
aus Edelstahl einschließlich Ablängen und Anpassen.

Mindestwanddicken:  bis  DN  80 2,0 mm
  von DN 100 bis DN 150 2,6 mm
  von DN 200 bis DN 350 3,0 mm
  von DN 400 bis DN 700 4,0 mm
  ab  DN 800 5,0 mm

Werkstoff Nr. : 1.4571
Druckstufe [PN] : 10-16

**01.03.10 Gerade Rohre Nennweite DN 50**
Menge: 50,000 m

**01.03.20 Gerade Rohre Nennweite DN 65**
Menge: 15,000 m

**01.03.30 Gerade Rohre Nennweite DN 80**
Menge: 25,000 m

**01.03.40 Gerade Rohre Nennweite DN 100**
Menge: 30,000 m

*Hinweis: Glatte Flansche reduzierte Blattstärke*
Glatte Flansche reduzierte Blattstärke
aus Edelstahl; Flanschanschlussmaße nach EN 1092-1, einschließlich Aneil für Schrauben und Dichtungen inkl. Schweißnaht.
Schrauben, Muttern und Unterlegscheiben aus Edelstahl V4A

reduzierte Blattstärke:  bis  DN 150 10 mm
 DN 200 12 mm
 DN 250 bis DN 400 15 mm
 DN 450 bis DN 600 18 mm
 ab DN 700 20 mm

Werkstoff Nr. : 1.4571
Druckstufe : bis DN 300 < 5bar, ab DN 350 < 3bar

**01.03.50 GF Nennweite DN 50**
Menge: 50,000 St

**01.03.60 GF Nennweite DN 65**
Menge: 10,000 St

**01.03.70 GF Nennweite DN 80**
Menge: 6,000 St

**01.03.80 GF Nennweite DN 100**
Menge: 10,000 St

*Hinweis: Glatte Flansche volle Blattstärke*
Glatte Flansche volle Blattstärke
aus Edelstahl; Flanschanschlussmaße nach EN 1092-1, einschließlich Anteil für Schrauben und Dichtungen inkl. Schweißnaht.
Schrauben, Muttern und Unterlegscheiben aus Edelstahl V4A

Werkstoff Nr. : 1.4571
Druckstufe [PN] : 10/16

**01.03.90 GF Nennweite DN 50**
Menge: 4,000 St

**01.03.100 GF Nennweite DN 80**
Menge: 2,000 St

*Hinweis: X-Stück verminderte Blattstärke*
X-Stück verminderte Blattstärke
Blindflansche aus Edelstahl, inkl. Anteil für Schrauben, Muttern und Unterlegscheiben in Edelstahl V4A und Dichtungen

reduzierte Blattstärke: bis  DN 150 10 mm
 DN 200 12 mm
 DN 250 bis DN 400 15 mm
 DN 450 bis DN 600 18 mm
 ab DN 700 20 mm

Werkstoff-Nr. : 1.4571
Druckstufe : bis DN 300 < 5bar, ab DN 350 < 3bar

**01.03.110 X-Stück Nennweite DN 65**
Menge: 2,000 St

**01.03.120 X-Stück Nennweite DN 80**
Menge: 2,000 St

**01.03.130 X-Stück Nennweite DN 100**
Menge: 1,000 St

*Hinweis: XG-Stück volle Blattstärke*
XG-Stück volle Blattstärke
aus Edelstahl, Flanschanschlussmaße nach EN 1092-1 mit Gewinde versehen, inkl. Anteil für Schrauben, Muttern und Unterlegscheiben in Edelstahl V4A und Dichtung

Werkstoff Nr. : 1.4571

**01.03.140 Nennweite DN 80 x R 1/4"-1 1/4"**
Menge: 1,000 St

**01.03.150 Nennweite DN 100 x R 1/4"-1 1/4"**
Menge: 1,000 St

*Hinweis: Sattelstutzen*
Sattelstutzen
aus Edelstahl gemäß DIN 2618 einschließlich Anpassen,
eingeschweißt
Wandstärke gemäß Rohrleitung

Werkstoff Nr. : 1.4571
Druckstufe [PN] : 10/16

**01.03.160 Sattel Nennweite DN 50**
Menge: 4,000 St

**01.03.170 Sattel Nennweite DN 65**
Menge: 2,000 St

**01.03.180 Sattel Nennweite DN 80**
Menge: 2,000 St

**01.03.190 Sattel Nennweite DN 100**
Menge: 1,000 St

*Hinweis: T-Stück*
T-Stück
T-Stücke, stumpf, mit eingeschweißtem Abgangstutzen
Aus längsgeschweißtem oder nahtlosem Rohr.Baulänge nach DIN 2615. Einschließlich Anpassen, eingeschweißt. Wandstärke gemäß Rohrleitung

Werkstoff Nr. : 1.4571
Druckstufe [PN] : 10/16

**01.03.200 T-Stück DN 50**
Menge: 4,000 St

**01.03.210 T-Stück DN 65**
Menge: 2,000 St

**01.03.220 T-Stück DN 80**
Menge: 1,000 St

**01.03.230 T-Stück DN 100**
Menge: 1,000 St

*Hinweis: Mauerringe*
Mauerringe
aus Edelstahl, aufgeschweißt auf Rohrleitung

Werkstoff Nr. : 1.4571

**01.03.240 Mauerring Nennweite DN 65**
Menge: 2,000 St

**01.03.250 Mauerring Nennweite DN 80**
Menge: 2,000 St

**01.03.260 Mauerring Nennweite DN 100**
Menge: 2,000 St

*Hinweis: Rohrbogen 0° bis 90° r=D*
Rohrbogen 0° bis 90° r=D
gemäß DIN 2605/2606 aus Edelstahl,
r = D, bis 90 °; eingeschweißt,
Wandstärke entsprechend der Rohrleitung

Werkstoff Nr. : 1.4571
Druckstufe [PN] : 10/16

**01.03.270 Bogen r=D Nennweite DN 50**
Menge: 20,000 St

**01.03.280 Bogen r=D Nennweite DN 65**
Menge: 12,000 St

**01.03.290 Bogen r=D Nennweite DN 80**
Menge: 10,000 St

**01.03.300 Bogen r=D Nennweite DN 100**
Menge: 6,000 St

*Hinweis: Rohrbogen 0° bis 90°, 3d, ab DN 200 46°-90°*
Rohrbogen 0° bis 90°, 3d, ab DN 200 46°-90°
gemäß DIN 2605/2606 aus Edelstahl
r = 1,5 x D, bis 90 °; eingeschweißt,
Wandstärke entsprechend der Rohrleitung

Werkstoff Nr. : 1.4571
Druckstufe [PN] : 10/16

**01.03.310 Bogen 3d, 90° Nennweite DN 50**
Menge: 4,000 St

**01.03.320 Bogen 3d, 90° Nennweite DN 65**
Menge: 4,000 St

**01.03.330 Bogen 3d, 90° Nennweite DN 80**
Menge: 1,000 St

**01.03.340 Bogen 3d, 90° Nennweite DN 100**
Menge: 1,000 St

*Hinweis: Reduktionen*
Reduktionen
gemäß DIN 2616 aus Edelstahl, eingeschweißt.
Wandstärke entsprechend der Rohrleitung.
Ausführung konzentrisch oder exzentrisch, je nach Erfordernis.

Werkstoff Nr. : 1.4571
Druckstufe [PN] : 10/16

**01.03.350 Red. DN 80/65-50**
Menge: 2,000 St

**01.03.360 Red. DN 100/80-50**
Menge: 2,000 St

*Hinweis: Ausbaustück Typ VF (FIV)*
Ausbaustück Typ VF (FIV)
zum Ausgleich von Längendifferenzen bzw. zum Ausbau von Armaturen. Beiderseits mit Anschlussflanschen mit Dichtleisten. Anschlussmaße entsprechend DIN 2501. Pass- und Ausbaustück feststellbar, Spindeln nicht durchgängig.
Inkl. Anteil für Schrauben und Dichtungen.

Fabrikat und Typ : Friedrich o.glw.

Angebotenes Fabrikat und Typ: . '.........'

Werkstoff Nr. : 1.4571
Druckstufe [PN] : 10/16

**01.03.370 VF DN 50**
Menge: 2,000 St

**01.03.380 VF DN 65**
Menge: 1,000 St

**01.03.390 VF DN 80**
Menge: 1,000 St

**01.03.400 VF DN 100**
Menge: 1,000 St

*Hinweis: Rohraufhängungen/- unterstützung H<= 750 mm*
Rohraufhängungen/-unterstützung H<=  750 mm
zur Befestigung der Rohrleitung an einer Wand, Decke oder Boden.
Ausführung als Festpunkt.
Mit Kopfplatte und Zwischenrohr mind. R 1 1/4", DIN-Rohr- schelle stabile Ausführung und Befestigungsmaterial komplett aus Edelstahl 1.4571.

Abstand Befestigungspunkt -Rohrachse: bis 750 mm

**01.03.410 Aufh. Nennweite DN 50**
Menge: 15,000 St

**01.03.420 Aufh. Nennweite DN 65**
Menge: 15,000 St

**01.03.430 Aufh. Nennweite DN 80**
Menge: 5,000 St

**01.03.440 Aufh. Nennweite DN 100**
Menge: 4,000 St

*Hinweis: Wandkonsolen*
Wandkonsolen
zur Befestigung an einer Wand, ausgeführt als stabile Profilstahlkonstruktion zur Aufnahme einer der nachfolgenden Rohrhalterungen entsprechend der Rohrnennweite und der Belastung. Befestigungsmaterial aus Edelstahl.

Länge  : D+200 mm
Material : Edelstahl 1.4571

**01.03.450 Konsole Nennweite DN 50**
Menge: 4,000 St

**01.03.460 Konsole Nennweite DN 65**
Menge: 4,000 St

**01.03.470 Konsole Nennweite DN 80**
Menge: 4,000 St

**01.03.480 Konsole Nennweite DN 100**
Menge: 1,000 St

*Hinweis: Rohrbügel*
Rohrbügel
aus Rundstahl entsprechend DIN 3570 mit Muttern und Scheiben, als Fest- oder als Gleitlager ausgeführt. Zulage für Wandkonsole

Werkstoff Nr.: 1.4571

**01.03.490 Nennweite DN 50**
Menge: 4,000 St

**01.03.500 Nennweite DN 65**
Menge: 4,000 St

**01.03.510 Nennweite DN 80**
Menge: 4,000 St

**01.03.520 Nennweite DN 100**
Menge: 1,000 St

*Hinweis: Einschweißmuffen/ -nippel*
Einschweißmuffen/ -nippel
gemäß DIN 2986 mit Whitworth-Rohrgewinde DIN 2999 aus Edelstahl, eingeschweißt, Gewinde nachgeschnitten

Werkstoff Nr. : 1.4571
Druckstufe [PN] : 10/25

**01.03.530 Muffe/ Nippel DN 15 (R 1/2")**
Menge: 20,000 St

**01.03.540 Muffe/ Nippel DN 25 (R 1")**
Menge: 10,000 St

**01.03.550 Muffe/ Nippel DN 50 (R 2")**
Menge: 4,000 St

*Hinweis: Gewinderohr*
Gewinderohr
aus Edelstahl 1.4571 PN16, einschließlich erforderliche Halterungen (mind. alle 3 m) und Zuschlag für Bögen, T-Stücke, Winkel, Verschraubungen usw. bis PN 40

**01.03.560 Nennweite DN 15 (R 1/2")**
Menge: 10,000 m

**01.03.570 Nennweite DN 25 (R 1")**
Menge: 10,000 m

**01.03.580 Nennweite DN 50 (R 2")**
Menge: 10,000 m

*Hinweis: Installationsrohr (Pressfitting)*
Installationsrohr (Pressfitting)
aus Edelstahl in geschweißter Ausführung mit DVGW-Prüfzeichen, einschließlich der erforderliche Halterungen (z.B. Rohrschellen mit Gummieinlage, mind. alle 3 m) und Zulage für Bögen, Winkel, Reduzierungen, Verbindungen, Anschlüsse an Aggregate sowie Übergangsstücke, T-Stücke, Verschraubungen usw. bis einschließlich DN 20.
Ab DN 25 werden T-Stücke, Flanschanschlussstücke und Verschraubungen als Zulage abgerechnet.
Verlegung unter Beachtung der Ausdehnung und der Schalldämmung entsprechend DIN 1988 und den Montage- und Verarbeitungsrichtlinien des Herstellers.

Technische Daten:

Fabrikat und Typ : Mannesmann Pressfitting o. glw.

Werkstoff : Edelstahl 1.4571
Druckstufe [PN] : 16

**01.03.590 Nennweite DN 15, 15 x 1 mm**
Menge: 5,000 m

**01.03.600 Nennweite DN 25, 28 x 1,2 mm**
Menge: 10,000 m

**01.03.610 Nennweite DN 50, 54 x 1,5 mm**
Menge: 20,000 m

**01.03.620 Zulage Pressfitting für T-Stück DN 25**
Zulage zu vorstehend beschriebenem Edelstahl-Systemrohr
für  Pressfitting als T-Stück, eingebaut
Menge: 1,000 St

**01.03.630 Zulage Pressfitting für T-Stück DN 50**
Zulage zu vorstehend beschriebenem Edelstahl-Systemrohr
für  Pressfitting als T-Stück, eingebaut
Menge: 4,000 St

**01.03.640 Zulage Pressfitting mit Flansch DN 25**
Zulage zu vorstehend beschriebenem Edelstahl-Systemrohr
für Pressfitting mit Flansch nach DIN 2501 eingebaut, inkl. Anteil für Schrauben aus VA und Dichtung
Menge: 1,000 St

**01.03.650 Zulage Pressfitting mit Flansch DN 50**
Zulage zu vorstehend beschriebenem Edelstahl-Systemrohr
für Pressfitting mit Flansch nach DIN 2501 eingebaut, inkl. Anteil für Schrauben aus VA und Dichtung
Menge: 10,000 St

**01.03.660 Zulage Pressfitting für Verschraubung DN 25**
Zulage zu vorstehend beschriebenem Edelstahl-Systemrohr
für  Pressfitting Verschraubung (Innen- oder Außengewinde), eingebaut
Menge: 1,000 St

**01.03.670 Zulage Pressfitting für Verschraubung DN 50**
Zulage zu vorstehend beschriebenem Edelstahl-Systemrohr
für  Pressfitting Verschraubung (Innen- oder Außengewinde), eingebaut
Menge: 4,000 St

**01.03.680 Spülanschluss**
bestehend aus Einschweißmuffe R 2" und Stutzen R 2" aus Edelstahl 1.4571, Kugelhahn R 2" aus Edelstahl, C-Kupplung und Blinddeckel (VA) mit Kette.

Druckstufe [PN]: 16
Menge: 4,000 St

*Hinweis: Flanschverbindungsgarnitur VA-Stahl*
Flanschverbindungsgarnitur VA auf Stahl
Flanschanschlussmaße nach EN 1092-1, bestehend aus: Schrauben, Muttern und Unterlegscheiben aus Edelstahl V4A und Dichtung sowie Kunststoffscheiben

**01.03.690 Fl-Verb. Nennweite DN 80**
Menge: 2,000 St

**01.03.700 Fl-Verb. Nennweite DN 100**
Menge: 2,000 St

*Hinweis: Passstück*
für Durchflussmengenmesser (MID)
Flanschanschlussmaße entsprechend DIN EN 1092. Komplett aus Edelstahl 1.4571, incl. 2 Glattflansche eingeschweißt.
Mit Auflagekonsole zur Lagerung des Passstücks an der Wand

Druckstufe [PN]: 16

**01.03.710 PS Nennweite DN 50**
Menge: 1,000 St

**01.03.720 PS Nennweite DN 65**
Menge: 1,000 St

#### Bereich 01.04 Armaturen

*Hinweis: Muffenkugelhahn voller Durchgang*
Muffenkugelhahn voller Durchgang
DVGW-geprüft
Kugel hartverchromt, Dichtung aus PTFE

Werkstoff Nr. : 1.4571
Druckstufe [PN] : 25

**01.04.10 KH Nennweite DN 15 (R 1/2")**
Menge: 10,000 St

**01.04.20 KH Nennweite DN 25 (R 1")**
Menge: 8,000 St

**01.04.30 KH Nennweite DN 50 (R 2")**
Menge: 4,000 St

**01.04.40 Be- und Entlüftungsventil DN 50**
als selbstätiges Schwimmerventil mit Flanschanschluss und Anschlussgewinde für Entlüftungsleitung R__", Gehäuse und Deckel aus duktilem Gusseisen, alle Innenteile wie Schwimmer, Schale etc. aus Edelstahl, Dichtungen aus EPDM, Korrosionschutz innen und außen Epoxid- Beschichtung.
Inkl. Anteil für Schrauben in VA und Dichtung.

Fabrikat und Typ: VAG Duojet o. glw.

Angebotenes Fabrikat und Typ: '.........'

Betriebsdruck : 0- 1 bar
Menge: 1,000 St

*Hinweis: Flachschieber*
mit glattem Durchgang, weichdichtend
mit innenliegendem Spindelgewinde und Spindel in Edelstahl.
Gehäuse aus GGG 50 mit EKB-Beschichtung.
Mit Handrad.
Kurzbaulänge

Fabrikat und Typ : Erhard Multamed, o. glw.

Angebotenes Fabrikat und Typ: '.........'

Druckstufe [PN] : 10/16

**01.04.50 Flachschieber Nennweite DN 50**
Menge: 2,000 St

**01.04.60 Flachschieber Nennweite DN 80**
Menge: 2,000 St

**01.04.70 Flachschieber Nennweite DN 100**
Menge: 1,000 St

**01.04.80 Schmutzfänger 2"**
Schmutzfänger aus Messing mit Edelstahl (1.4301) SIeb Maschenweite 0,5 bis 0,8mm.
Schmutzfänger für die Durchführung von Wasser geeeignet sein.
Anschlussgewinde (IG): 2"
Menge: 1,000 St

**01.04.90 Schmutzfänger DN 50**
Baulänge nach EN 558-1, Grundreihe 1, Flanschanschluss nach DIN 2501, PN 10 aus Gusseisen mit Lamellengraphit GG 25. Sieb und Siebträger aus Edelstahl, Schrauben und Muttern aus Edelstahl. Korrosionsschutz: EP-F innen und außen o. glw., Schichtdicke mind. 300 µm RAL 5005 o.ä. Mit Entleerstopfen und allem erforderliche Zubehör. Inkl. Anteil für Schrauben und Dichtungen aus Edelstahl 1.4571.
Geeignet für Trinkwasser.

Technische Daten:

Fabrikat / Typ  : VAG o. glw.

angebotenes Fabrikat  : '.........'

Einbaulage : Horizontal o. vertikal
Durchflussmenge [m³/h] : max. ca. 70
Filterfeinheit [µm] : ca. 100
Druckverlust [m]  : '.........'
Menge: 2,000 St

*Hinweis: Einklemmringklappe mit Getriebe*
Einklemmringklappe mit Getriebe
Zentrisch gelagerte Klappenscheibe, Lagerstellen RG 7, Wellenzapfen aus Edelstahl 1.4021, Gehäuse EN-JS 1030 (GGG 40), gummiert bzw. beschichtet mit Rilsan, als Endarmatur geeignet.
Mit Klappenscheibe aus Edelstahl 1.4408.
Mit Antrieb über Getriebe und Handrad.
Mit DIN-DVGW-Zulassung.
Komplett montiert inkl. Anteil für Schrauben aus VA und Dichtung.

Fabrikat und Typ : VAG o.glw.

Angebotenes Fabrikat und Typ: '.........'

Druckstufe [PN]: 10/16

**01.04.100 Einklemmklappe Getriebe Nennweite DN 50**
Menge: 4,000 St

**01.04.110 Einklemmklappe Getriebe Nennweite DN 65**
Menge: 2,000 St

**01.04.120 Einklemmklappe Getriebe Nennweite DN 80**
Menge: 2,000 St

**01.04.130 Einklemmklappe Getriebe Nennweite DN 100**
Menge: 1,000 St

**01.04.140 Flanschkugelhahn DN 50 elektrisch**
Der dreiteilige 2/2-Wege Metall-Kugelhahn wird elektromotorisch betätigt. Er verfügt über ein Antriebsgehäuse aus Kunststoff. Eine Handnotbetätigung und eine optische Stellungsanzeige sind serienmäßig integriert. Die Sitzdichtung besteht aus PTFE.

Kugelhahn, Metall, elektrisch betätigt, dreiteilig, ausblassichere Welle, Kugel mit Druckentlastung und Anti-Statik-Einheit
Auslegung des Druckgerätes nach AD2000

Zweiwege-Durchgangskörper
Anschlussart Flansch EN 1092, PN 16, Form B, Baulänge FTF EN 558 Reihe 1, ISO 5752, basic series 1
Dichtungsmaterial PTFE
Spannung/Frequenz 24-240V AC/DC
Regelmodul AUF/ZU Antrieb, 2 zusätzliche potentialfreie Endlagenschalter, Class A (EN15714-2)
Antriebsausführung, elektromotorisch, Stellzeit 25s, Drehmoment 140Nm, Typ J4, Heizung
Schutzklasse IP67

Nennweite:  DN 80
Werkstoff Körper:  1.4408
Werkstoff Kugel:  1.4401
Menge: 2,000 St

**01.04.150 Flanschkugelhahn DN 65 elektrisch**
Der dreiteilige 2/2-Wege Metall-Kugelhahn wird elektromotorisch betätigt. Er verfügt über ein Antriebsgehäuse aus Kunststoff. Eine Handnotbetätigung und eine optische Stellungsanzeige sind serienmäßig integriert. Die Sitzdichtung besteht aus PTFE.

Kugelhahn, Metall, elektrisch betätigt, dreiteilig, ausblassichere Welle, Kugel mit Druckentlastung und Anti-Statik-Einheit
Auslegung des Druckgerätes nach AD2000

Zweiwege-Durchgangskörper
Anschlussart Flansch EN 1092, PN 16, Form B, Baulänge FTF EN 558 Reihe 1, ISO 5752, basic series 1
Dichtungsmaterial PTFE
Spannung/Frequenz 24-240V AC/DC
Regelmodul AUF/ZU Antrieb, 2 zusätzliche potentialfreie Endlagenschalter, Class A (EN15714-2)
Antriebsausführung, elektromotorisch, Stellzeit 25s, Drehmoment 140Nm, Typ J4, Heizung
Schutzklasse IP67

Nennweite:  DN 80
Werkstoff Körper:  1.4408
Werkstoff Kugel:  1.4401
Menge: 1,000 St

*Hinweis: Einklemmringklappe mit pneumatischem Schwenkantrieb*
Einklemmringklappe mit pneumatischem Schwenkantrieb
Zentrisch gelagerte Klappenscheibe, Lagerstellen RG 7, Wellenzapfen aus Edelstahl 1.4021, Gehäuse EN-JS 1030 (GGG 40), gummiert bzw. beschichtet mit Rilsan, als Endarmatur geeignet.
Mit Klappenscheibe aus Edelstahl 1.4408.
Mit DIN-DVGW-Zulassung.

Mit pneumatischem Schwenkantrieb als doppeltwirkendem Schwenkantrieb mit Endlageneinstellung mit aufgebauter Sensorbox und Drosselrückschlagverschraubung

Spezifikation:

Werkstoffe:
Gehäusematerial : Aluminium eloxiert;
Welle : Edelstahl, ausblassicher
Schrauben : Edelstahl 1.4301
Schwenkbereich : von 0° bis 90°, Nennbereich;
NAMUR-Anschlussbild für Magnetventile/Sensorboxen nach VDI/VDE 3845; Flanschbohrbild nach ISO 5211  DIN 3337;

Drosselrückschlagventile zur Einstellung der Öffnungs- und Schließzeiten;
Typ  : GRLA-QS-8 o. glw.
angeboten  : '.........'

Schlauchanschluss  : Festo Quickstar QS-8 o. glw.
angeboten  : '.........'
Steuerdruck : Antrieb ausgelegt für 6 bar;
Umgebungstemp. : -20°C bis +80°C.

Eigenschaften:
Kraftübertragung durch Hebel-Schwinge-Prinzip; Mechanische Endlageneinstellung; Entlastungsnut im Gehäuse für Erkennung Leckage bei Armaturen; Selbstschmierende Kolbengleitbänder aus graphitgefülltem Teflon; Lebensdauerschmierung für ungeölte Druckluft.

Sensorbox:
Montierte Sensorbox zur Rückmeldung der Endlagen an Schwenkantrieben. Direkt auf dem Schwenkantrieb montiert, voreingestellt und getestet.
Einstellbare Schaltnocken;
Sichtbare Anzeige "Open / Close" der Armaturenstellung;
Hohe Korrosionsbeständigkeit durch Alu-Druckguss Gehäuse lackiert;
Befestigungsmaße nach VDI/VDE 3845;
Temperaturbereich -25°C bis + 80°C;
Schaltbereich 0° - 90°, Schwenkwinkel einstellbar;
Integrierte Mikroschalter

Komplett montiert inkl. Anteil für Schrauben aus VA und Dichtung.

Technische Daten:

Einklemmklappe

Fabrikat und Typ : VAG o. glw.

Angebotenes Fabrikat und Typ : '.........'

Druckstufe [PN] : 10/16

Schwenkantrieb

Fabrikat und Typ: Festo o.glw.

Angebotenes Fabrikat: '.........'

**01.04.160 Nennweite DN 50**
Schwenkantrieb

Typ : DAPS o.glw.

angeboten  : '.........'
Menge: 4,000 St

**01.04.170 Nennweite DN 65**
Schwenkantrieb

Typ : DAPS o.glw.

angeboten  : '.........'
Menge: 6,000 St

**01.04.180 Nennweite DN 80**
Schwenkantrieb

Typ : DAPS o.glw.

angeboten  : '.........'
Menge: 4,000 St

**01.04.190 Nennweite DN 100**
Schwenkantrieb

Typ : DAPS o.glw.

angeboten  : '.........'
Menge: 4,000 St

*Hinweis: Absperrklappe elektrisch*
Einklemmringklappe mit Elektroantrieb

Zwischenflansch-Absperrklappen  zur Steuerung eines Mediums in einem Rohrleitungssystem. Die Klappenscheibe über den 90°-Schwenkantrieb elektrisch angesteuert.
zentrisch gelagerte Klappenscheibe, Lagerstellen RG 7, Wellenzapfen aus Edelstahl 1.4021, Gehäuse EN-JS 1030 (GGG 40), gummiert bzw. beschichtet mit Rilsan, als Endarmatur geeignet.
Mit Klappenscheibe aus Edelstahl 1.4408.
Mit Antriebelektrisch 24-240V AC, IP 67, elektronische Drehmomentbegrenzung, automatische Spannungserkennung, Endlagenschalter, integrierte Schaltraumheizung, Handnotbetätigung,  DPS Digitales Positioniersystem 4-20mA und 0-10V,  Dauerphase NC / NO
Mit DIN-DVGW-Zulassung.
Komplett montiert inkl. Anteil für Schrauben aus VA und Dichtung.

Fabrikat und Typ : Nieruf o.glw.

Angebotenes Fabrikat und Typ : '.........'

Druckstufe [PN]: 10/16

**01.04.200 Nennweite DN 50**
Schwenkantrieb

Typ: DAPS o.glw.

angeboten: '.........'
Menge: 2,000 St

**01.04.210 Nennweite DN 65**
Schwenkantrieb

Typ: DAPS o.glw.

angeboten: '.........'
Menge: 1,000 St

**01.04.220 Nennweite DN 80**
Schwenkantrieb

Typ: DAPS o.glw.

angeboten: '.........'
Menge: 1,000 St

**01.04.230 Nennweite DN 100**
Schwenkantrieb

Typ: DAPS o.glw.

angeboten: '.........'
Menge: 2,000 St

#### Bereich 01.05 Rohrleitungszubehör

**01.05.10 Manometerhahn**
*** Bedarfsposition ohne GB
mit Entlüftungsschraube, Spannmuffe R 1/2", mit Dichtungsmaterial; komplett in Edelstahl 1.4571.
Eingebaut in Rohrleitung zur Montag evon bauseitigen Druckmessungen o.ä..
Menge: 4,000 St

**01.05.20 Manometer 0-6**
für Gase und Flüssigkeiten bis 50° C; Fehlergrenze Kl.1,0 nach DIN 16005 Ausführung nach DIN 16064.
Rohrfedermanometer mit Gewindeanschluss.
Gehäuse aus Edelstahl mit Glyzerinfüllung. Ziffernblatt weiß, Skalierung schwarz DIN16109, 16128, Zeiger schwarz, mit Sichtscheibe.
Mit Manometerhahn und Entlüftungsschraube, Spannmuffe R 1/2", mit Dichtungsmaterial; komplett in Edelstahl 1.4571.
Eingebaut in Rohrleitung.

Fabrikat und Typ : Haenni o.glw.

Angebotenes Fabrikat und Typ: '.........'

Gehäuse-Durchmesser
bzw. -größe [mm]  : '.........'

Anzeigebereich [bar] : 0-6
Menge: 4,000 St

**01.05.30 Verblendungen Rohrdurchführungen D=150 mm**
*** Bedarfsposition ohne GB
mit Edelstahlblech zweitelige Ausführung zur Montage über der Kernbohrung auf dem Verblendmauerwerk als Abdeckung. Ausführung kreisrund mit Ausschnitt in der jeweiligen Rohrdimension DN 15 bis 80.
Befestigung am Mauerwerk/ Betonwand/ Klinker mit geeigneten Dübeln und Schrauben in Edelstahl.

Werkstoff  : Edelstahl 1.4301
Blechstärke [mm] : ca. 2
Durchmesser [mm] : 450
Menge: 2,000 St

**01.05.40 Verblendungen Rohrdurchführungen D=200 mm**
*** Bedarfsposition ohne GB
mit Edelstahlblech zweitelige Ausführung zur Montage über der Kernbohrung auf dem Verblendmauerwerk als Abdeckung. Ausführung kreisrund mit Ausschnitt in der jeweiligen Rohrdimension DN 15 bis 150.
Befestigung am Mauerwerk/ Betonwand/ Klinker mit geeigneten Dübeln und Schrauben in Edelstahl.

Werkstoff  : Edelstahl 1.4301
Blechstärke [mm] : ca. 2
Durchmesser [mm] : 450
Menge: 6,000 St

**01.05.50 Bezeichnungsschilder**
neutrale Ausführung zur Befestigung an Rohrleitungen und Sonstigem ca. 6 x 10 cm. UV beständig mit Klarsichtfenster und Befestigung.
Text in Absprache mit dem Auftraggeber.

Angebotenes Fabrikat und Typ: '.........'
Menge: 20,000 St

**01.05.60 Sicherheitskennzeichnung/ Hinweisschilder**
Sicherheitskennzeichnung nach DIN für Rettung, Verhaltensregeln, Brandschutz, BG usw.
Ausführung in Absprache mit dem Auftraggeber.

Angebotenes Fabrikat und Typ: '.........'
Menge: 2,000 St

**01.05.70 Rohrkennzeichnung nach DIN**
*** Bedarfsposition ohne GB
Rohrbezeichnungen mit Klebepfeilen für Fließrichtung und/ oder Farbband entsprechend des Fließmediums.
Ausführung in Absprache mit dem Auftraggeber.

Angebotenes Fabrikat und Typ: '.........'
Menge: 10,000 St

*Hinweis: Rohrkupplung zugfeste Ausführung*
Rohrkupplung zugfeste Ausführung
Gehäuse aus Edelstahl Mindestgüte 1.4301. Brücke aus 1.4301 und EPDM; Verschluss aus 1.4301.
Nicht zugfeste Verbindung für alle metallischen Rohre und rohrleitungen aus Kunststoffen. Rohrauswinkelung allseitig 2°.

Fabrikat und Typ : Norma, Straub o. glw.

Angebotenes Fabrikat und Typ: '.........'

Druckstufe [PN] : 10

**01.05.80 Rohrkupplung Nennweite DN 65**
Menge: 2,000 St

**01.05.90 Rohrkupplung Nennweite DN 80**
Menge: 4,000 St

**01.05.100 Rohrkupplung Nennweite DN 100**
Menge: 8,000 St

*Hinweis: Ringraumdichtung in Gliederbauweise*
Ringraumdichtung in Gliederbauweise
für Abdichtung zwischen Rohrleitung und Mauerwerk oder zwischen Medium- und Mantelrohr; bestehend aus einer Kette von Dichtgliedern; durch Schrauben lose miteinander verbunden; wasser-, luft- und gasdichter Abschluss zwischen Maueröffnung und Rohr.
Dichtelement aus EPDM (AP)-Kautschuk mit geringem Schwefelgehalt. Druckplatte aus glasfaserverstärktem Polyamid. Schrauben und Muttern aus Edelstahl 1.4571.

Passend zu Kernlochbohrungen bzw. Aussparungen entsprechend den nachfolgenden Rohrleitungsdurchmessern.

Fabrikat u. Typ : Göhner o. glw.

Angebotenes Fabrikat und Typ: '.........'

Rohrleitungsmaterial : Stahl oder PE

**01.05.110 RRD Rohrnennweite DN 65/ Aussparung Ø 100 mm**
Menge: 4,000 St

**01.05.120 RRD Rohrnennweite DN 100/ Aussparung Ø 250 mm**
Menge: 12,000 St

**01.05.130 Probehahn abflammbar R 1/2"**
in Edelstahl 1.4571 als Probewasserentnahmeventil
PN 40
Menge: 2,000 St

**01.05.140 C-Kupplung**
nach DIN 14307 aus Edelstahl mit Blinddeckel (VA) und Kette, mit Innen- oder Außengewinde

Nennweite ["] : 2 (C-Anschluss)
Menge: 2,000 St

**01.05.150 B-Kupplung**
*** Bedarfsposition ohne GB
nach DIN 14307 aus Edelstahl mit Blinddeckel (VA) und Kette, mit Innen- oder Außengewinde, abschließbar

Nennweite ["] : 2 1/2 (B-Anschluss)
Menge: 1,000 St

**01.05.160 Geka-Kupplung**
aus Messing mit Blinddeckel und Kette, mit Innen- oder Außengewinde

Nennweite ["] : 1/2"-1"
Menge: 10,000 St

#### Bereich 01.06 Sanitärarbeiten

**01.06.10 Schlauchventil**
mit Schlauchverschraubung, Rückflussverhinderer und Durchlaufbelüfter; mit Knebelgriff

Nennweite ["] : 1/2
Nenndruck [bar] : 16
Menge: 2,000 St

**01.06.20 Schlauchventil**
mit Schlauchverschraubung, Rückflussverhinderer und Durchlaufbelüfter; mit Knebelgriff

Nennweite ["] : 1
Nenndruck [bar] : 16
Menge: 1,000 St

*Hinweis: HT-Kunststoff-Abflussrohre*
HT-Kunststoff-Abflussrohre
inkl. Bögen, Abzweige, Befestigungen, Muffen, Übergangsstücke, usw. Verlegung an Decken und Wänden.

**01.06.30 DN 40**
*** Bedarfsposition ohne GB
Menge: 1,000 m

**01.06.40 DN 50**
Menge: 10,000 m

**01.06.50 Ausgussbecken Edelstahl**
aus Edelstahl, mit Klapprost, Kette, Stopfen sowie Auslaufventil verchromt, mit Siphon.
Komplett montiert inkl. Zubehör.
Menge: 1,000 St

**01.06.60 Druckloser Speicher Übertischausführung**
*** Bedarfsposition ohne GB
für Waschtisch, wandhängende Ausführung, mit hochwertiger Wärmeisolation mit Kupfer- oder Kunststoffinnenbehälter drucklos.
Behälterwerkstoff aus Kunststoff, hochwertige Kompaktwärmedämmung aus EPD Expanded polystyrene o. glw.. Stufenlose Temperatureinstellung von 35 °C bis 85 °C. Mit Frostschutzstellung und Energiesparstellung. Temperatureinstellung auf Stufe I oder Stufe e begrenzbar. Betriebsanzeige-Lampe, Strom-Spar-Blende. Mischwassermengenangabe auf der Strom-Spar-Blende Mischwassermenge 40 °C: 9.5 l
Geringster Bereitschaftsenergieverbrauch. Sichere Metallwasseranschlüsse aus Messing, farblich gekennzeichnet Mit Befestigungsmaterial, Montagebügel. Wieder einschaltbare Sicherheits-Temperaturbegrenzung Berührungs-/Feuchtigkeitsschutz IP24D Elektroanschluss: 220 - 240 V Steckerfertig,
Komplett inkl. Befestigungsmaterial und sonstigem Zubehör
Mit geeigneter Auslaufarmatur für kalt und warm. Komplett inkl. allem erforderlichen Zubehör

Fabrikat und Typ : Siemens o.glw.

Angebotenes Fabrikat und Typ: '.........'

Spannung [V] : 230

Anschlussleistung [kW]  : '.........'

Nenninhalt [L] : 5,0
Menge: 1,000 St

**01.06.70 Durchlauferhitzer**
Elektrischer Durchlauferhitzer, drucklose Bauart, hydraulisch gesteuert mit effektivem Blankdraht-Heizsystem in kleiner Nennleistung zur Warmwasserversorgung eines Handwaschbeckens. Zur Erhitzung des Wasser unmittelbar während des Durchströmens, ohne Bereitschaftsenergie.
Signalleuchte zur Funktionskontrolle, Netzanschlussleitung, Spezial Strahlregler mit Durchflussmengenregler für den Auslauf der Armatur.
Wandhängend, wärmeisoliert als Übertisch-Ausführung  Mit geeigneter Auslaufarmatur für kalt und warm. Komplett inkl. allem erforderlichen Zubehör.

Fabrikat und Typ: Clage M7/SMB o.glw.

Angebotenes Fabrikat und Typ  : '.........'

Spannung [V] : 400

Anschlussleistung [kW] : mind. 6,5
Menge: 1,000 St

**01.06.80 Kristallspiegel**
einschließlich 4 Spiegelhalter

Angebotenes Fabrikat und Typ: '.........'

Länge [mm] : 400
Breite [mm] : 500
Menge: 1,000 St

**01.06.90 Seifenspender**
für Seifencreme, verschließbar für 500 g Seifenbombe, weiß

Fabrikat und Typ: CWS o.glw.

Angebotenes Fabrikat und Typ: '.........'
Menge: 1,000 St

**01.06.100 Karton Seifencreme**
mit 12 Flaschen zu je 500 g

Fabrikat und Typ: CWS o.glw.

Angebotenes Fabrikat und Typ: '.........'
Menge: 1,000 St

**01.06.110 Papierhandtuchspender**
für ca. 300 Falttücher, verschließbar, mit Sichtschlitz, weiß
Menge: 1,000 St

**01.06.120 Papierhandtücher**
1 Karton Handtücher Qualität B, Blatt-Größe 25 x 34 cm
Menge: 1,000 St

**01.06.130 Papierkorb**
Größe 41 x 25 x 62 cm, zusammenlegbar, weiß
Menge: 1,000 St

#### Bereich 01.07 Lüftungstechnik

**01.07.10 Rohrventilator feuerverzinkt**
Radiallaufräder mit rückwärtsgekrümmten Schaufeln. Anschlussstutzen saug- und druckseitig, für direkten Einbau in Lüftungsleitungen. Befestigungsfuß als Zubehör lieferbar. Förderrichtung: Förder- und Drehrichtung sind auf dem Ventilatorgehäuse durch Pfeile gekennzeichnet.
Motor: Außenläufer-Kondensatormotor.
Betriebskondensator anschlussfertig im Klemmenkasten. Drehzahlsteuerbar. Thermischer Überlastungsschutz serienmäßig.

Robuster Motor mit Kugellager, wartungsfrei. Schutzart IP X4 bei Einbau in Lüftungsleitungen mit mindestens 1 m Rohr auf der Saug- und Druckseite.
Montagehinweise
Einbau in jeder Lage möglich.
Zur Vermeidung von Schwingungsübertragungen auf das Rohrsystem elastische Manschetten verwenden.
Elektrischer Anschluss
Außenliegender Klemmenkasten mit Kabeleinführungstülle.
Sicherheitshinweise
Ventilator bei freier Ansaugung oder Ausblasung nur in Betrieb nehmen, wenn der Berührungsschutz des Flügelrades gemäß DIN EN ISO 13857 gewährleistet ist.

Zum Einbau in Rohrleitungen aus Stahl oder Kunststoff inkl. erf. Reduzierstücke bzw. Übergänge auf Rohrleitung, elastische Kupplung, und Befestigungsmaterial.

Technische Daten:

Fabrikat und Typ  : Maico ERR16/1, Helios o.glw.

Angebotenes Fabrikat und Typ '.........'

Rohrnennweite [DN] : 100

Volumenstrom [m3/h] : ca. 350

Spannung [V/Hz]  : 230/ 50

Leistung [kW]  : '.........'

Schutzart [IP]  : X4

Einbauort  : neues Betriebsgebäude
Menge: 1,000 St

**01.07.20 Verschlussklappe elektrisch Zuluft**
Verschlussklappe, elektrisch. Elektrische Verschlussklappe als Wetterschutz und Kaltluftsperre bei abgeschaltetem Ventilator, mit Getriebemotor:
Ausführung gemäß Schutzklasse II (ohne Schutzleiteranschluss). Öffnet und schließt beim Ein- und Ausschalten des Ventilators, benötigt 4-adrige Netzzuleitung.

Technische Daten:

Spannungsart: Wechselstrom

Bemessungsspannung 230 V

Nennleistung: '.........'

Schutzart: IP 55

Fabrikat und Typ  : Maico MK20  o.glw.

Angebotenes Fabrikat und Typ '.........'
Menge: 1,000 St

**01.07.30 Rückschlagklappe Luftleitung Abluft**
horizontaler und vertikaler Einbau möglich. Strömungsrichtung bei vertikalem Einbau von unten nach oben. Mit 2 gegenläufigen Klappenhälften aus Aluminium. Mit umlaufender Dichtung. Rückschlagklappen im Luftstrom öffnend und über Federkraft schließend.

Technische Daten:

Luftrichtung: Be- Entlüftung
Einbaulage: senkrecht / waagrecht
Nennweite: entspr. Luftleitung

Fabrikat und Typ  : Maico AVM15  o.glw.

Angebotenes Fabrikat und Typ '.........'
Menge: 1,000 St

**01.07.40 Wetterschutzgitter Be- und Entlüftung Hochbehälter**
Wetterschutzgitter horizontal eingebaut in einen Edelstahlrahmen.
Rahmen und Lamelle aus Aluminium-Strangpressprofilen, Welldrahtgitter und Insektenschutzgitter aus Edelstahl 1.4301. Komplett zum Einbau in eine Betonwand/ Aussparung inklusive allem erforderlichen Zubehör.
Mit Anschlussstutzen (Gebäudeinnenwand) DN 150 (da 168,3 mm) zum Anschluss an das Edelstahlrohr (Be- und Entlüftung Reinwasserkammer). Lamellen und Insektenschutzgitter (Gebäudeaußenwand) leicht zu demontieren und zu reinigen.

Technische Daten:

Angebotenes Fabrikat und Typ : '.........'

Abmessungen:
Durchmesser [mm] : DN 150
Länge [mm] : 400
Höhe [mm] : 400
Wanddicke [mm] : ca. 400
Menge: 1,000 St

**01.07.50 Wetterschutzgitter Be- und Entlüftung Wasserkammer**
Zum Einbau über bauseitige Kernlochbohrung oder Aussparung, horizontal eingebaut in einen Aufputzmauerkasten, welcher auf die Fassade aufgesetzt wird. Rahmen und Lamelle aus Aluminium- Strangpressprofilen, Welldrahtgitter und Insektenschutzgitter aus Edelstahl 1.4301. Aufputzmauerkasten als Stahlblechkonstruktion aus Edelstahl, mind. 1.4301.
Mit Wandanschlussblech inkl. Aussparung für die zwei Zuluftrohranschlüsse aus den Reinwasserkammern in entsprechender Nennweite aus Edelstahl 1.4301. Bei Anschluss von mehreren Rohrleitungen mit erforderlichem Trennsteg zwischen den einzelnen Stutzen.

Technische Daten:

Fabrikat und Typ :

Abmessungen:
Durchmesser [mm]  : '.........'

Länge [mm] :ca. 1.500
Breite [mm] :ca. 600
Höhe [mm] : ca. 200

Luftmenge pro Anschluss [m³/h] : max ca. 600

angeboten: '.........'
Menge: 1,000 St

**01.07.60 Drehzahlregler**
*** Bedarfsposition ohne GB
für vorgenannten Ventialtor zur automatischen Verstellung der Drehzahl in 5 Stufen zur Anpassung der Luftmenge über Thermostat, komplett inkl. erforderlichem Zubehör

Einbauort  : Schaltraum
Fabrikat und Typ  : Helios o.glw.

Angebotenes Fabrikat und Typ '.........'

Leistungsaufnahme [W] '.........'
Spannung [V/Hz]  : 400/50
Nennstrom [A]  : '.........'
Schutzart [IP]  : 55
Menge: 1,000 St

**01.07.70 Thermostat**
*** Bedarfsposition ohne GB
komplett inkl. erforderlichem Zubehör

Einbauort  : Schaltraum

Fabrikat und Typ  : Helios o.glw.

Angebotenes Fabrikat und Typ: '.........'

Leistungsaufnahme [W]  : '.........'

Spannung [V/Hz]  : 400/50

Nennstrom [A]  : '.........'

Schutzart [IP]  : 55
Menge: 1,000 St

#### Bereich 01.08 Schlosser- und Stahlbauarbeiten

**01.08.10 Sonderkonstruktionen Stahl feuerverzinkt**
Profilstahlkonstruktionen aus Stahl feurverzinkt. Alle Maße sind am Bau vorzunehmen. Der Preis beinhaltet sämliche Schweißarbeiten sowie Befestigungsmaterialien wie Schrauben und Dübel usw. Kaltverzinken wird nicht zugelassen.
Menge: 50,000 kg

**01.08.20 Sonderkonstruktionen Edelstahl 1.4301**
Profilstahlkonstruktion aus Edelstahl 1.4301. Alle Maße sind am Bau vorzunehmen. Der Preis beinhaltet sämliche Schweißarbei- ten sowie Befestigungsmaterial wie Schrauben und Dübel usw. Sämtliche Schweißnähte gebeizt und passiviert.
Menge: 50,000 kg

**01.08.30 Sonderkonstruktionen Edelstahl 1.4571**
Profilstahlkonstruktion aus Edelstahl 1.4571. Alle Maße sind am Bau vorzunehmen. Der Preis beinhaltet sämliche Schweißarbei- ten sowie Befestigungsmaterial wie Schrauben und Dübel usw. Sämtliche Schweißnähte gebeizt und passiviert.
Menge: 100,000 kg

**01.08.40 Geländer gerade**
mit Handlauf, Kniestab aus Rundrohr und Fußleiste aus Profilstahl.
Geländerpfosten aus Rundrohr mit angeschweißten Fußplatten mit Schraubenlöchern zur Befestigung auf Decken oder abgewinkelt an Wänden.
Ausführung nach GUV und DIN 24533. Befestigung nach DIN und den geltenden Vorschriften.
Übergänge an Ecken auf weiterführendes Geländer verschweißt und verschliffen. Enden verschlossen.
Die  Befestigung ist mit Klebedübeln auszuführen
Technische Daten:

Angebotenes Fabrikat und Typ: '.........'

Einbauort  : EG Eingangsbereich-Abstieg RK

Geländerhöhe [mm] : 1100
Fußleiste [mm]  : 100
Pfostenabstand [mm] : max. 800
Knieleiste Höhe [mm] : 500
Werkstoff  : 1.4301
Menge: 3,000 m

**01.08.50 Mehrpreis für Geländerdurchgang**
zu oben angebotenem Geländer des Podestes. Ausführung als selbsteinfallendes Geländer-Türelement (bei ca. 180 fixierbar)  mit Kniestab, gemäß GUV. Aus Rundrohr entsprechend im Geländer integriert.
Durchlass so gestaltet, dass ein problemloses Öffnen und Schließen mit einer Hand möglich ist.
Komplett inklusive aller Befestigungsteile, Scharniere usw. in Edelstahl.

Durchgangsbreite ca. 800 mm, Ausführung in Edelstahl gemäß Geländer.
Menge: 1,000 St

**01.08.60 Stahltreppe einläufig, Geländer beidseitig**
*** Bedarfsposition ohne GB
bestehend aus Seitenwangen, Treppenstufen und Geländer nach DIN 18064, DIN 18065, DIN 24530 und GUV 26,19. Seitenwange aus verwindungssteifem gekantetem Profil.
Trittstufen mit rutschhemmender Oberfläche R 12 nach DIN 51130 und GUV 0.1 in Verbindung mit GUV 26.18, verbunden mit den tragenden Seitenprofilen.
Mit Schutzgeländer bestehend aus Handlauf und Kniestab aus Rundrohr ausgelegt für eine Horizontallast von 300 N/m und seitlicher Befestigung ohne Abstand. Geeignete Maßnahmen gegen Kontaktkorrosion (sofern erforderlich).
Dimensionierung und statische Auslegung entsprechend DIN 1055 T 3.
Komplett inklusive allem erforderlichen Befestigungsmaterial und Zubehör.
Stirnseitig mit dem Bauwerk mit Klebeankern Verbunden.

Technische Daten:

Angebotenes Fabrikat und Typ : '.........'

Einbauort : Abstieg Rohrkeller

Verkehrslast [kN/m²] : 3,5

Treppenwangen-Profil  : '.........'

Werkstoff Stufen u.Seitenwangen : Edelstahl 1.4571
Werkstoff Geländer : Edelstahl 1.4571

Maschenweite [mm]  : '.........'

Tragstab-Querschnitt [mm]  : '.........'

Stufen
Breite/Tiefe [mm] : 19 Stück 800/ 280
Gesamthöhetreppe [mm]  : ca. 2.650
Steigung [mm] : 188
Menge: 1,000 St

**01.08.70 Sicherheitseingangstür einflügelig**
*** Bedarfsposition ohne GB
einbaufertig, einflügligg, doppelwandig.
Einbruchgesichert nach DIN EN 1627 RC3.

Vollständig aus Edelstahl 1.4571, mit doppelter Gummidichtung.
Türblatt stumpf einschlagend (Türblatt und Zarge flächenbündig). Tür nach außen öffnend.
Türblatt Blechstärke Außenblech 2 mm, Innenblech mind. 1 mm, Türblattstärke 56 mm, ausgeschäumt mit FCKW-freiem PU-Hartschaum-Isolierkern. Oberfläche mit Längsschliff. Mit Gummidichtung.
Stabile und wartungsfreie Türbänder an der Zarge angeschlagen. Türblatt und Zarge flächenbündig. Das Türblatt greift mittels massiven Ankerbolzen im geschlossenen Zustand formschlüssig, 4-seitig in den Rahmen ein. Spezialsicherheitsschloss vorgerichtet für einen Profilhalbzylinder. Mit Panikeinrichtung, 3-seitig sperrend mit massiven Riegeln in den Rahmen eingreifend. Schlosskasten gesichert durch Aufbohrschutz in Form einer Hartmanganplatte. Äußeres Langschild mit fest montiertem Drehgriff.
Standflügel mit Treibriegelbedienung, Abdichtug zwischen den beiden Flügeln über Gummidichtung.
Zarge dreiseitig aus Sonderprofil mit aufgesteckter Gummidichtung.
Mit überfälztem Anschlag zur Verhinderung des Eindringens von Wasser und Insekten.
Unter Schutzgas geschweißt und im Vollbad gebeizt und passiviert.Innen mit Schutzbeschichtung lackiert Farbe Weis- Aluminium RAL 9006.
Inkl. erforderlichem Befestigungsmaterial aus Edelstahl zum Andübeln.
Ausführung mit Stockrahmen.
Mit Bodenfeststeller
Mit Schloss-Riegel-Kontakt.

Technische Daten:

Fabrikat u. Typ : Huber TT 2.2 o. glw.

angebotenes Fabrikat u.Typ: '.........'

Einbauort : Zugang Wasserwerk

lichte Mauermaße
H x B [mm] : 1.800 x 870
Menge: 1,000 St

**01.08.80 Mehrpreis für Ausführung in RC 4**
*** Bedarfsposition ohne GB
entsprechend der oben genannten Position, Mehrpreis für Ausführung RC 4
Menge: 1,000 St

**01.08.90 Mehrpreis für Blechaufdoppelung**
*** Bedarfsposition ohne GB
entsprechend der oben genannten Position, Mehrpreis für Ausführung mit Blechaufdoppelung außen zum Schutz vor  Sonneneinstrahlung.
Menge: 1,000 St

**01.08.100 Riffelblech-Abdeckung**
Die Riffel- oder Tränenbleche sind mit hohem Gleitschutz und Einlegerahmen aus Profilstahl zum Andübeln inkl. Befesti- gungsmaterial im Material des Rahmens anzubieten. Es ist darauf zu achten, dass die Bleche eben aufliegen.
Alle Maße sind am Bau zu nehmen und die Aufteilung ist mit dem Auftraggeber abzustimmen.
Zur Betätigung von unter der Abdeckung liegenden Absperrar- maturen bzw. für Rohrdurchführungen sind entsprechende Aussparungen mit Hülsen zu versehen.
Sofern die Betätigungsvorrichtung nicht durch die Aussparung hindurch geht, muss das entstandene Loch mit einer entsprechenden herausnehmbaren Abdeckung verschlossen werden.  Die einzelnen Bleche sind mit geeigneten Hebevorrichtungen/ Hebeöffnungen zum Ausheben zu versehen.

Technische Daten:

Einbauort  : Aufbereitungsraum EG

angebotenes Fabrikat u. Typ : '.........'

Tragfähigkeit [kN/m2] : 5,0
Werkstoff  : Edelstahl mind. 1.4301
Einzelgewicht eines Bleches [kg]  : max. 50
Fußbodenaufbau [mm] : ca. 20
Länge x Breite [mm] : 1.260 x 1.180
Menge: 1,000 St

**01.08.110 Gitterrostpodest**
Das Podest dient als Aufstellfläche für die neue UF-Anlage.

Es wird im Bereich des usgebauten Mehrschichtfilters montiert.
Es ist geplant, die Höhe des Podestes auf den vorhandenen Fussboden abzupassen.
Ausführung nach UVV Leitern und Tritte.
Lasten entsprechend der u. g. Verkehrslast.
Eine bestehende Statik des Bauwerkes ist nicht vorhanden, Maße können nur aus den vorhandenen Plänen bzw. durch örtliches  Aufmaß entnommen werden.
Alle Maße sind am Bauwerk oder aus bestehenden Zeichnungen zu entnehmen.

Podest
als stabile Stahlbaukonstruktion mit Trägerprofilen entsprechend der geforderten Traglast zur Auflage der Riffelblechabdeckung (evtl. mit Unterlage als Pressroste oder aus GFK)  Träger/ Winkelrahmenkonstruktion zum Andübeln an das Bauwerk.

Die Riffel- oder Tränenbleche sind mit hohem Gleitschutz und Einlegerahmen aus Profilstahl inkl. Befestigungsmaterial im Material des Rahmens sowie mit Halteklammern anzubieten.
Bei der Aufteilung der Bleche ist darauf zu achten, dass jedes einzelne Blech ohne größeren Aufwand von einer Person ausgehoben werden kann.
Alle Maße sind am Bau zu nehmen und die Aufteilung ist mit dem Auftraggeber abzustimmen.
Zur Betätigung von unter der Abdeckung liegenden Absperrar- maturen sind entsprechende Aussparungen mit Hülsen zu ver- sehen.

Mögliche Konstruktion (Vorschlag):
- 1 Stück Unterzug ca. HEA 100 Länge ca. 2.000 mm, Befestigung über die gesamte Länge an der Innenwand des Betriebsgebäude. Inkl. erfoderlicher Befestigungen.
2 Stück Unterzug ca. HEA 100 Länge ca. 1500 mm, Befestigung auf beiden Stirnseiten an der Innenwand des Betriebsgebäude. Inkl. erfoderlicher Befestigungen.
Geschätztes Gewicht für Profilstahl inkl. Steifen, Platten, Schrauben, usw. ca. 80 kg

Vorbereitet für die Aufnahme von Rohrhalterungen, Aufhängungen für Kabelpritschen, usw.
Eine prüffähige Statik ist vorzulegen.

Abmessungen Podest
LxB  [mm]  : ca. 1400 x 1300
Verkehrslast [kN/m²] : 5,0
Einbauort  : EG
Werkstoff Podest : Stahl feuerverzinkt
Werkstoff Tränenblech : Stahl feuerverzinkt
Menge: 1,000 St

**01.08.120 Mehrpreis für Begehebene komplett in Edelstahl 1.4301**
*** Bedarfsposition ohne GB
wie vor beschrieben, Mehrpreis jedoch für Ausführung der Abdeckung (Riffel-/ Tränenbelch) komplett in Edelstahl 1.4301.
Menge: 1,000 St

#### Bereich 01.09 Sonstige Leistungen

*Hinweis: Taglohnarbeiten*
Taglohnarbeiten
Durch die Verrechnungssätze sind alle Aufwendungen des Auftragnehmers abgegolten (Fahrt- und Fahrzeugkosten, Auslösung, Übernachtung, Wagnis, Gewinn, Lohnzuschläge, Erschwernis, Überstundenzuschläge usw.). Weiterhin sind die Kosten für Handwerkzeug, Kleingeräte und Messinstrumente einzurechnen.
Stundenlohnarbeiten dürfen nur auf Anordnung der Bauleitung bzw. des Auftraggebers ausgeführt werden und sind umgehend durch die Bauleitung bestätigen zu lassen.

**01.09.10 Obermonteur**
Menge: 30,000 h

**01.09.20 Monteur**
Menge: 30,000 h

**01.09.30 Schutz der Bodenflächen Arbeitsbereich**
Der fertige Fliesenboden wird vor der Montage der Ausrüstung eingebracht. Daher ist dieser entsprechend zu schützen. Eventuelle Erschwernisse bei der Montage der technischen Ausrüstung sind einzurechnen.
Liefern, anbringen, unterhalten und nach Beendigung der Arbeiten entfernen von Schutzabdeckungen auf sämtlichen Bodenflächen (auch Treppen), die durch herunterfallende Gegenstände, Betonteile und/oder Transportverunreinigungen beschädigt werden können, mittels Hartfaserplatten zur Vermeidung von Verschmutzungen und/oder Beschädigungen der Bodenflächen inkl. zusätzlicher aufgelegter reißfester Folie, Malervlies, o.ä. als Schutzabdeckung und Verklebung der Folie.
Menge: 30,000 m2

**01.09.40 Abdeckung Verrohrung/ Ausrüstungsteile**
Abdeckung/ Umwicklung der kompletten in der Leistungsbeschreibung enthaltenen Rohrleitungen, Armaturen, Aggregate, Behälter usw. mit Folie in geeigneter Stärke und Fixierung mit Klebeband für die Dauer der kompletten Arbeiten.
Die Folie muss so angebracht sein, dass alle durchzuführenden Arbeiten an Wand- und  Bodenflächen, sowie zur Erstellung etwaiger Fundamente usw. ungehindert durchgeführt werden können. Alle Stellantriebe, E-Klappen, Motoren usw. sind getrennt von den Rohrleitungen bzw. dem restlichen Bauteil mit Folie zu schützen, so dass die notwendigen Elektroanschlüsse hergestellt werden können. Sollte die Folie entfernt werden müssen, muss diese wieder unentgeltlich angebracht werden.
Nach Abschluss der Arbeiten und vor Inbetriebnahmen ist die Abdeckung ggf. bauteil- bzw. abschnittsweise oder auch auf Anweisung der Bauleitung zu entfernen und entsprechend zu entsorgen. Sowohl das Anbringen, wie das Instandhalten als auch die Demontage und Entsorgung der Materialien für die Abdeckung sind in die Position einzurechnen.
Menge: 1,000 Psch

**01.09.50 Fahrbares Montagegerüst**
Fahrbare(s) Monategerüst(e) inkl. aller Sicherheitseinrichtungen zur Montage im Rohrkeller, Raumhöhe bis ca. 8,00 m (Wasserkammern). Vorhaltung über die komplette Bauzeit.
Menge: 1,000 Psch

**01.09.60 Einbau bauseits gestellter Geräte DN 50-80**
mit anteiligen Schrauben in Edelstahl 1.4571 und Dichtungen für die Flanschverbindungen

Gerät : MID, Armaturen
Nenndruck : PN 10/16
Menge: 1,000 St

**01.09.70 Einbau bauseits gestellter Geräte DN 100-150**
mit anteiligen Schrauben in Edelstahl 1.4571 und Dichtungen für die Flanschverbindungen

Gerät : MID, Armaturen
Nenndruck : PN 10/16
Menge: 1,000 St

**01.09.80 Baustellenanpassung/-nähte DN 50 bis DN 80**
auf der Baustelle erforderliche Schweißnähte und Anpassarbeiten der Rohrleitungen an den Bestand. Inkl. ablängen, anpassen, formieren, beizen und sonstige Arbeiten.
Menge: 10,000 St

**01.09.90 Baustellenanpassung/-nähte DN 100**
auf der Baustelle erforderliche Schweißnähte und Anpassarbeiten der Rohrleitungen an den Bestand. Inkl. ablängen, anpassen, formieren, beizen und sonstige Arbeiten.
Menge: 10,000 St

**01.09.100 Baustellenanpassung/-nähte DN 150**
auf der Baustelle erforderliche Schweißnähte und Anpassarbeiten der Rohrleitungen an den Bestand. Inkl. ablängen, anpassen, formieren, beizen und sonstige Arbeiten.
Menge: 15,000 St

*Hinweis: Kernlochbohrung*
Kernlochbohrung
in Stahlbetondecken und -wänden einschl. Gerätevorhaltung, Umsetzen, Betriebsstoffe, Verschleißmaterial, Stahlschnittflächenzuschlag und Aufstellen des Gerätes usw..
Anschließendes Reinigen der Baustelle und Entsorgung des Bohrkernes. Des Weiteren ist das anfallende Bohrwasser während des Bohrens mit geeigneten Geräten schadlos abzusaugen und vom AN zu entsorgen.

**01.09.110 Durchmesser 80 mm, Wandstärke: bis 400 mm**
Menge: 1,000 St

**01.09.120 Durchmesser 100 mm, Wandstärke: bis 400 mm**
Menge: 1,000 St

**01.09.130 Durchmesser 150 mm, Wandstärke: bis 400 mm**
Menge: 1,000 St

**01.09.140 Durchmesser 250 mm, Wandstärke: bis 400 mm**
Menge: 6,000 St

**01.09.150 Durchmesser 300 mm, Wandstärke: bis 400 mm**
Menge: 8,000 St

*Hinweis: Vergießen Kernlochbohrung*
Vergießen Kernlochbohrung
in Stahlbetondecken und -wänden mit trinkwasserzugelassenem schwindfreien Quellmörtel, einschließlich erforderlicher Schalung und Reinigen der Baustelle.
Die Dichtheit der Durchführungen ist zu gewährleisten. Ggf. erforderliche Nachverpressungen gehen zu Lasten des AN.

**01.09.160 Durchmesser 100 mm, Wandstärke: bis 400 mm**
Menge: 1,000 St

**01.09.170 Durchmesser 150 mm, Wandstärke: bis 400 mm**
Menge: 1,000 St

**01.09.180 Durchmesser 250 mm, Wandstärke: bis 400 mm**
Menge: 6,000 St

**01.09.190 Durchmesser 300 mm, Wandstärke: bis 400 mm**
Menge: 8,000 St

**01.09.200 Vergussmörtel**
*** Bedarfsposition ohne GB
zum Verschließen diverser Öffnungen und Aussaprungen in Stahlbetondecken und -wänden mit trinkwasserzugelassenem schwindfreien Quellmörtel, einschließlich reinigen der Baustelle.
Inkl. der erforderlichen Schalung, mit der entsprechenden Rohrdurchführung, o.ä..
Die Dichtheit der Durchführungen ist zu gewährleisten. Ggf. erforderliche Nachverpressungen gehen zu Lasten des AN.
Menge: 50,000 kg

**01.09.210 Beschichtung Kernlochbohrung**
Bohrfläche mit Rostschutz und Epoxidharz o. glw. zweifach beschichten, damit die Stahlschnittfächen geschützt sind.
Menge: 5,000 m2

*Hinweis: Demontage*
Demontage
Die Demontage beinhaltet grundsätzlich den Abbau der entsprechenden Bauteile inkl. der Kleinteile und, sofern nicht anders vermerkt, die Entsorgung des Materials. Der AG behält sich vor, diverse Bauteile (Armaturen, Formstücke, usw.) in seinem Eigentum zu behalten.
Auf der Baustelle ist die Lagerfläche begrenzt, so dass die demontierten Bauteile sofort nach der Demontage entsorgt werden müssen.
Es ist zu Beachten, dass die Demontagearbeiten in mehreren Abschnitten erfolgen muss. Zur Aufrechterhaltung der Wasserversorgung können nach Aufbau von verschiedenen Notversorgungsleitungen immer nur Teildemontagen erfolgen.
Bei der Demontage von Rohrleitungen werden diese an den Wanddurchführungen getrennt und der verbleibende Rest über die separat vergütete Positionen "Kernlochbohrungen" demontiert.
Zur besseren Kalkulation kann nach vorheriger Absprache ein Baustellentermin vereinbart werden, um die zu demontierenden Bauteile in Augenschein zu nehmen.

Der Auftraggeber behält sich vor die demontierten Anlagenteile zu behalten.

**01.09.220 Demontage und Entsorgung Kleinleitung R1/2"-R2"**
Menge: 20,000 m

**01.09.230 Demontage und Entsorgung Rohrleitungen DN 50 bis DN 65**
aus Stahl inklusive Armaturen und sonstigem Zubehör. Druckstufe PN 10 bis PN 25

Nennweite: DN 50 bis DN 65
Menge: 10,000 m

**01.09.240 Demontage und Entsorgung Rohrleitungen DN 80 bis DN 100**
aus Stahl inklusive Armaturen und sonstigem Zubehör. Druckstufe PN 10 bis PN 25

Nennweite: DN 80 bis DN 100
Menge: 25,000 m

**01.09.250 Demontage und Entsorgung Rohrleitungen DN 125 bis DN 150**
aus Stahl inklusive Armaturen und sonstigem Zubehör. Druckstufe PN 10 bis PN 25

Nennweite: DN 125 bis DN 150
Menge: 10,000 m

**01.09.260 Demontage und Entsorgung Rohwasserpumpen**
Inlinepumpe 0,37kW

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Menge: 2,000 St

**01.09.270 Demontage und Entsorgung Spülwasserpumpe**
Förderpumpen 0,4 kW

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Menge: 1,000 St

**01.09.280 Demontage und Entsorgung Mehrschichtfilterkessel**
bestehender Heider Edelstahlkessel 1350l Volumen demontieren, aus dem Betriebsgebäude (Rohrkeller-EG) ausbringen (keine Hebegeräte vorhanden!) und Entsorgen.
Kessel kann nicht am Stück aus dem Gebäude ausgebracht werden. Dieser muss Vorort in transportable Stücke zerkleinert werden. Zum Ausbringen steht lediglich eine einflüglige Tür zur Verfügung.
Zerkleinerung nicht mit Schweißbrenner wegen Rauchentwicklung sondern Sägen o. ä.!
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Menge: 1,000 St

**01.09.290 Entleeren Filterbehälter Sand D=0,98 m, H = 1,2 m**
Quarzkies und Quarzsand ausräumen und entsorgen (DK0), Abrechnung erfolgt auf Nachweis/ Lieferschein.
Schichthöhe je Filter gesamt ca. 1,2 m, davon ca. 0,3 m Stützschicht 0,8-3,15 mm Körnung und ca. 0,9 m Quarzkies mit 0,5-1,2 mm Körnung; Inkl. Beprobung als Entsorgungsnachweis.
Menge: 10,000 m3

**01.09.300 Entleeren Filterbehälter Hydro-Anthrazit-Kohle D=0,98 m, H = 0,8 m**
Entleeren Filterbehälter Hydro-Anthrazit-Kohle D=3,0 m, H = 0,8 m
Menge: 10,000 m3

**01.09.310 Demontage und Entsorgung Eingangstüre Wasserwerk**
*** Bedarfsposition ohne GB
Bestehende Eingangstür (Haupteingangstüre) aus Aluminium demontieren und entsorgen, Demontage im Zuge der Neumontage der neuen Eingangstür, komplett inkl. aller erforderlichen Leistungen.
Höhe xBreite: 2300x1000 mm
Menge: 1,000 St

**01.09.320 Demontage und Entsorgung Gitterrostabdeckungen**
bestehende Gitterrostabdeckungen aus GFKim Bereich des Mehrschichtfilterkessels montiert demontieren und entsorgen.
Der Auftraggeber behält sich vor die demontierten Anlagenteile zu behalten.
Menge: 5,000 m2

**01.09.330 Demontage und Entsorgung Armaturen DN 50-80**
vorhandene Armaturen demontieren und entsorgen.
Der Auftraggeber behält sich vor die demontierten Anlagenteile zu behalten.
Menge: 10,000 St

**01.09.340 Demontage und Entsorgung Armaturen DN 100-150**
vorhandene Armaturen demontiren und entsorgen.

Der Auftraggeber behält sich vor die demontierten Anlagenteile zu behalten.
Menge: 2,000 St

#### Bereich 01.10 Provisorien

*Hinweis: Beschreibung provisorischer Aufbereitungsbetrieb*
Das Rohwasser aus der Quelle läuft im freien Gefälle der Anlage zu.
Um die Fläche für die Aufstellung der neune Aufbereitungsanlage freizuräumen, müssen der Mehrschichtfilter inkl. der kompletten Verrohrung und Peripherie demontiert werden. Da die mikrobiologische Belastung des Quellwassers eine Aufbereitung erfoderlich macht, muss für die Dauer der Umbauzeit eine mobile Aufbereitungsanlage vorgehalten werden. Die Anlage kann vor dem Gebäude in einem entsprechende Container aufgestellt werden. Die Aufstellfläche wird bauseits vorbereitet.
Sämtliche zu- und abführenden Leitungen sind provisorisch zu verlegen, für die Beschickung sind entsprechende Pumpen vorzusehen. Diese müssen im Rohrkeller so aufgestellt werden, dass diese den Umbau nicht stören. Das Selbe gilt für die provisorische Verrohrung. Die Ableitung der Spülwassser kann über einen Entwässerungsschacht in ca. 20m erfolgen.
Es ist darauf zu achten, dass die Filteranlage den Bestimmungen des DVGW entspricht und für einen vollautomatichen Betrieb vorbereitet ist.
Die Rohwasserbelastung ist aus der beigefügten Tabelle ersichtlich.

**01.10.10 Mobile UF-Anlage im Container**
Ultrafiltrationsanlage zur Aufbereitung von Quellwasser im Container zur Aufstellung im Freien (auch Winterbetrieb, frostsicher).
Module im Edelstahlgestell mit Edelstahl-Verrohrung o. glw.
Vollautomatischer Filtratrückspülfilter als Vorfilter mind 300µm, maximal Wasserdruck nach der Anlage 3 bar.
Rückspülmenge bezogen auf Zulaufmenge ca. 2-3%
CEB Rückspülung mit Säure, Lauge oder Desinfektion.
Möglichkeit der Flockmitteldosierung im Zulauf.
Prozessanschlüsse für Zulauf, Rückspülung, Filtrat, usw.

Inklusive Schalt- und Steueranlage für den vollautomtischen Betrieb der Anlage und SMS Versand von Störungen. Parall sind die Störungen auf potezialfreie Klemme zur Verfügung zu stellen.
Inklusive PP- Filtrattank für Rückspülwasser in ausreichender Größe 5m³
Verbrauchsmaterialien werden nach Anforderung, durch den Kunden bereitgestellt. (z.B. Strom, Wasser, Chemikalien, Möglichkeit zur Einleitung von Abwasser).
Technische Unterstützung während der Mietdauer (mittels Fernbedienung der Anlage) bis max. 5 h / Woche müssen enthalten sein. Datenanalyse, Kurzberichterstellung und Anpassungen der Mietanlageneinstellungen sind einzurechnen.

Inkl. der provisorischen Beschickungspumpen Quellwasser zur Aufstellung im Rohrkeller inkl. allem erforderlichen Zubehör und Einbindung in die Steuerung inkl. Verkabelung.

Signal zur Einschaltung der Pumpen 4-20 mA wird bauseitig zur Verfügung gestellt, Einbindung in die Steuerung ist einzukalkulieren.

Der Stromanschluss wird bauseitig zur Verfügung gestellt.
Signal zum Einschaltlen der Pumpe wird bauseitig zur Verfügunggestellt.

Ein seperater Container als Zwischenspeicher des Reinwassers für die Rückspülung ist vorzusehen.

Aufbereitungsleitung Quell-
und Brunnenwasser [m³/h] : ca. 10,8

Vorlagebehälter : separater Container

geodätische Förderhöhe [m] : max. ca. 1 bei min. WSP

Nennweite Rohwasser [DN]  : '.........'

Nennweite Filtrat [DN]  : '.........'

Nennweite Spülwasser [DN] : '.........'

Anschlussspannung [V/Hz] : 400/50

Flächenbelastung [l/m²h] : max. 80

angeboten [l/m²/h]  : '.........'

Abmessungen Container  : '.........'

Betriebsgewicht Container  : '.........'

Abmessung Zwischenspeicher Container '.........'

Betriebsgewicht Zwischenspeicher Container: '.........'

Abmessung Zwischenspeicher Container: '.........'

Die Verrohrung der Anlage mit dem Zwischenspeichercontainer ist in dieser Position mit einzurechnen.

Komplette Anlage muss vor äußeren Einflüssen wie Witterung, Vandalismus etc. geschützt sein. Hierzu zählt ebenfalls der Frostschutz. Anlage muss sicher in einem Container oder Trailer verbaut werden.
Erforderliche Wartungs- und Desinfektionsarbeiten im Zuge des Betriebes sind mit einzukalkulieren.
Alle für den Betrieb erforderlichen Betriebsmittel sind in dieser Position einzukalkulieren.
Der kontinuierliche Betrieb sowie umgehende Störungsbeseitigung ist durch Vorhalten von Servicepersonal eigenverantwortlich sicherzustellen.
Menge: 30,000 d

**01.10.20 Transportkosten Anlage**
Frachtkosten vom Lieferanten zur Baustelle nach Horb a.N. - Mühlen und nach Abschluss der Maßnahme wieder zurück zum Hersteller/ Lieferanten inkl. aller Nebenkosten. Inkl. des erforderlichen Krans zur Aufstellung und zur späteren Abholung.

Hinweis:
die örtlichen Verhältnisse sind sehr begrenzt. Wir empfehlen dringend eine Besichtigung der örtlichkeiten vor Anlieferung der Anlage.
Zudem muss der Transport-LKW für die begrenzten Verhältnisse ausgestattet sein. Wir empfehlen ein Fahrzeug mit lenkbaren Achsen.
Menge: 1,000 Psch

**01.10.30 Verlängerung provisorischer Betrieb**
*** Bedarfsposition ohne GB
Verlängerung provisorischer Betrieb der vorgenannten UF Anlage inkl. der kompletten Peripherie.
Menge: 30,000 d

**01.10.40 Kraneinsatz Container Aufstellung**
Kraneinsatz zur Aufstellung der mobilen UF Anlage im Container. Gestellung eines Teleskop-/Mobilbaukran zum Versetzen von Anlagencontainern mit einer Ausladung von min. 18m und Traglast der angelieferten UF Anlage im Container.
Enthalten Kraneinsatz, An- und Abfahrt inkl. aller Nebenkosten sowie eventuell benötigter Ballasttransport und Unterleg- bzw. Überbaumaterial.
Menge: 1,000 St

**01.10.50 Provisorische Einbindung mobile UF- Anlage Nr. 1**
Zur Aufrechterhaltung der Wasserversorgung wird eine prov. Notversorgungsleitung (Rohwasser vom Brunnen) benötigt.
Diese provisorischen Rohrleitungen müssen für die Dauer des kompletten Umbaues betrieben werden. Die Aufstellung ist dementsprechend so zu wählen, dass keine Behinderung während der Umbauphase auftritt.

Zur Beschickung der mobilen UF- Anlage wird eine provisorische Verbindungsleitung vonBrunnen DN 80 (PE da 75 mm) bis zur mobilen UF- Anlage benötigt.
Für diese provisorische Rohrleitung werden ca. 20 m Rohre da 75, einschließlich Flanschen (oder E-Muffen), ca. 5 Stück Bögen 90°, ca. 2 Stück Rohrhalterungen mit Zubehör benötigt.
Die provisorische Versorgung kann über schwarze Rohrleitungen, HDPE o.ä. hergestellt werden.
Komplett inklusive allem erforderlichen Verbindungsmaterial, evtl. zusätzlich erforderlichen Absperrarmaturen, Zubehör, Steckscheiben usw., Aufbau und Rückbau. Das eingebaute Material verbleibt beim Auftragnehmer.

Es ist geplant die prov. Leitungen im freien zu verlegen.. Die Rohrleitung bis zur UF- Anlage (Verlegung im Freien) müssen gegen Frost entsprechend geschützt werden. Diese Frostsicherung ist in diese Position einzurechnen.
Menge: 1,000 Psch

**01.10.60 Provisorische Einbindung Förderpumpe zum HB**
Menge: 1,000 Psch

**01.10.70 Nachteinsatz zur Aufrechterhaltung der Wasserversorgung**
Zum Umbau der Entnahme- und Druckleitungen im Rohrkeller ist ein Montageeinsatz bei Nacht (Wenigwasserverbrauch) notwendig. Die Umbauzeit ist rechtzeitig mit dem verantwortlichen Wassermeister abzustimmen.

Diese Pos. beinhaltet den kompletten Mehraufwand wie Vorbereitungsarbeiten (Schrauben und Muttern gangbar machen oder wechseln), Hebegeräte montieren, einschließlich Nachtzuschläge usw.
Menge: 4,000 St

**01.10.80 Kraneinsatz Container Abholung**
Kraneinsatz zur Abholung der mobilen UF Anlage im Container. Gestellung eines Teleskop-/Mobilbaukran zum Abtransport von Anlagencontainern mit einer Ausladung von min. 18m und Traglast der angelieferten UF Anlage im Container.
Enthalten Kraneinsatz, An- und Abfahrt inkl. aller Nebenkosten sowie eventuell benötigter Ballasttransport und Unterleg- bzw. Überbaumaterial.
Menge: 1,000 St

#### Bereich 01.11 Wartungsarbeiten

*Hinweis: Grundlage für die Wartungsarbeiten*
Grundlage für den Wartungsvertrag bilden das in den Vorbedingungen beigefügte Angebot für Wartungsarbeiten (KEV 145.1 (W) Ang Nr.1 sowie die besonderen Vertragsbedingungen für Wartungsarbeiten KEV 146 (W) BVB und die Arbeitskarte. Diese sind auch verbindlich auzufüllen und zu unterzeichnen.

**01.11.10 Wartungsvertrag**
*** Bedarfsposition ohne GB
Wartungsvertrag für die Dauer der Gewährleistungsfrist, jeweils pro Jahr anzubieten, gemäß den Vorbedingungen für die Wartungsarbeiten wie vor beschrieben für die gesamte erstellte Aufbereitungsanlage, inkl. aller Systemkomponenten wie z. B. UF-Anlage, LPRO-Anlage, Entsäuerungsanlage, Dosieranlagen, usw.  gemäß dem beschriebenen Gesamtleistungsumfang.

Mindestumfang:
- Wartung aller vom AN gelieferten Geräte und Bauteile gemäß den vom Hersteller vorgegebenen Wartungsanleitungen und Wartungsintervallen.
- Funktionskontrolle aller Einrichtungen Sichtkontrolle sämtlicher Anlagen
- Sichtprüfung und Kontrolle der Dichtigkeit und Festigkeit von Schraub- und Klemmverbindungen.
- Wartung und Überprüfung aller Pumpen auf Dichtigkeit, Korrosion, Laufgeräusche mit Protokoll der Förderleistung (Q/H).
- Wartung und Überprüfung aller Gebläse und Ventilatoren auf Dichtigkeit, Korrosion, Laufgeräusche.
- Wartung und Überprüfung aller Verdichter inkl. Luftaufbereitung auf Dichtigkeit, Korrosion, Laufgeräusche, usw..
- Wartung und Überprüfung aller Armaturen auf auf Dichtigkeit, Korrosion, Laufgeräusche.
- Sichtprüfung aller Leitungen, ggf. reinigen und nachbeizen.
- Auftretende Mängel sind anzuzeigen und sofern möglich sofort zu beheben.
- Abfrage/ Auslesen und Auswertung der protokollierten bzw. aufgezeichneten Anlagenparameter und Messdaten.
- Überprüfung/ Abgleich/ Reinigung sämtlicher im Leistungsumfang enthaltenen Messtechnik.
- Überprüfung von Messbereichen und Kalibrierung aller gelieferten  Mess-/ Analysengeräte.
- Prüfung der Schutzmaßnahmen nach VDE 0100 im Lieferumfang.
- Erstellung eines Prüfprotokolles im Beisein des Bedienpersonals des Betreibers.

Alle Aggregate sind in einer Liste mit Betriebsstunden, relevanten Daten (Stromaufnahme, Fördermenge, Förderhöhe, usw.) darzustellen.
Weitere Grundlage bildet die beigefügte Wartungskarte.

Unter Berücksichtigung der geplanten Anlagenkapazität und der Wasserqualität hat der Bieter das erforderliche Wartungsintervall für die Aufbereitungsanlage in XX mal/pro Jahr verbindlich einzutragen!

Erforderliche Wartungsintervalle UF (Anzahl pro Jahr): '.........'

Erforderliche Wartungsintervalle LPRO (Anzahl pro Jahr):
'.........'

Weiterhin ist vom Bieter eine Wartungs-/ Verschleiß- und Ersatzteilliste mit Preisen aller montierten relevanten Komponenten aufzustellen.

Der Einheitspreis ist auch in dem beigefügten Angebot für Wartungsarbeiten einzutragen und das Angebot ist entsprechend zu unterschreiben!
Menge: 4,000 Jahr

### Titel 02 HB Rockenau

*Hinweis: Vorbemerkung Verfahrens- und Prozesstechnik*
Vorbemerkung Verfahrens- und Prozesstechnik

. Umfang der Leistungen
Die Einzelpreise setzen sich aus Lieferung, Montage, Inbetriebnahme und Abnahme zusammen.

Der Auftragnehmer verpflichtet sich, dass sämtliche Leistungen mit fachtechnisch qualifiziertem und geschultem Personal durchgeführt werden, und dass Vorschriften und Richtlinien der DIN, VDI, VDE, DVGW, UVV usw. eingehalten werden. Alle Bauteile welche mit Trinkwasser in Verbindung kommen müssen den DVGW und KTW-Richtlinien entsprechen, auch wenn dies nicht in der einzelnen Position separat vermerkt ist. Sollte das angebotene Bauteil über keine Zulassung verfügen, so ist dies entprechend anzugeben.

Für die Leistungen sind insbesondere einzukalkulieren:
- Löhne, Gehälter, Kosten für Projektierung, Lieferung, Montage,  Inbetriebnahme (inkl. der zugehörigen Leistungen wie z.B.  Desinfektion usw.), usw.
- bei Festpreisvereinbarungen Lohnzuschläge
- Lohnnebenkosten, Gemeinkosten, Gewinn
- Montageunterbrechungen
- Kosten für Bau- und Betriebsstoffe
- Vorhalten von Werkzeugen, Hebezeugen, Messinstrumenten
- Kosten für Baustelleneinrichtungen, insbesondere für Beleuchtung, Anlagen zur Verkehrssicherung und -regelung im Bereich der Baustelle(n), Sanitärausrüstung, WC, Sicherheitsausrüstung,  usw..
- Kosten für Dokumentation
- Inbetriebnahme der Anlagen (auch Einzelinbetriebnahmen)
- Desinfektion der Bauteile bei Einbau und vor IB
- Funktionsprüfungen der Anlagen
- Einweisung des Personals (auch mehrfach)
- Probebetrieb
- Pflichtenhefterstellung
- Abnahme
- Frachtkosten, Porto
- Reinigung der Baustelle (mind. 1x wöchentlich)

Wetterbedingte Behinderungen auf den Zu- und Abfahrtswegen zur Baustelle stellen keine zusätzliche Erschwernis dar und entbinden nicht von der Einhaltung der vereinbarten Termine.

. Verhaltensregeln
Auf Aufforderung des Auftraggebers hat sich das Personal des Auftragnehmers vor Beginn der Arbeiten beim Auftraggeber anzumelden und bei Verlassen der Baustelle abzumelden. Übrig gebliebene Stoffe, Teile, Verpackungen oder Abfälle sind laufend zu entsorgen. Die Baustelle ist in einem ordentlichen Zustand zu halten.

. Funktionsprüfungen und Inbetriebnahmen
Sind im Rahmen der Funktionsprüfungen Anlagenteile berührt, die nicht zum Lieferumfang des Auftragnehmers gehören, so hat der Auftragnehmer die Funktionsprüfung vorher beim Auftraggeber anzumelden, zu erläutern und sich die Genehmigung hierfür geben zu lassen. Sonstige Inbetriebnahmen der Gesamtanlage oder Anlagenteile sind ebenfalls dem AG und bei dem Planer anzumelden und mit diesen abzustimmen. Werden Gesamtanlagen oder Anlagenteile in Betrieb genommen, sind zuvor vom AN sämtliche für den sicheren Betrieb der Anlage relevante Funktionen, Sicherheitsabschaltungen, Überwachungen und Fernalarmierungen zu testen und zu protokollieren. Der AN ist verpflichtet, diese Nachweise auf Verlangen dem AG vorzulegen.

. Planunterlagen
Die für die Ausführung erforderlichen Ausführungs-, Montage- und Fundamentpläne sind im Maßstab 1:50 bzw. für Rohrkeller, Pumpwerke usw. im Maßstab 1:20 mit Maßangaben vor der Ausführung der Anlage dem Planer sowohl digital (dwg und pdf) als auch in Papierform zur Durchsicht und Genehmigung vorzulegen. Es erfolgt keine Prüfung im Detail, d.h. der Auftragnehmer hat keine Ansprüche an Dritte bei fehlerhafter Ausführung auf Grund der freigegebenen Pläne.

Dem planenden Büro sind nach Abschluss der Baumaßnahme die revidierten Planunterlagen digital (dwg und pdf) und in Papierform 4-fach zu übergeben.

. Kalkulation/ Aufmaß
Formstücke, Flansche und Armaturen werden übermessen und sind in den Positionen des Leistungsverzeichnisses als Zulage zu kalkulieren.

Befestigungsmittel, Flanschverbindungen
Sofern in den Positionen nichts anderes vermerkt ist, sind alle Befestigungen und Flanschverbindungen mit Schrauben, Muttern, Unterlegscheiben, Dübel usw. aus Edelstahl 1.4571 auszuführen. Kontaktkorrosion muss durch Zwischenlegen von Kunststoffscheiben oder Kunststofffolie verhindert werden.
. Abnahme
Nach Lieferung und Montage aller Leistungen, sowie deren vollständiger und erfolgreicher Funktionsprüfung kann der Auftragnehmer die Abnahme beantragen.

Die Beantragung erfolgt min. 14 Tage vor Abnahme, in schriftlicher Form bei dem Auftraggeber und beim Planungsbüro.

Kann die Anlage wegen Funktionsmängeln nicht abgenommen werden, ist die Abnahme nach der Nachbesserung der zu wiederholen. Die Frist für die Nachbesserungsleistungen betragen in der Regel 4 Wochen, wenn keine anderen Fristen vereinbart werden.

Sämtliche Kosten für die Wiederholung der Abnahme sind vom Auftragnehmer zu tragen. Er selbst kann keine Kosten geltend machen.

. CE-Konformitätserklärung
Es sind nur Bauteile zu verwenden, für die eine CE-Konformitätserklärung vorliegt. Diese sind auf Verlangen des Auftraggebers oder des Planers vorzulegen.

. Zusätzliche Leistungen des Auftraggebers oder des Ingenieurbüros
Sind seitens des Auftraggebers oder seitens des planenden Ingenieurbüros auf Grund nicht termin- oder sachgerechter Abwicklung des Auftragnehmers zusätzliche Leistungen zu erbringen (Organisation von Fremdfirmen, Wiederholung von Abnahmen etc.), so sind diese Leistungen von dem Auftragnehmer zu ersetzen. Die Vergütung erfolgt nach den Stundensätzen des IB mit einem Zuschlag von 50%.

. Dokumentation
Nach Abschluss der Arbeiten hat der Auftragnehmer eine Dokumentation sämtlicher eingebauten Aggregate und sonstigen Bauteile in gebundener Form 4-fach und in digitaler Form beim Planungsbüro zur Prüfung abzuliefern. Bestandspläne sind im Format pdf und dwg (dxf) auf CD zu übergeben. Diese Unterlagen müssen sowohl die technische Dokumentation als auch die Wartungsvorschriften und sonstigen Besonderheiten des jeweiligen Bauteiles enthalten.

#### Bereich 02.01 Wasseraufbereitung

*Hinweis: Vorbemerkungen Klein-Membranfilteranlage*
Vorbemerkungen Kleinfilteranlage:

Die Anlage muss Quellwasser aufbereiten. DIese trübt bei Regenwetter ein was die Fläschenbelastung erhöht.
Die Wasseranalyse liegt als Anlage der Ausschreibung bei.

Die Filteranlage muss mittels Ultrafiltrationsverfahren klares und bakterienfreies Wasser produzieren. Die Wanddurchlässigkeit der Kapillaren muss <= 0,02 µm betragen.
Eliminationsstustufe und Trenngrenze:
LOG 9,15 > 99,9 %
 0,02 µm

Flächenbelastung muss auf max. 60 l/m²h ausgelegt sein.

Voraussetzung einfache Reinigung, kompakter und modularer Aufbau.

DIe Anlage muss im EG des Hochbehälters aufgebaut werden. Als Zugang steht lediglich eine einflüglige Tür zur Verfügung. Zum einbringen der Anlage muss diese in Einzelteilen angeliefert und Vorort montiert werden.

**02.01.10 Kleinfilteranlage**
*** Grundposition ZZ 1.0
als Kompaktanlage bestehend aus gebündelten Membran- Kapillaren. Die Wanddurchlässigkeit der Kapillaren beträgt 0,02µm. Durch den Gesamtaufbau des Filters fließt das Wasser durch die Kapillaren hindurch. Während des Reinigungsvorgangs kann das Wasser ungehindert mit hoher Strömungsgeschwindigkeit durch die Kapillaren hindurch fließen und somit Ablagerungen an den Innenflächen entfernen. Um die Filtergeschwindigkeiten zu erreichen, wird der gerade Durchfluss elektrisch gesperrt und das Medium Wasser durch die Filterwandung der Kapillaren nach außen geleitet. Durch das äußere Hüllrohr wird das Wasser aufgefangen und in den reinen Teil des Trinkwasssernetzes geleitet. Die Reinigungsintervalle sind zeitabhängig geregelt.
Die Ultrafiltration ist ein druckgetriebener Trennungsprozess. Eine spezielle Membran, deren Material und Porengröße entsprechend den im Wasser vorgefundenen Organismen gewählt ist, stellt die eigentliche lokale Trennschicht dar. Mit dieser Membran können aus einem parallel über die Membranoberfläche geführten Medium alle Moleküle, die größer sind als die Trenngrenze der Membran von 0,02 µm, abgetrennt werden. Damit werden alle Bakterien, u. a. die Legionella, Parasiten, Schwebstoffe und die meisten Viren, absolut zuverlässig aus dem Wasser herausgefiltert. Der Prozess ist selbstreinigend und automatisch (zeitabhängig) gesteuert.

Inkl. automatisierter Feinfilterspülung, 2 Stück abflammbare Entnahmehahnen (Rohwassser- und Reinwasser) und sonstigem erforderlichen Zubehör, komplett montiert.

Technische Daten:

Fabrikat und Typ : LEGIO LBFK-12-360-6 oder glw.

Filterelemente : auswechselbar
Membranmaterial : Polyethersulfon (PES)
Gehäusematerial : Polyvinylchlorid (PVC-U)
aut. Reinigung : elektronisch gesteuert
Spülintervalle : einstellbar
Filterleistung : 99,99999 %
(coliforme Keime, :Log 7,65
Colibakterien)
Filterleistung : 99,999999 %
(Pseudomonas) : Log 8,1
Porengröße : 0,02 µm
max. Betriebsdruck : 6,0 bar
min. Betriebsdruck : 1,5 bar
max. Temperatur : 40 °C
Menge: 1,000 St

**02.01.20 Kleinfilteranlage nach Wahl des Bieters**
*** Wahlposition ZZ 1.1
wie vor beschrieben, jedoch Fabrikat und Typ nach Wahl des Bieters

angbotenes Fabrikat und Typ: '.........'

Dem Angebot ist eine genaue und detaillierte Beschreibung mit allen relevanten techinschen Daten für das angebotene Bauteil beizufügen.
Menge: 1,000 St

**02.01.30 Inbetriebnahme durch den Hersteller**
der elektrisch und mechanisch fertig montierten Anlage.

Die Anlage ist komplett montiert und betriebsbereit. Elektrischer Anschluß und Spannungsversorgung sind bauseits hergestellt.
Einstellung und Parametrierung durch den Hersteller
(separate Anfahrt), Funktionsprüfung und Inbetriebnahme inkl. Dokumentation und Inbetriebnahmeprotokoll. Einweisung des Personales in die Anlage. Einschließlich An- und Abfahrt
Menge: 1,000 St

**02.01.40 UV-Anlage**
*** Grundposition ZZ 2.0
UV-Anlage Typ: Spektron 10e

DVGW Reg.Nr.- DW9181CS0231

zertifizierte Dosis = 400 J/m² bei Durchsatz Q = 13,5 m³/h
und SSK254 nm = 0,88 m-1 (T 1cm,254 nm = 98,2 %) am Ende der Strahlernutzungsdauer
zertifizierter Betriebsbereich 3,7  13,5 m³/h (bei UVT 80 - 98%)

PSS dose = 400 J/m² bei Durchsatz Q = 18,4 m³/h

Zylindrischer Edelstahl-Reaktor mit Strömungsoptimierung
Hochleistungs UV Strahler, konzentrisch angeordnet, leicht ausbaubar
Kalibrierte ÖNORM konforme UV Messeinrichtung mit Sensor und Anzeige der Bestrahlungsstärke in W/m²
Elektronisches Strahlerüberwachungssystem mit Fehlerspeicher und externen Schnittstellen
Überwachung der Reaktortemperatur und eines externen Durchflusssignals
CE und EMV geprüft

UV-Anlage bestehend aus:

UV-Reaktor
Werkstoff:  Edelstahl 316L (1.4404), glasperlgestrahlte Oberfläche
Reaktoranschluss: Gewinde 2 1/2" oder Flansch DN 65 / PN 16 gemäß DIN 2999
Anschl. Spülventile: ¼ "
Leergewicht:  11,6 kg
Reaktorvolumen: 15 l
Abmessungen: 780 x 225 x 169 mm (BxHxT) mit Flansch, 770 x 215 x 169 mm mit Gewinde
Max. Betriebsdruck: 16 bar
Schutzart  IP 65
Wassertemperatur: 5  45 °C, ( optional 5  60°C Version erhältlich, nicht zertifiziert )
Dichtungen: O-Ringe Fluorkarbon-Kautschuk (FKM), DVGW, KTW und FDA-zugelassen

UV-Strahler
1 Stk. zylindrischer Hochleistungs-UV-Strahler mit Niederdruck-Technologie
Typ: VLR 10
Strahlerleistung: 120 W
UVC-Leistung: 42 W (bei 254 nm)
Nutzungsdauer: bis zu 12.000 h

Strahlerschutzrohre
1 Stk. einfach demontierbar
Bauart: einseitig geschlossen
Werkstoff: reines Quarz

UV-Sensor  SO 20101
Kalibriert gemäß ÖVGW M5873-1 und DVGW W294-3, Messfeldwinkel 160°, Genauigkeit ± 3 %
Selektivität 240- 290 nm > 90%, alterungsbeständig, temperaturbeständig bei Dauerbetrieb bis 70 °C

Schaltschrank Control 1
Stahlblech-Gehäuse, lackiert, für Wandmontage, EMV geprüft, anschlussfertig inkl. 5 m Verbindungskabel

Komponenten:
Hauptschalter
ECO Touch Steuereinheit mit Touch Display
Elektronische Vorschaltgeräte mit integriertem SOFTSTART-Zündsystem
Elektronische Einzelstrahlerüberwachung, zeitlich dokumentierter
Fehlerspeicher, LED Anzeige "normal Betrieb", "Voralarm", "Alarm"
Überwachung der Reaktortemperatur und eines externen Durchflusssignals

Anzeigen:
UV-Bestrahlungsstärke in W/m² oder UV Dosis Anzeige
Steuerungsphilosophie
2 Betriebsstundenzähler (Strahler- / Gesamtstunden)
Anzahl der Einschaltungen
Statusmeldungen (Sprachen: Deutsch, Englisch, Französisch)
Haupt-, Benutzer- und Service-Ebene (Passwortgeschützt)
Eingänge:
2x Extern EIN / AUS potentialfrei
Externes Durchflusssignal  (0/4  20 mA)
Ausgänge:
Analoger Ausgang: UV-Bestrahlungsstärke skalierbar (0/4  20 mA)
Potentialfreie Kontakte: Alarm, Warnung, Freigabe Durchfluss

Schutzart:  IP 65
Umgebungstemp.: 5  45 °C
Gewicht: 11 kg
Abmessungen: 380 x 300 x 210 mm (BxHxT)
Betriebsspannung: 230 VAC/ 50 - 60 Hz
Anschlussleistung: 0,145 KW
Netzanschluss: (1L / N / PE), Cos phi ~ 1
Menge: 1,000 St

**02.01.50 Ersatzstrahler für UV-Anlage**
*** Grundposition ZZ 2.0
*** Bedarfsposition mit GB
1 Satz Esatzstrahler für vorganannte UV-Anlage, Nutzungsdauer mind. 14.000 Stunden
Menge: 1,000 St

**02.01.60 Inbetriebnahme und Einweisung durch den Hersteller**
*** Grundposition ZZ 2.0
der elektrisch und mechanisch fertig montierten UV-Anlage.
Die Anlage ist komplett montiert und betriebsbereit. Elektrischer Anschluß und Spannungsversorgung sind bauseits hergestellt.
Menge: 1,000 St

**02.01.70 UV-Anlage nach Wahl des Bieters**
*** Wahlposition ZZ 2.1
wie vor beschrieben jedoch Fabriakt und Typ nach Wahl des Bieters. Dem Angebot ist eine genaue Beschreibung inkl. der kompletten Technischen Daten beizufügen. Sollten diese Daten nicht Inhalt des Angebotes sein erfolgt keine Wertung der Position.

Fabrikat u Typ  : '.........'

DVGW Durchsatz  : 10 m³/h @ 98%T1cm.

angeboten  : '.........'

DVGW Reg.Nr.  : '.........'

PSS dose  : '.........'

Werkstoff  : '.........'

Reaktoranschluss [DN/PN]  : '.........'

Spülventile  : '.........'
Reaktorvolumen  : '.........' l
Leergewicht  : '.........' kg
Abmessungen  : '.........' mm (BxHxT)
Betriebsüberdruck : 16 bar
Schutzart : IP 65
Wassertemperatur : 0 - 35 °C

Einbaulage horizontal, Stutzenstellung wählbar

UV-Strahler
Typ  : '.........'
Strahlerleistung  : '.........' W
UVC-Leistung  : '.........' W (bei 254 nm)
Strahlernutzungsdauer bis zu. 14.000 h

Strahlerschutzrohre
Bauart einseitig geschlossen, einfach demontierbar
Werkstoff reines Quarz

Komplett montiert, inkl. Anteil für Schrauben und Dichtungen
Menge: 1,000 St

**02.01.80 Ersatzstrahler für UV-Anlage nach Wahl des Bieters**
*** Wahlposition ZZ 2.1
*** Bedarfsposition ohne GB
1 Satz Esatzstrahler für vorganannte UV-Anlage, Nutzungsdauer mind. 14.000 Stunden
Menge: 1,000 St

**02.01.90 Inbetriebnahme und Einweisung durch den Hersteller**
*** Wahlposition ZZ 2.1
der elektrisch und mechanisch fertig montierten UV-Anlage.
Die Anlage ist komplett montiert und betriebsbereit. Elektrischer Anschluß und Spannungsversorgung sind bauseits hergestellt.
Menge: 1,000 St

**02.01.100 Mobile Dosierstation für Chlorbleichlauge**
Gebindedosierstation MobileDos DDI 2,5  10 Plus3

Transportable Gebindedosierstation (30 Liter) mit digitaler Membrandosierpumpe DDI 209 und Plus 3 System für die Dosierung von leicht ausgasenden Medien (z.B. Chlorbleichlauge). Anlage besteht aus schwarzem Polyethylen mit integrierter Auffangwanne für 30 Liter Gebinde.

Mobile Dos ist ausgestattet mit:
- Druckhalte- und Überströmventil aus PVC mit Dichtungen aus FKM
- Sauglanze mit 2 stufigem Meldekontakt (Vorleer- Leermeldung)
- komplette Verschlauchung PE 4/6, bzw. PVC6/12 auf der Druckseite bei 16bar Ausführung
- Konsole für DDI 209/DMI 208 Dosierpumpen
- Dosierpumpe DDI 209 mit Plus 3 Dosierkopfsystem
- 10 Meter Druckschlauch mit Impfarmatur (PE 4/6, bzw. PVC6/12 bei 16bar Ausführung)

Dosierpumpe: DDI 2,5  10 Plus3
Dosierbereich: 0,025 - 2,2 l/h
Material Pumpenkopf: PVC
Material Dichtungen: FKM
Material Ventilkugeln: Keramik

Die Dosierpumpe kann vielfältig angesteuert werden (z.B. mit Mess- und Dosiereinheit):
- Manuelle Dosierung
- Mengenproportionale Dosierung über Analog- oder Impulseingang (z.B. mit Mess- und  Dosiereinheit).
- Chargendosierung über Impuls oder Zeit
- Extern Ein / Aus

Weitere Ausgänge:
- Alarmrelais für Niveaumeldung und Pumpeninformation
- Analogausgang proportional zur Dosiermenge
- Hub-/Impuls-Signalausgang

Anschlussspannung:
- 110-240V +/- 10%, 50/60 Hz
- mit 1,5 m Anschlusskabel mit Schukostecker
Menge: 1,000 St

**02.01.110 Mobile Dosierstation für Ätznatron**
Gebindedosierstation MobileDos DDI 6  10 Plus3

Transportable Gebindedosierstation (30 Liter) mit digitaler Membrandosierpumpe DDI 209 und Plus 3 System für die Dosierung von leicht ausgasenden Medien (z.B. Ätznatron). Anlage besteht aus schwarzem Polyethylen mit integrierter Auffangwanne für 30 Liter Gebinde.

Mobile Dos ist ausgestattet mit:
- Druckhalte- und Überströmventil aus PVC mit Dichtungen aus FKM
- Sauglanze mit 2 stufigem Meldekontakt (Vorleer- Leermeldung)
- komplette Verschlauchung PE 4/6, bzw. PVC6/12 auf der Druckseite bei 16bar Ausführung
- Konsole für DDI 209/DMI 208 Dosierpumpen
- Dosierpumpe DDI 209 mit Plus 3 Dosierkopfsystem
- 10 Meter Druckschlauch mit Impfarmatur (PE 4/6, bzw. PVC6/12 bei 16bar Ausführung)

Dosierpumpe: DDI 6-  10 Plus3
Dosierbereich: 6 l/h
Material Pumpenkopf: PVC
Material Dichtungen: EPDM
Material Ventilkugeln: Keramik

Die Dosierpumpe kann vielfältig angesteuert werden (z.B. mit Mess- und Dosiereinheit):
- Manuelle Dosierung
- Mengenproportionale Dosierung über Analog- oder Impulseingang (z.B. mit Mess- und  Dosiereinheit).
- Chargendosierung über Impuls oder Zeit
- Extern Ein / Aus

Weitere Ausgänge:
- Alarmrelais für Niveaumeldung und Pumpeninformation
- Analogausgang proportional zur Dosiermenge
- Hub-/Impuls-Signalausgang

Anschlussspannung:
- 110-240V +/- 10%, 50/60 Hz
- mit 1,5 m Anschlusskabel mit Schukostecker
Menge: 1,000 St

**02.01.120 Dosieranlage für Ätznatron**
*** Grundposition ZZ 3.0
Membrandosierpumpe zur Dosierung mit hoher Dosiergenauigkeit und Chemikalienbeständigkeit.
Verdrängerpumpe mit überlastsicherem Synchronmotor.
Hublängeneinstellung stufenlos von 0 - 100 %; Hubfrequenzeinstellung in Stufen von 10 - 100 % mit LED-Anzeige für Betrieb, Warnung und Fehlermeldung . Störmeldeausgang und Übertragung auf SPS.
Dosierkopf-Werkstoffausführung mindestens PVDF, ggf. selbstentlüftende Dosierkopfausführung für stark ausgasende Medien.
Externe Ansteuerung über potenzialfreie Kontakte; Externe Frequenzumschaltung auf Maximalfrequenz; Anschluss für 2-stufigen Niveauschalter; Schutzart IP 65
Keine Profibusanbindung.
Komplett montiert inkl. allem erforderlichen Zubehör.
Mit optischer Durchflussanzeige zur Funktionskontrolle.
Aufgebaut auf Montageplatte.

Technische Daten:

Fabrikat und Typ : Grundfos
Typ : DDA 6-10 FCM o. glw.

angeboten  : '.........'

Dosiermittel u. Konzentrat. : Natriumhydroxid 33% o.glw.

Anzahl der Dosierpumpen :  2

Pumpenkopf/ Ventile : mind. PVC/ PVDF

angeboten  : '.........'

Ventilkugeln  : '.........'

Ventilfedern  : '.........'

Membrane  : '.........'

Dichtungen  : '.........'

Anschluss [mm]  : '.........'

Dosierleistung [l/h und bar]  : '.........'

Hubverstellung : manuell, 0-100%

Sauglanze mit zweifacher Leermeldung (Vorleer- und Leermeldung als getrenntes System!) und Rücklaufanschluss (sofern erforderlich), komplett mit:

- Kugelrückschlagventil
- Ansaugsieb
- Leermeldekontakte (Elektroden)
- 10 m Anschlusskabel für Leermeldungen mit 3-poligem Stecker
- Schlauch-/ Rohranschlussteile
- Verschraubung zum dichten Abschluss mit dem Liefergebinde/ Dosierbehälter

Werkstoff : PVC
Dichtung : Viton B
Kugel : Keramik
Rohrdurchmesser [mm] : geeignet zum Anschluss der
  Pumpen

Rücklaufanschluss [DN] : geeignet zum Anschluss aller  Pumpen

Länge [mm] : für Gebinde/ Ansetz- und Dosierbehälter gemäß Ausschreibung

Die Ansaugung erfolgt aus einem fest installierten Vorlagebehälter mit rund 1.000 Liter Inhalt.

Verrohrung saugseitig ab Behältersaugstutzen bzw. Sammelleitung vom Vorlagebehälter bis Abgang zur Dosierpumpe im wesentlichen bestehend aus:

1 Schmutzfänger, 1 Rückflussverhinderer, 2 Absperrarmaturen eingang- und ausgangseitig, 1 Absperrarmatur zum Spülen der Leitung, je eine Absperrarmatur im Abgang zur Dosierpumpe, Ansaughilfe (V = ca. 3 l) mit Handvakuumpumpe und Spiralschlauch und Verrohrung, mit Form- und Verbindungsteilen einschl. Halterungen und Zubehör

Nennweite [DN]  : '.........'
Druckstufe [PN] : 10

Werkstoffe:

Rohrleitungen  : PVC '.........'
Armaturen  : PVC '.........'

Verrohrung druckseitig ab Dosierpumpe bis Abgang zur Dosierleitung im wesentlichen bestehend aus:
Je einer Absperrarmatur nach der Pumpe und Verrohrung mit Form- und Verbindungsteilen einschl. Halterungen und Zubehör.

Nennweite [DN]  : '.........'
Druckstufe [PN] : 10

Werkstoffe:

Rohrleitungen : PVC
Armaturen : PVC

Druckhalteventil (Mehrfunktionsventil) mit Membrane aus PTFE, komplett inklusive allem erforderlichen Zubehör eingebaut in Rohrleitungssystem.

Überströmeinrichtung für Dosierpumpen, im Wesentlichen bestehend aus:
Überströmventil, Verrohrung mit Form- und Verbindungsteilen einschl. Halterungen und Zubehör.

Sonstiges erforderliches Zubehör, welches zur Funktion der Anlage erforderlich ist.
Menge: 1,000 St

**02.01.130 Dosierschrank für Ätznatron**
*** Grundposition ZZ 4.0
zur Aufnahme der Dosierpumpen-Einheit als Wandgestell, anreihbar an weitere Einheiten.
Im Wesentlichen bestehend aus:

- Profilrohrgestell feuerverzinkt/Grundierung und doppelter
  Anstrich (sofern erforderlich)
- Pumpenkonsolen bzw. -platten
- Montageplatte aus PP
- Auffangwanne für Leckagen mit Ablasshahn
- Halterungen, Befestigungsmaterial und sonstigem Zubehör
- Kabelkanäle
- Leckagesonde
- Trennstege

Dosierschrank aus PEHD oder PP schwarz oder grau mit zwei Schiebetüren aus PVC transparent als Spritzschutz und Abdichtung.
stabile Ausführung; Schrank so bemessen, dass eine Wartung einfach möglich ist!

Mit Anschlussstutzen jeweils für Zu- und Abluft mind DN 80

Abmessungen [mm]: '.........'
komplett montiert inkl. allem erforderlichen Zubehör
Menge: 1,000 St

**02.01.140 Dosieranlage Ätznatron nach Wahl des Bieters**
*** Wahlposition ZZ 3.1
wie vor beschrieben, jedoch nach Wahl des Bieters. Dem Angebot ist eine genaue Beschreibung sowie die Kennlinie beizulegen.

Technische Daten:
Fabrikat u. Typ '.........'
Dosiermittel u. Konzentrat. : Natriumhydroxid 33% o.glw.

Anzahl der Dosierpumpen : 2

Pumpenkopf/ Ventile : mind. PVC/ PVDF

angeboten  : '.........'

Ventilkugeln  : '.........'

Ventilfedern  : '.........'

Membrane  : '.........'

Dichtungen  : '.........'

Anschluss [mm]  : '.........'

Dosierleistung [l/h und bar]  : '.........'

Hubverstellung : manuell, 0-100%

Sauglanze mit zweifacher Leermeldung (Vorleer- und Leermeldung als getrenntes System!) und Rücklaufanschluss (sofern erforderlich), komplett mit:

- Kugelrückschlagventil
- Ansaugsieb
- Leermeldekontakte (Elektroden)
- 10 m Anschlusskabel für Leermeldungen mit 3-poligem Stecker
- Schlauch-/ Rohranschlussteile
- Verschraubung zum dichten Abschluss mit dem Liefergebinde/ Dosierbehälter

Werkstoff : PVC
Dichtung : Viton B
Kugel : Keramik
Rohrdurchmesser [mm] : geeignet zum Anschluss der
  Pumpen

Rücklaufanschluss [DN] : geeignet zum Anschluss aller  Pumpen

Länge [mm] : für Gebinde/ Ansetz- und Dosierbehälter gemäß Ausschreibung

Die Ansaugung erfolgt aus einem fest installierten Vorlagebehälter mit rund 1.000 Liter Inhalt.

Verrohrung saugseitig ab Behältersaugstutzen bzw. Sammelleitung vom Vorlagebehälter bis Abgang zur Dosierpumpe im wesentlichen bestehend aus:

1 Schmutzfänger, 1 Rückflussverhinderer, 2 Absperrarmaturen eingang- und ausgangseitig, 1 Absperrarmatur zum Spülen der Leitung, je eine Absperrarmatur im Abgang zur Dosierpumpe, Ansaughilfe (V = ca. 3 l) mit Handvakuumpumpe und Spiralschlauch und Verrohrung, mit Form- und Verbindungsteilen einschl. Halterungen und Zubehör

Nennweite [DN]  : '.........'
Druckstufe [PN] : 10

Werkstoffe:

Rohrleitungen  : PVC '.........'
Armaturen  : PVC '.........'

Verrohrung druckseitig ab Dosierpumpe bis Abgang zur Dosierleitung im wesentlichen bestehend aus:
Je einer Absperrarmatur nach der Pumpe und Verrohrung mit Form- und Verbindungsteilen einschl. Halterungen und Zubehör.

Nennweite [DN]  : '.........'
Druckstufe [PN] : 10

Werkstoffe:

Rohrleitungen : PVC
Armaturen : PVC

Druckhalteventil (Mehrfunktionsventil) mit Membrane aus PTFE, komplett inklusive allem erforderlichen Zubehör eingebaut in Rohrleitungssystem.

Überströmeinrichtung für Dosierpumpen, im Wesentlichen bestehend aus:
Überströmventil, Verrohrung mit Form- und Verbindungsteilen einschl. Halterungen und Zubehör.

Sonstiges erforderliches Zubehör, welches zur Funktion der Anlage erforderlich ist.
Menge: 1,000 St

**02.01.150 Dosierschrank Ätznatron nach Wahl des Bieters**
*** Wahlposition ZZ 4.1
zur Aufnahme der Dosierpumpen-Einheit als Wandgestell, anreihbar an weitere Einheiten.
Im Wesentlichen bestehend aus:

- Profilrohrgestell feuerverzinkt/Grundierung und doppelter
  Anstrich (sofern erforderlich)
- Pumpenkonsolen bzw. -platten
- Montageplatte aus PP
- Auffangwanne für Leckagen mit Ablasshahn
- Halterungen, Befestigungsmaterial und sonstigem Zubehör
- Kabelkanäle
- Leckagesonde
- Trennstege

Dosierschrank aus PEHD oder PP schwarz oder grau mit zwei Schiebetüren aus PVC transparent als Spritzschutz und Abdichtung.
stabile Ausführung; Schrank so bemessen, dass eine Wartung einfach möglich ist!

Mit Anschlussstutzen jeweils für Zu- und Abluft mind DN 80

Abmessungen [mm]: '.........'
komplett montiert inkl. allem erforderlichen Zubehör
Menge: 1,000 St

**02.01.160 Kugelhahn elektrisch chemikalienbeständig**
zum Einbau in vorgenannte Dosieranlage zur gezielten Umschaltung oder zur Absperrung der Dosierleitung, 230 V komplett inklusive allem erforderlichen Zubehör eingebaut in Rohrleitungssystem.
Komplett inklusive allem erforderlichen Zubehör.

Fabrikat und Typ: '.........'

Nennweite DN  : '.........'

Material  : '.........'
Menge: 2,000 St

**02.01.170 Impfarmatur/ Dosierventil**
für die kontrollierte Zugabe von Flüssigkeiten und Einbau in Rohrleitungen.
Leistungsbereich geeignet für Dosieraufgabe: bis '.........' l/h
zulässiger Druck 10 bar

Einführungsrohr mit Gummilippe zur mittigen Einführung in Rohrleitung.
Gehäusewerkstoff PVDF/ PVC, Kugel aus Glas, Dichtung aus Viton (FKM, FPM). Inkl. Rückflussverhinderer und Absperrarmatur. Komplett inklusive allem erforderlichen Zubehör.
Menge: 2,000 St

**02.01.180 Mehrpreis für Impfaramtur/ Dosierventil**
zu vorganannter Position für Ausführung als "Schleusensystem" zum Ausbau der Dosierlanze zu Reinigungszwecken im Betrieb der Druckleitung. Komplett inkl. allem erfoderlichen Zubehör, Kugelhähne, usw.
Menge: 2,000 St

**02.01.190 Schlauchleitung LD-PE**
Material: LD-PE, natur PE-SL6/9
Installation:
Max. Betriebsdruck: 12 bar

Komplett montiert inkl. allem erforderlichen Zubehör (z.B. Halterungen, Leerrohre, Übergänge, usw..
Menge: 5,000 m

**02.01.200 Schlauchleitung ETFE**
Material: ETFE
Installation:
Max. Betriebsdruck: 13 bar

Komplett montiert inkl. allem erforderlichen Zubehör (z.B. Halterungen, Leerrohre, Übergänge, usw..
Menge: 5,000 m

**02.01.210 Schutzausrüstung**
bestehend aus:
2 paar Schutzhandschuhen aus Gummi inkl. Aufbewahrungsbehältnis an der Wand montiert
Sicherheitsschürze aus Gummi
Augenschutz in Kunstoffbox an der Wand montiert
Beschilderung
Aushang Sicherheitsdatenblätter (Spritzwassergeschützt)
Menge: 1,000 St

#### Bereich 02.02 Aggregate und Zubehör

*Hinweis: Hinweis zur Rückspülpumpe*
Die Rückspülpumpen sind im Wasserwerk Brombach eingebaut. Sie sollen zum einen die UF-Anlage Rückspülen und weiterhin den Entsäuerungskessel Rückspülen

Vordruck:  0,2 bar (Reinwasserbehälter)
Förderhöhe: 30m
Q:  2-14 l/s

**02.02.10 Rückspülpumpe**
*** Grundposition ZZ 5.0
Vertikale, mehrstufige Kreiselpumpe mit gegenüberliegenden Saug- und Druckstutzen (Inline-Bauweise). Die medienberührten Bauteile der Pumpe sind aus hochwertigem Edelstahl. Die Patronendichtung verspricht eine hohe Zuverlässigkeit und Servicefreundlichkeit. Die Kraftübertragung erfolgt über eine starre, geteilte Kupplung. Der Rohrleitungsanschluss erfolgt über kombinierte DIN-Flansche.
Die Pumpe ist mit einem 3-phasigen, lüftergekühlten Permanentmagnet-Synchronmotor ausgerüstet. Der Motorwirkungsgrad entspricht der Energieeffizienzklasse IE5 gemäß IEC 60034-30-2.
Zur Drehzahlregelung verfügt der Motor über einen Frequenzumrichter und PI-Regler, die im Klemmenkasten des Motors untergebracht sind. Die elektronische Drehzahlregelung ermöglicht eine kontinuierliche Anpassung der Motordrehzahl und damit der Pumpenleistung an den aktuellen Bedarf. Über ein Bedienfeld am Motor-Klemmenkasten kann der Sollwert eingestellt werden. Darüber hinaus kann die Pumpe damit auch auf die Betriebsarten "MIN", "MAX" oder "Stopp" eingestellt werden.

Technische Daten:
Pumpendrehzahl:  3590 1/min
Tatsächlicher Förderstrom der Pumpe: 14 l/s
Tatsächliche Förderhöhe der Pumpe:  30 m
Pumpe Ausrichtung:  vertikal GLRD
 Anordnung:  Einfache Gleitringdichtug
Gleitringdichtung:  HQQE
GLRD Code:  HQQE
Zulassungen:  CE, EAC, UKCA,
  SEPRO, RCM,
Trinkwasserzulassungen:  WRAS,ACS

Werkstoffe:
Fußstück:  Edelstahl
Fußstückwerkstoff gemäß EN-Norm: EN 1.4408
Laufradwerkstoff:  Edelstahl
Laufrad: EN  1.4401
Lager:  SIC / Graflon

Anschlusstyp:
Saugstutzen:  DN 80
Druckstutzen:  DN 80
Nenndruckstufe:  PN 40

Elektrische Daten:
Motorbemessungsleitung: 7,5kW
Nennfrequenz:  50Hz
Bemessungsspannung:  3x380-500 V
Bemssungsstrom  14,1-11,2 A

Hersteller:  Grundfos
Typ:  CRNE 45-1 A-F-A-E-HQQE
Menge: 1,000 St

**02.02.20 Unterkonstruktion**
Unterkonstruktion passend zu der angebotenen Rückspülpumpe.
Als Unterbau komplett aus Edelstahl, zur Boden- oder Wandmontage.
Menge: 1,000 St

**02.02.30 Rückspülpumpe n. Wahl d. Bieters**
*** Wahlposition ZZ 5.1
Menge: 1,000 St

*Hinweis: Hinweis zum Hauswasserwerk*
Das Hauswasserwerk ist im Rohrkeller des HB Rockenau aufgebaut. Es versorgt über eine separate Leitung den Friedhof der Gemeinde Rockenau.

Vordruck:  0,2 bar (Reinwasserbehälter)
Förderhöhe(Hnom):  93m
Fördermenge (Qnom):  5 m³/h
Motorbemessungsleistung: 2,2 kW

**02.02.40 Hauswasserwerk**
*** Grundposition ZZ 6.0
Hydro Solo-E CRIE 5-9
Betriebsfertige Grundfos Hydro Solo-E Einzelpumpen-Druckerhöhungsanlage bestehend aus einer drehzahlgeregelten CRE-Pumpe mit Absperrventil, Rückschlagventil, Druckleitung, Drucksensor und Membrandruckbehälter montiert auf einem Grundrahmen mit Schwingungsdämpfern.

Pumpeneigenschaften:
  Laufräder und Zwischenkammern aus Edelstahl 1.4301
  Einbaulänge der Gleitringdichtung gemäß EN 12756
  Kraftübertragung über Klemmkupplung aus Grauguss

Die Pumpe wird über einen angeflanschten, dreiphasigen MGE-Motor mit im Klemmenkasten integrierten Frequenzumrichter und PI-Regler angetrieben. Der Motor und die Elektronik verfügen über einen integrierten Überlast- und Überhitzungsschutz. Ein externer Motorschutz ist nicht erforderlich.

Über ein Bedienfeld erfolgt die Einstellung des Sollwerts und der Betriebsart MIN, MAX oder STOPP. Das Grundfos Eye am Bedienfeld zeigt den Betriebszustand der Pumpe an:
"Spannungsversorgung eingeschaltet": Pumpe läuft (grüne Meldeleuchten leuchten, drehend) oder läuft nicht (grüne Meldeleuchten leuchten, stillstehend)
  "Warnung": Pumpe läuft weiter (gelbe Meldeleuchten leuchten, drehend) oder wurde abgeschaltet (gelbe Meldeleuchten leuchten, stillstehend) "Alarm": Pumpe wurde abgeschaltet (rote Meldeleuchten blinken). Die Kommunikation mit der Pumpe erfolgt über die Fernbedienung Grundfos GO (Zubehör), mit der weitere Einstellungen vorgenommen sowie zahlreiche Parameter, wie z. B. "Istwert", "Drehzahl", "Leistungsaufnahme" und "Gesamtstromverbrauch" ausgelesen werden können.

Anschlussmöglichkeiten im Klemmenkasten:
  2 fest zugeordnete Digitaleingänge
  3 Analogeingänge 0(4)-20 mA, 0-5 V, 0-10 V, 0,5 - 3,5 V
  5 V Spannungsversorgung für Potentiometer oder externen Sensor
1 Analogausgang 0-10 V, 0(4)-20 mA
2 konfigurierbare Digitaleingänge oder offene Kollektorausgänge
  2 Pt100/Pt1000-Eingänge
  Eingang für Trockenlaufschutzsensor LiqTec
  Eingang und Ausgang für Grundfos Digital Sensor
  24 V Spannungsversorgung für externen Sensor
  2 potentialfreie Störmelderelais mit Wechselkontakt zur Meldung von Störungen, Betrieb und Betriebsbereitschaft.
  GENIbus-Schnittstelle RS 485
  Steckplatz für Grundfos Feldbusmodul CIM.

Druckerhöhungsanlagen werden ab Werk einer Nassprüfung mit desinfiziertem Wasser (0,1% 0,2% Wasserstoffperoxid) unterzogen (chemische Desinfektion) und nach der Prüfung verschlossen
- mit CIM Modul für Ansteuerung PLS
- mit 12 l Behälter
Menge: 1,000 kWh

**02.02.50 Unterkonstruktion**
Unterkonstruktion passend zum angebotenen Hauswasserwerk.
Als Unterbau komplett aus Edelstahl, zur Boden- oder Wandmontage.
Menge: 2,000 St

**02.02.60 Hauswasserwerk n. Wahl d. Bieters**
*** Wahlposition ZZ 6.1
*** Bedarfsposition ohne GB
Betriebsfertiges Hauswasserwerk mit einer Pumpe, Sterung und behälter.
Parameter siehe vorgehende Position
Menge: 1,000 St

#### Bereich 02.03 Rohrleitungen Edelstahl bis PN 16

*Hinweis: Vorbemerkungen Rohrleitungen*
Vorbemerkungen Rohrleitungen
Beim Transport und beim Einbau durch Folien bzw. Kartonverpackungen zu schützen. Die Verpackung ist nach der Montage bis zur Inbetriebnahme an den Teilen zu belassen und nach Inbetriebnahme zu entsorgen (siehe Position Abdeckung Verrohrung/ Ausrüstungsteile bei Nachweisarbeiten).
WIG-Schweißung unter Verwendung von Formiergas.
Rohrleitungen, Formteile und Befestigungsmaterial im Vollbad gebeizt und passiviert.
Glasperlstrahlung ist nicht zugelassen!

*Hinweis: Gerade Rohre*
Gerade Rohre
längsnahtgeschweißt, gebeizt, DIN 2463 (DIN EN ISO 1127),
aus Edelstahl einschließlich Ablängen und Anpassen.

Mindestwanddicken:  bis  DN  80 2,0 mm
  von DN 100 bis DN 150 2,6 mm
  von DN 200 bis DN 350 3,0 mm
  von DN 400 bis DN 700 4,0 mm
  ab  DN 800 5,0 mm

Werkstoff Nr.: 1.4571
Druckstufe [PN]: 10-16

**02.03.10 Gerade Rohre Nennweite DN 50**
Menge: 20,000 m

**02.03.20 Gerade Rohre Nennweite DN 65**
Menge: 25,000 m

**02.03.30 Gerade Rohre Nennweite DN 80**
Menge: 25,000 m

**02.03.40 Gerade Rohre Nennweite DN 100**
Menge: 110,000 m

**02.03.50 Gerade Rohre Nennweite DN 150**
Menge: 5,000 m

*Hinweis: Glatte Flansche reduzierte Blattstärke*
Glatte Flansche reduzierte Blattstärke
aus Edelstahl; Flanschanschlussmaße nach EN 1092-1, einschließlich Anteil für Schrauben und Dichtungen inkl. Schweißnaht.
Schrauben, Muttern und Unterlegscheiben aus Edelstahl V4A

reduzierte Blattstärke: bis  DN 150 10 mm
 DN 200 12 mm
 DN 250 bis DN 400 15 mm
 DN 450 bis DN 600 18 mm
 ab DN 700 20 mm

Werkstoff Nr. : 1.4571
Druckstufe : bis DN 300 < 5bar, ab DN 350 < 3bar

**02.03.60 GF Nennweite DN 50**
Menge: 20,000 St

**02.03.70 GF Nennweite DN 65**
Menge: 30,000 St

**02.03.80 GF Nennweite DN 80**
Menge: 28,000 St

**02.03.90 GF Nennweite DN 100**
Menge: 120,000 St

**02.03.100 GF Nennweite DN 150**
Menge: 4,000 St

*Hinweis: Glatte Flansche volle Blattstärke*
Glatte Flansche volle Blattstärke
aus Edelstahl; Flanschanschlussmaße nach EN 1092-1, einschließlich Anteil für Schrauben und Dichtungen inkl. Schweißnaht.
Schrauben, Muttern und Unterlegscheiben aus Edelstahl V4A

Werkstoff Nr. : 1.4571
Druckstufe [PN] : 10/16

**02.03.110 GF Nennweite DN 50**
Menge: 4,000 St

*Hinweis: X-Stück verminderte Blattstärke*
X-Stück verminderte Blattstärke
Blindflansche aus Edelstahl, inkl. Anteil für Schrauben, Muttern und Unterlegscheiben in Edelstahl V4A und Dichtungen

reduzierte Blattstärke: bis  DN 150 10 mm
 DN 200 12 mm
 DN 250 bis DN 400 15 mm
 DN 450 bis DN 600 18 mm
 ab DN 700 20 mm

Werkstoff-Nr. : 1.4571
Druckstufe : bis DN 300 < 5bar, ab DN 350 < 3bar

**02.03.120 X-Stück Nennweite DN 65**
Menge: 2,000 St

**02.03.130 X-Stück Nennweite DN 80**
Menge: 2,000 St

**02.03.140 X-Stück Nennweite DN 100**
Menge: 2,000 St

*Hinweis: XG-Stück volle Blattstärke*
XG-Stück volle Blattstärke
aus Edelstahl, Flanschanschlussmaße nach EN 1092-1 mit Gewinde versehen, inkl. Anteil für Schrauben, Muttern und Unterlegscheiben in Edelstahl V4A und Dichtung

Werkstoff Nr. : 1.4571

**02.03.150 Nennweite DN 80 x R 1/4"-1 1/4"**
Menge: 4,000 St

**02.03.160 Nennweite DN 100 x R 1/4"-1 1/4"**
Menge: 4,000 St

*Hinweis: Sattelstutzen*
Sattelstutzen
aus Edelstahl gemäß DIN 2618 einschließlich Anpassen,
eingeschweißt
Wandstärke gemäß Rohrleitung

Werkstoff Nr.: 1.4571
Druckstufe [PN]: 10/16

**02.03.170 Sattel Nennweite DN 50**
Menge: 2,000 St

**02.03.180 Sattel Nennweite DN 65**
Menge: 2,000 St

**02.03.190 Sattel Nennweite DN 80**
Menge: 4,000 St

**02.03.200 Sattel Nennweite DN 100**
Menge: 6,000 St

*Hinweis: T-Stück*
T-Stück
T-Stücke, stumpf, mit eingeschweißtem Abgangstutzen
Aus längsgeschweißtem oder nahtlosem Rohr.Baulänge nach DIN 2615. Einschließlich Anpassen, eingeschweißt. Wandstärke gemäß Rohrleitung

Werkstoff Nr.: 1.4571
Druckstufe [PN]: 10/16

**02.03.210 T-Stück DN 50**
Menge: 1,000 St

**02.03.220 T-Stück DN 65**
Menge: 2,000 St

**02.03.230 T-Stück DN 80**
Menge: 2,000 St

**02.03.240 T-Stück DN 100**
Menge: 2,000 St

*Hinweis: Mauerringe*
Mauerringe
aus Edelstahl, aufgeschweißt auf Rohrleitung

Werkstoff Nr.: 1.4571

**02.03.250 Mauerring Nennweite DN 65**
Menge: 2,000 St

**02.03.260 Mauerring Nennweite DN 80**
Menge: 2,000 St

**02.03.270 Mauerring Nennweite DN 100**
Menge: 4,000 St

*Hinweis: Rohrbogen 0° bis 90° r=D*
Rohrbogen 0° bis 90° r=D
gemäß DIN 2605/2606 aus Edelstahl,
r = D, bis 90 °; eingeschweißt,
Wandstärke entsprechend der Rohrleitung

Werkstoff Nr.: 1.4571
Druckstufe [PN]: 10/16

**02.03.280 Bogen r=D Nennweite DN 50**
*** Bedarfsposition ohne GB
Menge: 6,000 St

**02.03.290 Bogen r=D Nennweite DN 65**
Menge: 12,000 St

**02.03.300 Bogen r=D Nennweite DN 80**
*** Bedarfsposition ohne GB
Menge: 10,000 St

**02.03.310 Bogen r=D Nennweite DN 100**
*** Bedarfsposition ohne GB
Menge: 45,000 St

**02.03.320 Bogen r=D Nennweite DN 150**
*** Bedarfsposition ohne GB
Menge: 2,000 St

*Hinweis: Rohrbogen 0° bis 90°, 3d, ab DN 200 46°-90°*
Rohrbogen 0° bis 90°, 3d, ab DN 200 46°-90°
gemäß DIN 2605/2606 aus Edelstahl
r = 1,5 x D, bis 90 °; eingeschweißt,
Wandstärke entsprechend der Rohrleitung

Werkstoff Nr.: 1.4571
Druckstufe [PN]: 10/16

**02.03.330 Bogen 3d, 90° Nennweite DN 50**
Menge: 1,000 St

**02.03.340 Bogen 3d, 90° Nennweite DN 65**
Menge: 2,000 St

**02.03.350 Bogen 3d, 90° Nennweite DN 80**
Menge: 4,000 St

**02.03.360 Bogen 3d, 90° Nennweite DN 100**
Menge: 4,000 St

**02.03.370 Bogen 3d, 90° Nennweite DN 150**
*** Bedarfsposition ohne GB
Menge: 1,000 St

*Hinweis: Reduktionen*
Reduktionen
gemäß DIN 2616 aus Edelstahl, eingeschweißt.
Wandstärke entsprechend der Rohrleitung.
Ausführung konzentrisch oder exzentrisch, je nach Erfordernis.

Werkstoff Nr.: 1.4571
Druckstufe [PN]: 10/16

**02.03.380 Red. DN 80/65-50**
Menge: 2,000 St

**02.03.390 Red. DN 100/80-50**
Menge: 2,000 St

**02.03.400 Red. DN 150/100**
Menge: 2,000 St

**02.03.410 Red. DN 200/150**
Menge: 2,000 St

**02.03.420 Einlaufseiher DN 100**
aus Edelstahllochblech 1.4571 mind. 2 mm Wandstärke mit angeschweißter Glattflansche inkl. Anteil für Schrauben und Dichtung.

Nennweite [DN]: 200
Menge: 2,000 St

*Hinweis: Ausbaustück Typ VF (FIV)*
Ausbaustück Typ VF (FIV)
zum Ausgleich von Längendifferenzen bzw. zum Ausbau von Armaturen. Beiderseits mit Anschlussflanschen mit Dichtleisten. Anschlussmaße entsprechend DIN 2501. Pass- und Ausbaustück feststellbar, Spindeln nicht durchgängig.
Inkl. Anteil für Schrauben und Dichtungen.

Fabrikat und Typ:Friedrich o.glw.

Angebotenes Fabrikat und Typ: '.........'

Werkstoff Nr. : 1.4571
Druckstufe [PN] : 10/16

**02.03.430 VF DN 65**
Menge: 1,000 St

**02.03.440 VF DN 80**
Menge: 4,000 St

**02.03.450 VF DN 100**
Menge: 4,000 St

*Hinweis: Rohraufhängungen/- unterstützung H<= 750 mm*
Rohraufhängungen/-unterstützung H<=  750 mm
zur Befestigung der Rohrleitung an einer Wand, Decke oder Boden.
Ausführung als Festpunkt.
Mit Kopfplatte und Zwischenrohr mind. R 1 1/4", DIN-Rohr- schelle stabile Ausführung und Befestigungsmaterial komplett aus Edelstahl 1.4571.

Abstand Befestigungspunkt -Rohrachse: bis 750 mm

**02.03.460 Aufh. Nennweite DN 65**
Menge: 15,000 St

**02.03.470 Aufh. Nennweite DN 80**
Menge: 10,000 St

**02.03.480 Aufh. Nennweite DN 100**
Menge: 50,000 St

*Hinweis: Wandkonsolen*
Wandkonsolen
zur Befestigung an einer Wand, ausgeführt als stabile Profilstahlkonstruktion zur Aufnahme einer der nachfolgenden Rohrhalterungen entsprechend der Rohrnennweite und der Belastung. Befestigungsmaterial aus Edelstahl.

Länge  : D+200 mm
Material : Edelstahl 1.4571

**02.03.490 Konsole Nennweite DN 65**
Menge: 4,000 St

**02.03.500 Konsole Nennweite DN 80**
Menge: 4,000 St

**02.03.510 Konsole Nennweite DN 100**
Menge: 20,000 St

*Hinweis: Rohrbügel*
Rohrbügel
aus Rundstahl entsprechend DIN 3570 mit Muttern und Scheiben, als Fest- oder als Gleitlager ausgeführt. Zulage für Wandkonsole

Werkstoff Nr.: 1.4571

**02.03.520 Nennweite DN 65**
Menge: 4,000 St

**02.03.530 Nennweite DN 80**
Menge: 4,000 St

**02.03.540 Nennweite DN 100**
Menge: 20,000 St

*Hinweis: Einschweißmuffen/ -nippel*
Einschweißmuffen/ -nippel
gemäß DIN 2986 mit Whitworth-Rohrgewinde DIN 2999 aus
Edelstahl, eingeschweißt, Gewinde nachgeschnitten

Werkstoff Nr.: 1.4571
Druckstufe [PN]: 10/25

**02.03.550 Muffe/ Nippel DN 15 (R 1/2")**
Menge: 20,000 St

**02.03.560 Muffe/ Nippel DN 25 (R 1")**
Menge: 10,000 St

**02.03.570 Muffe/ Nippel DN 50 (R 2")**
Menge: 4,000 St

*Hinweis: Gewinderohr*
Gewinderohr
aus Edelstahl 1.4571 PN16, einschließlich erforderliche Halterungen (mind. alle 3 m) und Zuschlag für Bögen, T-Stücke, Winkel, Verschraubungen usw. bis PN 40

**02.03.580 Nennweite DN 15 (R 1/2")**
Menge: 10,000 m

**02.03.590 Nennweite DN 25 (R 1")**
Menge: 10,000 m

**02.03.600 Nennweite DN 50 (R 2")**
Menge: 10,000 m

*Hinweis: Installationsrohr (Pressfitting)*
Installationsrohr (Pressfitting)
aus Edelstahl in geschweißter Ausführung mit DVGW-Prüfzeichen, einschließlich der erforderliche Halterungen (z.B. Rohrschellen mit Gummieinlage, mind. alle 3 m) und Zulage für Bögen, Winkel, Reduzierungen, Verbindungen, Anschlüsse an Aggregate sowie Übergangsstücke, T-Stücke, Verschraubungen usw. bis einschließlich DN 20.
Ab DN 25 werden T-Stücke, Flanschanschlussstücke und Verschraubungen als Zulage abgerechnet.
Verlegung unter Beachtung der Ausdehnung und der Schalldämmung entsprechend DIN 1988 und den Montage- und Verarbeitungsrichtlinien des Herstellers.

Technische Daten:

Fabrikat und Typ : Mannesmann Pressfitting o. glw.

Werkstoff : Edelstahl 1.4571
Druckstufe [PN] : 16

**02.03.610 Nennweite DN 15, 15 x 1 mm**
Menge: 5,000 m

**02.03.620 Nennweite DN 25, 28 x 1,2 mm**
Menge: 10,000 m

**02.03.630 Nennweite DN 50, 54 x 1,5 mm**
Menge: 20,000 m

**02.03.640 Zulage Pressfitting für T-Stück DN 25**
Zulage zu vorstehend beschriebenem Edelstahl-Systemrohr
für  Pressfitting als T-Stück, eingebaut
Menge: 1,000 St

**02.03.650 Zulage Pressfitting für T-Stück DN 50**
Zulage zu vorstehend beschriebenem Edelstahl-Systemrohr
für  Pressfitting als T-Stück, eingebaut
Menge: 4,000 St

**02.03.660 Zulage Pressfitting mit Flansch DN 25**
Zulage zu vorstehend beschriebenem Edelstahl-Systemrohr
für Pressfitting mit Flansch nach DIN 2501 eingebaut, inkl. Anteil für Schrauben aus VA und Dichtung
Menge: 1,000 St

**02.03.670 Zulage Pressfitting mit Flansch DN 50**
Zulage zu vorstehend beschriebenem Edelstahl-Systemrohr
für Pressfitting mit Flansch nach DIN 2501 eingebaut, inkl. Anteil für Schrauben aus VA und Dichtung
Menge: 10,000 St

**02.03.680 Zulage Pressfitting für Verschraubung DN 25**
Zulage zu vorstehend beschriebenem Edelstahl-Systemrohr
für  Pressfitting Verschraubung (Innen- oder Außengewinde), eingebaut
Menge: 1,000 St

**02.03.690 Zulage Pressfitting für Verschraubung DN 50**
Zulage zu vorstehend beschriebenem Edelstahl-Systemrohr
für  Pressfitting Verschraubung (Innen- oder Außengewinde), eingebaut
Menge: 4,000 St

**02.03.700 Spülanschluss**
bestehend aus Einschweißmuffe R 2" und Stutzen R 2" aus Edelstahl 1.4571, Kugelhahn R 2" aus Edelstahl, C-Kupplung und Blinddeckel (VA) mit Kette.
Druckstufe [PN]: 16
Menge: 4,000 St

*Hinweis: Flanschverbindungsgarnitur VA-Stahl*
Flanschverbindungsgarnitur VA auf Stahl
Flanschanschlussmaße nach EN 1092-1, bestehend aus: Schrauben, Muttern und Unterlegscheiben aus Edelstahl V4A und Dichtung sowie Kunststoffscheiben

**02.03.710 Fl-Verb. Nennweite DN 80**
Menge: 2,000 St

**02.03.720 Fl-Verb. Nennweite DN 100**
Menge: 2,000 St

**02.03.730 Fl-Verb. Nennweite DN 150**
Menge: 1,000 St

*Hinweis: Passstück*
für Durchflussmengenmesser (MID)
Flanschanschlussmaße entsprechend DIN EN 1092. Komplett aus Edelstahl 1.4571, incl. 2 Glattflansche eingeschweißt.
Mit Auflagekonsole zur Lagerung des Passstücks an der Wand

Baulänge: entsprechend Baulänge MID
Druckstufe [PN]: 16

**02.03.740 PS Nennweite DN 65**
Menge: 1,000 St

**02.03.750 PS Nennweite DN 80**
Menge: 1,000 St

**02.03.760 PS Nennweite DN 100**
Menge: 1,000 St

**02.03.770 Luftfilter**
Für den Einbau in die Be- und Entlüftungsleitung der Wasserkammern. Gehäuse aus Edelstahl 1.4571 mit Dichtungsmanschetten und Filtermedium. Filterpatrone aus PP BIA-Verwendungsklasse C, zugelassen zur Abscheidung gesundheitgefährdender Stäube. Schwebstofffilter Reinigungsgrad nach DIN EN 60335 größer als 99,9 % Staubklasse M nach DIN EN 1822 Klasse H10

Mit Filterverschmutzungsanzeige -20 - 0 - 40 mm. Mit (inkl.) den erforderlichen Kondensatablässen, Übergangsstücken und Rohrkupplungen zum Anschluss an die weiterführende Luftleitung. Komplett inkl. Anteil für Schrauben und Dichtungen sowie sonstigem erforderlichem Zubehör.

Behälterkammerinhalt : 75 m³
max. Luftmenge  : 250 m³/h
Nennweite : DN 100

Fabrikat u. Typ : Huber o. glw.

angebotenes Fabrikat  : '.........'
Menge: 2,000 St

**02.03.780 Luftfilter Mehrpreis für kontinuierliche Anzeige**
*** Bedarfsposition ohne GB
für oben genannten Luftfilter.
Kontinuierliche Differenzdrucküberwachung mit Digitalanzeige in beiden Strömungsrichtungen, mit potentialfreien Abgängen zur Fernüberwachung 4 - 20 mA..

Spannung : 230 V

Fabrikat u. Typ  : '.........'

angebotenes Fabrikat  : '.........'
Menge: 2,000 St

#### Bereich 02.04 Armaturen

*Hinweis: Muffenkugelhahn voller Durchgang*
Muffenkugelhahn voller Durchgang
DVGW-geprüft
Kugel hartverchromt, Dichtung aus PTFE
Werkstoff Nr.: 1.4571
Druckstufe [PN]: 25

**02.04.10 KH Nennweite DN 15 (R 1/2")**
Menge: 20,000 St

**02.04.20 KH Nennweite DN 25 (R 1")**
Menge: 10,000 St

**02.04.30 KH Nennweite DN 50 (R 2")**
Menge: 4,000 St

**02.04.40 Be- und Entlüftungsventil DN 50**
als selbstätiges Schwimmerventil mit Flanschanschluss und Anschlussgewinde für Entlüftungsleitung R__", Gehäuse und Deckel aus duktilem Gusseisen, alle Innenteile wie Schwimmer, Schale etc. aus Edelstahl, Dichtungen aus EPDM, Korrosionschutz innen und außen Epoxid- Beschichtung.
Inkl. Anteil für Schrauben in VA und Dichtung.

Fabrikat und Typ: VAG Duojet o. glw.

Angebotenes Fabrikat und Typ '.........'

Betriebsdruck : 0- 1 bar
Menge: 1,000 St

*Hinweis: Flachschieber*
Flachschieber
mit glattem Durchgang, weichdichtend
mit innenliegendem Spindelgewinde und Spindel in Edelstahl.
Gehäuse aus GGG 50 mit EKB-Beschichtung.
Mit Handrad.
Kurzbaulänge

Fabrikat und Typ : Erhard Multamed, o. glw.

Angebotenes Fabrikat und Typ: '.........'

Druckstufe [PN]: 10/16

**02.04.50 Flachschieber Nennweite DN 50**
Menge: 2,000 St

**02.04.60 Flachschieber Nennweite DN 80**
Menge: 2,000 St

**02.04.70 Flachschieber Nennweite DN 100**
Menge: 5,000 St

**02.04.80 Flachschieber Nennweite DN 150**
Menge: 1,000 St

**02.04.90 Schmutzfänger 2"**
Schmutzfänger aus Messing mit Edelstahl (1.4301) SIeb Maschenweite 0,5 bis 0,8mm.
Schmutzfänger für die Durchführung von Wasser geeeignet sein.
Anschlussgewinde (IG): 2"
Menge: 1,000 St

**02.04.100 Schmutzfänger DN 80**
Baulänge nach EN 558-1, Grundreihe 1, Flanschanschluss nach DIN 2501, PN 10 aus Gusseisen mit Lamellengraphit GG 25. Sieb und Siebträger aus Edelstahl, Schrauben und Muttern aus Edelstahl. Korrosionsschutz: EP-F innen und außen o. glw., Schichtdicke mind. 300 µm RAL 5005 o.ä. Mit Entleerstopfen und allem erforderliche Zubehör. Inkl. Anteil für Schrauben und Dichtungen aus Edelstahl 1.4571.
Geeignet für Trinkwasser.

Technische Daten:

Fabrikat / Typ  : VAG o. glw.

angebotenes Fabrikat  : '.........'

Einbaulage : Horizontal o. vertikal

Durchflussmenge [m³/h] : max. ca. 70

Filterfeinheit [µm] : ca. 100

angeboten  : '.........'

Druckverlust [m]  : '.........'
Menge: 1,000 St

**02.04.110 Regelventil Einlauf Quelle 24V DN 80**
als Absperr- und Regelorgan mit Regeleinsatz und Feinschlitzzylinder, Abdichtung Niro/ EPDM. Einsitzig entlastet in Durchgangsform.
Regelcharakteristik linear.

Verschleißfester, korrosionsbeständiger und unterwanderungssicherer Gehäusesitz mittels Chrom-Nickel Auftragsschweißung
- Ventilsitz mit gekammertem und auszugssicherem Profildichtring
- Kavitationsfreier Betrieb durch Regeleinsätze
- Alle Innenteile von oben zugänglich zur Wartung ohne Ausbau aus der Rohrleitung
- Mit mechanischer Stellungsanzeige und Kennzeichnung der Positionen offen und geschlossen
- Dichtheit nach DIN EN 12 266-1, Leckrate A
- Baulänge nach EN 558-1: 400 mm
- Flansche bemessen und gebohrt nach EN 1092-2 PN 16
- Medium: Wasser / Temperaturbereich: bis 50°C

Werkstoffe:
- Gehäuse: Duktiles Gusseisen EN-JS 1030 (GGG-40)
- Deckel: Duktiles Gusseisen EN-JS 1030 (GGG-40)
- Regeleinsatz aus Edelstahl 1.4301
- Dichtungen aus EPDM

Korrosionsschutz:
- innen und außen mit Epoxid-Beschichtung in GSK-Ausführung "Schwerer Korrosionsschutz" nach
DIN 30 677-2, Schichtdicke >250 µm, Farbton blau, RAL 5005

Mit aufgebautem E-Antrieb
Betriebsart: Aussetzbetrieb S4-25 %; Abtriebsdrehzahlen von 4 bis 90 1/min, Gleichstrommotor in Isolierstoffklasse F, mit Motorvollschutz durch drei in die Ständerwicklung eingebaute Thermoschalter. Motor ohne Klemmenkasten, Anschluss auf Motorsteckverbinder. elektronischer Absolutwertgeber zur Stellungs- und Drehmomenterfassung
Abschaltmoment für Schließ- und Öffnungsrichtung an kalibrierter Drehmomentskala stufenlos einstellbar, eingestellter Wert in daNm direkt ablesbar
Weg- und Drehmomentschalter mit jeweils einem Öffner- und Schließerkontakt
Selbstregulierende Heizung, im Schaltwerkraum
Blinkgeber zur Laufanzeige
Interne Verdrahtung auf Steckverbinder
Handrad für manuellen Betrieb, bei Anlauf des Motors automatisch entkuppelt und steht bei elektrischem Betrieb still
Umgebungstemperatur - 25 °C bis + 80 °C
Abtriebsformen nach ISO 5210 bzw. Form C nach DIN 3338
Decklack: Zweifach Pulvebeschichtung
Farbton: silbergrau (ähnl. RAL 7037)

Zusätzliche Anforderungen:
Zwei Zwischenstellungsschalter (DUO-Wegschaltung), beliebig einstellbar zwischen Endlagen ZU-AUF
Mechanische Stellungsanzeige, kontinuierlich
Stellungsferngeber (Elektronischer Ferngeber)

Kontaktkorrosion zwischen Antrieb und Aufnahmekonsole ist durch geeignete Massnahmen zu unterbinden.
Komplett montiert inkl. Anteil für Schrauben und Dichtungen.

Antrieb:

Fabrikat u. Typ : Auma SAR o. glw.

angebotenes Fabrikat  : '.........'

Leistung [W]  : '.........'

Nennstrom [A]  : '.........'

Anlaufstrom [A  : '.........'

Drehzahl [1/min]  : '.........'

Schliesszeit [s]  : '.........'

Armatur:

Fabrikat u. Typ: : VAG o. glw.

angebotenes Fabrikat
und Typ  : . '.........'

Vordruck [bar] : ca. 3

Hinterdruck[bar] : "ca. 0,3"

Durchsatz [m3/h] : 36 - max. 100

max. möglicher
Durchsatz [m3/h]  : '.........' im Dauerbetrieb
: '.........'. im Kurzzeitbetrieb ca. 1h

Nennweite [DN] : DN 80

Regeleinsatz:  : '.........'

Druckstufe [PN] : 16
Menge: 1,000 St

**02.04.120 Mehrpreis Motorsteurung Aumatic**
Menge: 1,000 St

**02.04.130 Kugelhahn MS R1/2" voller Durchgang mit elektrischem Stellantrieb**
Kugelhahn, Gehäuse Messing vernickelt, Messing verchromt mit Dichtung aus PTFE. Schaltwelledichtung aus Viton. Geeignet für den Betrieb mit Trinkwasser, Abwasser und Druckluft. Stellantrieb voll reversierbar mit Flanschbild nach DIN 3337/ ISO 5211. Mit zwei Endschaltern (" für Motorsteuerung, 2 für Signalgebung). Mit Handnotbetätigung und optischer Stellungsanzeige. Außenliegende elektrische Steckverbindung nach DIN 43650. Antrieb in korrosionsbeständigem Kunststoffgehäuse integriert, geeignet für den Einsatzbereich von -10°C bis +50°C. Einbaulage beliebig.

Fabrikat und Typ : END Typ ZA3100 o. glw.

angeboten  : '.........'

Druckstufe [PN]: 16
Spannung [V/ Hz] : 230/ 50
Menge: 2,000 St

**02.04.140 Mehrpreis Kugelhahn für Ausführung in VA**
Mehrpreis zu vorgenanntem Kugelhahn bei Ausführung  Gehäuse in 1.4571
Menge: 2,000 St

**02.04.150 Druckminderer DN 80**
direktgesteuertes Druckreduzierventil
Sollwert des Hinterdrucks frei einstellbar über Feder
Gehäuse aus Kugelgraphit, Kegel aus Gusseisen mit Lamellengraphit, Sitzring und Feder aus ichtrostendem Stahl, Feder aus lackiertem Federstahl. Führungskolben außerhalb des Mediums um Belagbildung und Verblockung zu veremiden. Inkl. 2 integrierter Membrane mit Absperrventilen, eigenmediumgesteuert.

Nennweite : DN 80
Vordruck  : 3 bar
Hinterdruck : 1 bar
Menge: 1,000 St

*Hinweis: Einklemmringklappe mit Getriebe*
Einklemmringklappe mit Getriebe
Zentrisch gelagerte Klappenscheibe, Lagerstellen RG 7, Wellenzapfen aus Edelstahl 1.4021, Gehäuse EN-JS 1030 (GGG 40), gummiert bzw. beschichtet mit Rilsan, als Endarmatur geeignet.
Mit Klappenscheibe aus Edelstahl 1.4408.
Mit Antrieb über Getriebe und Handrad.
Mit DIN-DVGW-Zulassung.
Komplett montiert inkl. Anteil für Schrauben aus VA und Dichtung.

Fabrikat und Typ: VAG o.glw.

Angebotenes Fabrikat und Typ: '.........'

Druckstufe [PN] :10/16

**02.04.160 Einklemmklappe Getriebe Nennweite DN 50**
Menge: 2,000 St

**02.04.170 Einklemmklappe Getriebe Nennweite DN 65**
Menge: 4,000 St

**02.04.180 Einklemmklappe Getriebe Nennweite DN 80**
Menge: 6,000 St

**02.04.190 Einklemmklappe Getriebe Nennweite DN 100**
Menge: 6,000 St

**02.04.200 Einklemmklappe Getriebe Nennweite DN 150**
Menge: 1,000 St

**02.04.210 Flanschkugelhahn DN 80 elektrisch**
Der dreiteilige 2/2-Wege Metall-Kugelhahn wird elektromotorisch betätigt. Er verfügt über ein Antriebsgehäuse aus Kunststoff. Eine Handnotbetätigung und eine optische Stellungsanzeige sind serienmäßig integriert. Die Sitzdichtung besteht aus PTFE.

Kugelhahn, Metall, elektrisch betätigt, dreiteilig, ausblassichere Welle, Kugel mit Druckentlastung und Anti-Statik-Einheit
Auslegung des Druckgerätes nach AD2000

Zweiwege-Durchgangskörper
Anschlussart Flansch EN 1092, PN 16, Form B, Baulänge FTF EN 558 Reihe 1, ISO 5752, basic series 1
Dichtungsmaterial PTFE
Spannung/Frequenz 24-240V AC/DC
Regelmodul AUF/ZU Antrieb, 2 zusätzliche potentialfreie Endlagenschalter, Class A (EN15714-2)
Antriebsausführung, elektromotorisch, Stellzeit 25s, Drehmoment 140Nm, Typ J4, Heizung
Schutzklasse IP67

Nennweite:  DN 80
Werkstoff Körper:  1.4408
Werkstoff Kugel:  1.4401
Menge: 1,000 St

**02.04.220 Düsenrückschlagventil DN 80**
Menge: 1,000 St

**02.04.230 Düsenrückschlagventil DN 100**
beidseitig mit Flansch und anteiligen Schrauben, Muttern und Unterlegscheiben in Edelstahl V4A und Dichtungen. Geeignet für Trinkwasser.
Mit einer Epoxidharzbeschichtung entsprechend den KTW-Empfehlungen und DVGW. Mindestschichtdicke 0,3 - 0,5 mm.
Ventilteller und Ventilsitz aus Bronze

Technische Daten:

Fabrikat / Typ  : Noreva ZO o. glw.

angebotenes Fabrikat  : '.........'

Einbaulage : Horizontal/ Vertikal

Nenndruck  : PN 16
Menge: 1,000 St

#### Bereich 02.05 Rohrleitungszubehör

**02.05.10 Manometerhahn**
mit Entlüftungsschraube, Spannmuffe R 1/2", mit Dichtungsmaterial; komplett in Edelstahl 1.4571.
Eingebaut in Rohrleitung zur Montag evon bauseitigen Druckmessungen o.ä..
Menge: 4,000 St

**02.05.20 Manometer 0-6**
für Gase und Flüssigkeiten bis 50° C; Fehlergrenze Kl.1,0 nach DIN 16005 Ausführung nach DIN 16064.
Rohrfedermanometer mit Gewindeanschluss.
Gehäuse aus Edelstahl mit Glyzerinfüllung. Ziffernblatt weiß, Skalierung schwarz DIN16109, 16128, Zeiger schwarz, mit Sichtscheibe.
Mit Manometerhahn und Entlüftungsschraube, Spannmuffe R 1/2", mit Dichtungsmaterial; komplett in Edelstahl 1.4571.
Eingebaut in Rohrleitung.

Fabrikat und Typ: Haenni o.glw.

Angebotenes Fabrikat und Typ: '.........'

Gehäuse-Durchmesser bzw. -größe [mm]: '.........'
Anzeigebereich [bar]: 0-6
Menge: 4,000 St

**02.05.30 Verblendungen Rohrdurchführungen D=150 mm**
*** Bedarfsposition ohne GB
mit Edelstahlblech zweitelige Ausführung zur Montage über der Kernbohrung auf dem Verblendmauerwerk als Abdeckung. Ausführung kreisrund mit Ausschnitt in der jeweiligen Rohrdimension DN 15 bis 80.
Befestigung am Mauerwerk/ Betonwand/ Klinker mit geeigneten Dübeln und Schrauben in Edelstahl.

Werkstoff  : Edelstahl 1.4301
Blechstärke [mm] : ca. 2
Durchmesser [mm] : 450
Menge: 2,000 St

**02.05.40 Verblendungen Rohrdurchführungen D=200 mm**
*** Bedarfsposition ohne GB
mit Edelstahlblech zweitelige Ausführung zur Montage über der Kernbohrung auf dem Verblendmauerwerk als Abdeckung. Ausführung kreisrund mit Ausschnitt in der jeweiligen Rohrdimension DN 15 bis 150.
Befestigung am Mauerwerk/ Betonwand/ Klinker mit geeigneten Dübeln und Schrauben in Edelstahl.

Werkstoff  : Edelstahl 1.4301
Blechstärke [mm] : ca. 2
Durchmesser [mm] : 450
Menge: 6,000 St

**02.05.50 Klarsichtsyphon Be- und Entlüftungsleitung**
bestehend aus T-Stück in Edelstahl mit Doppelnippeln für Übergang auf Muffe und Übergang auf PVC-Verrohrung.
PVC-Verrohrung bestehend aus Klarsichtrohr, senkrechte Länge ca. 500 mm (größer maximalem Luftdruck in der Wasserkammer), Verschraubung, Bögen, usw.
Trichter in Edelstahl für Übergang auf Mapressleitung.
Komplett montiert inkl. allem erforderlichem Zubehör ähnlich Abbildung.

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Menge: 2,000 St

**02.05.60 Bezeichnungsschilder**
neutrale Ausführung zur Befestigung an Rohrleitungen und Sonstigem ca. 6 x 10 cm. UV beständig mit Klarsichtfenster und Befestigung.
Text in Absprache mit dem Auftraggeber.

Angebotenes Fabrikat und Typ: '.........'
Menge: 20,000 St

**02.05.70 Sicherheitskennzeichnung/ Hinweisschilder**
Sicherheitskennzeichnung nach DIN für Rettung, Verhaltensregeln, Brandschutz, BG usw.
Ausführung in Absprache mit dem Auftraggeber.

Angebotenes Fabrikat und Typ: '.........'
Menge: 4,000 St

**02.05.80 Rohrkennzeichnung nach DIN**
*** Bedarfsposition ohne GB
Rohrbezeichnungen mit Klebepfeilen für Fließrichtung und/ oder Farbband entsprechend des Fließmediums.
Ausführung in Absprache mit dem Auftraggeber.

Angebotenes Fabrikat und Typ:. '.........'
Menge: 10,000 St

*Hinweis: Rohrkupplung zugfeste Ausführung*
Rohrkupplung zugfeste Ausführung
Gehäuse aus Edelstahl Mindestgüte 1.4301. Brücke aus 1.4301 und EPDM; Verschluss aus 1.4301.
Nicht zugfeste Verbindung für alle metallischen Rohre und rohrleitungen aus Kunststoffen. Rohrauswinkelung allseitig 2°.

Fabrikat und Typ: Norma, Straub o. glw.

Angebotenes Fabrikat und Typ: '.........'

Druckstufe [PN]: 10

**02.05.90 Rohrkupplung Nennweite DN 65**
Menge: 2,000 St

**02.05.100 Rohrkupplung Nennweite DN 80**
Menge: 4,000 St

**02.05.110 Rohrkupplung Nennweite DN 100**
Menge: 8,000 St

*Hinweis: Ringraumdichtung in Gliederbauweise*
Ringraumdichtung in Gliederbauweise
für Abdichtung zwischen Rohrleitung und Mauerwerk oder zwischen Medium- und Mantelrohr; bestehend aus einer Kette von Dichtgliedern; durch Schrauben lose miteinander verbunden; wasser-, luft- und gasdichter Abschluss zwischen Maueröffnung und Rohr.
Dichtelement aus EPDM (AP)-Kautschuk mit geringem Schwefelgehalt. Druckplatte aus glasfaserverstärktem Polyamid. Schrauben und Muttern aus Edelstahl 1.4571.

Passend zu Kernlochbohrungen bzw. Aussparungen entsprechend den nachfolgenden Rohrleitungsdurchmessern.

Fabrikat u. Typ Göhner o. glw.

Angebotenes Fabrikat und Typ: '.........'

Rohrleitungsmateria: Stahl oder PE

**02.05.120 RRD Rohrnennweite DN 65/ Aussparung Ø 100 mm**
Menge: 4,000 St

**02.05.130 RRD Rohrnennweite DN 100/ Aussparung Ø 250 mm**
Menge: 12,000 St

**02.05.140 Probehahn abflammbar R 1/2"**
in Edelstahl 1.4571 als Probewasserentnahmeventil
PN 40
Menge: 4,000 St

**02.05.150 C-Kupplung**
nach DIN 14307 aus Edelstahl mit Blinddeckel (VA) und Kette, mit Innen- oder Außengewinde

Nennweite ["] : 2 (C-Anschluss)
Menge: 2,000 St

**02.05.160 B-Kupplung**
*** Bedarfsposition ohne GB
nach DIN 14307 aus Edelstahl mit Blinddeckel (VA) und Kette, mit Innen- oder Außengewinde, abschließbar

Nennweite ["] : 2 1/2 (B-Anschluss)
Menge: 1,000 St

**02.05.170 Geka-Kupplung**
aus Messing mit Blinddeckel und Kette, mit Innen- oder Außengewinde

Nennweite ["] : 1/2"-1"
Menge: 10,000 St

**02.05.180 Hauswasserzähler**
*** Bedarfsposition ohne GB
als Mehrstrahl-Flügelrad-Hauswasserzähler PN 16 (Nassläufer)
für Kaltwasser bis 40 °C mit Verschraubung, in geeichter Ausführung entsprechend DVGW, für Einbau in horizontale Leitung.

Zubehör : Reedkontaktgeber 10 l/Imp.
  Kontaktschutzrelais 24 V DC
Nenngröße : Qn 10
Anschlußgewinde : 1 1/4"

Fabrikat/Typ: SPX o. glw.

Fabrikat/Typ: '.........'
Menge: 1,000 St

**02.05.190 Wasserzähler Einbaugarnitur**
*** Bedarfsposition ohne GB
mit Wasserzählerbügel aus Stahl feuerverzinkt, mit Zähleranschlussverschraubung, Absperrarmaturen und Rückflussverhinderer und Plombiervorrichtung gemäß DVGW und DIN 1988.

Angebotenes Fabrikat und Typ: '.........'

Durchflussmenge [m3/h]: Qn 10/ R 1 1/4"
Menge: 1,000 St

#### Bereich 02.06 Sanitärarbeiten

**02.06.10 Schlauchventil**
mit Schlauchverschraubung, Rückflussverhinderer und Durchlaufbelüfter; mit Knebelgriff

Nennweite ["] : 1/2
Nenndruck [bar] : 16
Menge: 2,000 St

**02.06.20 Schlauchventil**
mit Schlauchverschraubung, Rückflussverhinderer und Durchlaufbelüfter; mit Knebelgriff

Nennweite ["] : 1
Nenndruck [bar] : 16
Menge: 1,000 St

*Hinweis: HT-Kunststoff-Abflussrohre*
HT-Kunststoff-Abflussrohre
inkl. Bögen, Abzweige, Befestigungen, Muffen, Übergangsstücke, usw. Verlegung an Decken und Wänden.

**02.06.30 DN 40**
*** Bedarfsposition ohne GB
Menge: 1,000 m

**02.06.40 DN 50**
Menge: 10,000 m

**02.06.50 Ausgussbecken Edelstahl**
aus Edelstahl, mit Klapprost, Kette, Stopfen sowie Auslaufventil verchromt, mit Siphon.
Komplett montiert inkl. Zubehör.
Menge: 1,000 St

**02.06.60 Druckloser Speicher Übertischausführung**
*** Bedarfsposition ohne GB
für Waschtisch, wandhängende Ausführung, mit hochwertiger Wärmeisolation mit Kupfer- oder Kunststoffinnenbehälter drucklos.
Behälterwerkstoff aus Kunststoff, hochwertige Kompaktwärmedämmung aus EPD Expanded polystyrene o. glw.. Stufenlose Temperatureinstellung von 35 °C bis 85 °C. Mit Frostschutzstellung und Energiesparstellung. Temperatureinstellung auf Stufe I oder Stufe e begrenzbar. Betriebsanzeige-Lampe, Strom-Spar-Blende. Mischwassermengenangabe auf der Strom-Spar-Blende Mischwassermenge 40 °C: 9.5 l
Geringster Bereitschaftsenergieverbrauch. Sichere Metallwasseranschlüsse aus Messing, farblich gekennzeichnet Mit Befestigungsmaterial, Montagebügel. Wieder einschaltbare Sicherheits-Temperaturbegrenzung Berührungs-/Feuchtigkeitsschutz IP24D Elektroanschluss: 220 - 240 V Steckerfertig,
Komplett inkl. Befestigungsmaterial und sonstigem Zubehör
Mit geeigneter Auslaufarmatur für kalt und warm. Komplett inkl. allem erforderlichen Zubehör

Fabrikat und Typ: Siemens o.glw.

Angebotenes Fabrikat und Typ: '.........'

Spannung [V] : 230

Anschlussleistung [kW]  : '.........'

Nenninhalt [L] : 5,0
Menge: 1,000 St

**02.06.70 Durchlauferhitzer**
Elektrischer Durchlauferhitzer, drucklose Bauart, hydraulisch gesteuert mit effektivem Blankdraht-Heizsystem in kleiner Nennleistung zur Warmwasserversorgung eines Handwaschbeckens. Zur Erhitzung des Wasser unmittelbar während des Durchströmens, ohne Bereitschaftsenergie.
Signalleuchte zur Funktionskontrolle, Netzanschlussleitung, Spezial Strahlregler mit Durchflussmengenregler für den Auslauf der Armatur.
Wandhängend, wärmeisoliert als Übertisch-Ausführung  Mit geeigneter Auslaufarmatur für kalt und warm. Komplett inkl. allem erforderlichen Zubehör.

Fabrikat und Typ: Clage M7/SMB o.glw.

Angebotenes Fabrikat und Typ: . '.........'

Spannung [V] : 400
Anschlussleistung [kW] : mind. 6,5
Menge: 1,000 St

**02.06.80 Kristallspiegel**
einschließlich 4 Spiegelhalter

Angebotenes Fabrikat und Typ: '.........'

Länge [mm] 400
Breite [mm] 500
Menge: 1,000 St

**02.06.90 Seifenspender**
für Seifencreme, verschließbar für 500 g Seifenbombe, weiß

Fabrikat und Typ: CWS o.glw.

Angebotenes Fabrikat und Typ: '.........'
Menge: 1,000 St

**02.06.100 Karton Seifencreme**
mit 12 Flaschen zu je 500 g

Fabrikat und Typ: CWS o.glw.

Angebotenes Fabrikat und Typ: '.........'
Menge: 1,000 St

**02.06.110 Papierhandtuchspender**
für ca. 300 Falttücher, verschließbar, mit Sichtschlitz, weiß
Menge: 2,000 St

**02.06.120 Papierhandtücher**
1 Karton Handtücher Qualität B, Blatt-Größe 25 x 34 cm
Menge: 2,000 St

**02.06.130 Papierkorb**
Größe 41 x 25 x 62 cm, zusammenlegbar, weiß
Menge: 2,000 St

#### Bereich 02.07 Lüftungstechnik

**02.07.10 Rohrventilator**
Radiallaufräder mit rückwärtsgekrümmten Schaufeln. Anschlussstutzen saug- und druckseitig, für direkten Einbau in Lüftungsleitungen. Befestigungsfuß als Zubehör lieferbar. Förderrichtung: Förder- und Drehrichtung sind auf dem Ventilatorgehäuse durch Pfeile gekennzeichnet.
Motor: Außenläufer-Kondensatormotor.
Betriebskondensator anschlussfertig im Klemmenkasten. Drehzahlsteuerbar. Thermischer Überlastungsschutz serienmäßig.

Robuster Motor mit Kugellager, wartungsfrei. Schutzart IP X4 bei Einbau in Lüftungsleitungen mit mindestens 1 m Rohr auf der Saug- und Druckseite.
Montagehinweise
Einbau in jeder Lage möglich.
Zur Vermeidung von Schwingungsübertragungen auf das Rohrsystem elastische Manschetten verwenden.
Elektrischer Anschluss
Außenliegender Klemmenkasten mit Kabeleinführungstülle.
Sicherheitshinweise
Ventilator bei freier Ansaugung oder Ausblasung nur in Betrieb nehmen, wenn der Berührungsschutz des Flügelrades gemäß DIN EN ISO 13857 gewährleistet ist.

Zum Einbau in Rohrleitungen aus Stahl oder Kunststoff inkl. erf. Reduzierstücke bzw. Übergänge auf Rohrleitung, elastische Kupplung, und Befestigungsmaterial.

Technische Daten:

Fabrikat und Typ: Maico ERR16/1, Helios o.glw.

Angebotenes Fabrikat und Typ: '.........'

Rohrnennweite [DN]: 100
Volumenstrom [m3/h]: ca. 350

Spannung [V/Hz]  : 230/ 50

Leistung [kW]  : '.........'

Schutzart [IP]  : X4
Einbauort  : neues Betriebsgebäude
Menge: 1,000 St

**02.07.20 Verschlussklappe elektrisch Zuluft**
Verschlussklappe, elektrisch. Elektrische Verschlussklappe als Wetterschutz und Kaltluftsperre bei abgeschaltetem Ventilator, mit Getriebemotor:
Ausführung gemäß Schutzklasse II (ohne Schutzleiteranschluss). Öffnet und schließt beim Ein- und Ausschalten des Ventilators, benötigt 4-adrige Netzzuleitung.

Technische Daten:

Spannungsart: Wechselstrom
Bemessungsspannung 230 V

Nennleistung: '.........'

Schutzart: IP 55

Fabrikat und Typ: Maico MK20  o.glw.

Angebotenes Fabrikat und Typ: '.........'
Menge: 1,000 St

**02.07.30 Rückschlagklappe Luftleitung Abluft**
horizontaler und vertikaler Einbau möglich. Strömungsrichtung bei vertikalem Einbau von unten nach oben. Mit 2 gegenläufigen Klappenhälften aus Aluminium. Mit umlaufender Dichtung. Rückschlagklappen im Luftstrom öffnend und über Federkraft schließend.

Technische Daten:
Luftrichtung: Be- Entlüftung
Einbaulage: senkrecht / waagrecht
Nennweite: entspr. Luftleitung

Fabrikat und Typ: Maico AVM15  o.glw.

Angebotenes Fabrikat und Typ: '.........'
Menge: 1,000 St

**02.07.40 Wetterschutzgitter Be- und Entlüftung Hochbehälter**
Wetterschutzgitter horizontal eingebaut in einen Edelstahlrahmen.
Rahmen und Lamelle aus Aluminium-Strangpressprofilen, Welldrahtgitter und Insektenschutzgitter aus Edelstahl 1.4301. Komplett zum Einbau in eine Betonwand/ Aussparung inklusive allem erforderlichen Zubehör.
Mit Anschlussstutzen (Gebäudeinnenwand) DN 150 (da 168,3 mm) zum Anschluss an das Edelstahlrohr (Be- und Entlüftung Reinwasserkammer). Lamellen und Insektenschutzgitter (Gebäudeaußenwand) leicht zu demontieren und zu reinigen.

Technische Daten:

Angebotenes Fabrikat und Typ: '.........'

Abmessungen:
Durchmesser [mm]: DN 150
Länge [mm]: 400
Höhe [mm]: 400
Wanddicke [mm]: ca. 400
Menge: 1,000 St

**02.07.50 Wetterschutzgitter Be- und Entlüftung Wasserkammer**
Zum Einbau über bauseitige Kernlochbohrung oder Aussparung, horizontal eingebaut in einen Aufputzmauerkasten, welcher auf die Fassade aufgesetzt wird. Rahmen und Lamelle aus Aluminium- Strangpressprofilen, Welldrahtgitter und Insektenschutzgitter aus Edelstahl 1.4301. Aufputzmauerkasten als Stahlblechkonstruktion aus Edelstahl, mind. 1.4301.
Mit Wandanschlussblech inkl. Aussparung für die zwei Zuluftrohranschlüsse aus den Reinwasserkammern in entsprechender Nennweite aus Edelstahl 1.4301. Bei Anschluss von mehreren Rohrleitungen mit erforderlichem Trennsteg zwischen den einzelnen Stutzen.

Technische Daten:

Fabrikat und Typ: '.........'

Abmessungen:
Durchmesser [mm]: '.........'

Länge [mm]: ca. 1.500
Breite [mm]: ca. 600
Höhe [mm]: ca. 200
Luftmenge pro Anschluss [m³/h]: max ca. 600
Menge: 2,000 St

**02.07.60 Drehzahlregler**
*** Bedarfsposition ohne GB
für vorgenannten Ventialtor zur automatischen Verstellung der Drehzahl in 5 Stufen zur Anpassung der Luftmenge über Thermostat, komplett inkl. erforderlichem Zubehör

Einbauort  : Schaltraum

Fabrikat und Typ :Helios o.glw.

Angebotenes Fabrikat und Typ: '.........'

Leistungsaufnahme [W]: '.........'
Spannung [V/Hz]  : 400/50
Nennstrom [A]  : '.........'
Schutzart [IP]  :55
Menge: 1,000 St

**02.07.70 Thermostat**
*** Bedarfsposition ohne GB
komplett inkl. erforderlichem Zubehör

Einbauort  :Schaltraum

Fabrikat und Typ:Helios o.glw.

Angebotenes Fabrikat und Typ : '.........'

Leistungsaufnahme [W]  : '.........'

Spannung [V/Hz]  : 400/50

Nennstrom [A]  : '.........'

Schutzart [IP]  :55
Menge: 1,000 St

#### Bereich 02.08 Schlosser- und Stahlbauarbeiten

**02.08.10 Sonderkonstruktionen Stahl feuerverzinkt**
Profilstahlkonstruktionen aus Stahl feurverzinkt. Alle Maße sind am Bau vorzunehmen. Der Preis beinhaltet sämliche Schweißarbeiten sowie Befestigungsmaterialien wie Schrauben und Dübel usw. Kaltverzinken wird nicht zugelassen.
Menge: 50,000 kg

**02.08.20 Sonderkonstruktionen Edelstahl 1.4301**
Profilstahlkonstruktion aus Edelstahl 1.4301. Alle Maße sind am Bau vorzunehmen. Der Preis beinhaltet sämliche Schweißarbei- ten sowie Befestigungsmaterial wie Schrauben und Dübel usw. Sämtliche Schweißnähte gebeizt und passiviert.
Menge: 50,000 kg

**02.08.30 Sonderkonstruktionen Edelstahl 1.4571**
Profilstahlkonstruktion aus Edelstahl 1.4571. Alle Maße sind am Bau vorzunehmen. Der Preis beinhaltet sämliche Schweißarbei- ten sowie Befestigungsmaterial wie Schrauben und Dübel usw. Sämtliche Schweißnähte gebeizt und passiviert.
Menge: 100,000 kg

**02.08.40 Geländer gerade**
mit Handlauf, Kniestab aus Rundrohr und Fußleiste aus Profilstahl.
Geländerpfosten aus Rundrohr mit angeschweißten Fußplatten mit Schraubenlöchern zur Befestigung auf Decken oder abgewinkelt an Wänden.
Ausführung nach GUV und DIN 24533. Befestigung nach DIN und den geltenden Vorschriften.
Übergänge an Ecken auf weiterführendes Geländer verschweißt und verschliffen. Enden verschlossen.
Die  Befestigung ist mit Klebedübeln auszuführen

Technische Daten:

Angebotenes Fabrikat und Typ: '.........'

Einbauort: neues Podes EG
Geländerhöhe [mm]: 1100
Fußleiste [mm]: 100
Pfostenabstand [mm]: max. 1300
Knieleiste Höhe [mm]: 500
Werkstoff: 1.4301
Menge: 3,000 m

**02.08.50 Mehrpreis für Geländerdurchgang**
zu oben angebotenem Geländer des Podestes. Ausführung als selbsteinfallendes Geländer-Türelement (bei ca. 180 fixierbar)  mit Kniestab, gemäß GUV. Aus Rundrohr entsprechend im Geländer integriert.
Durchlass so gestaltet, dass ein problemloses Öffnen und Schließen mit einer Hand möglich ist.
Komplett inklusive aller Befestigungsteile, Scharniere usw. in Edelstahl.

Durchgangsbreite ca. 800 mm, Ausführung in Edelstahl gemäß Geländer.
Menge: 1,000 St

**02.08.60 Podest als Bedien- bzw. Aufstellebene**
Das Podest dient als Zugangsfläche für den unteren Entwässerungs- und Schieberbereich im Rohrkeller

Dieses Bedienpodest wird im Bereich des Rohrkellers montiert und dient als Zugangsebene im UG. Es ist geplant, die Höhe des Podestes auf die vorhandene Untergeschossebene abzupassen.
Ausführung nach UVV Leitern und Tritte.
Lasten entsprechend der u. g. Verkehrslast.
Eine bestehende Statik des Bauwerkes ist nicht vorhanden, Maße können nur aus den vorhandenen Plänen bzw. durch örtliches  Aufmaß entnommen werden.
Alle Maße sind am Bauwerk oder aus bestehenden Zeichnungen zu entnehmen.

Bedienpodest
als stabile Stahlbaukonstruktion mit Trägerprofilen entsprechend der geforderten Traglast zur Auflage der Gitterrostabdeckung. Träger/ Winkelrahmenkonstruktion zum Andübeln an das Bauwerk.

Die Gitterroste sind mit hohem Gleitschutz und Einlegerahmen aus Profilstahl inkl. Befestigungsmaterial im Material des Rahmens sowie mit Halteklammern anzubieten.
Bei der Aufteilung der Roste ist darauf zu achten, dass jeder einzelne ohne größeren Aufwand von einer Person ausgehoben werden kann.
Alle Maße sind am Bau zu nehmen und die Aufteilung ist mit dem Auftraggeber abzustimmen.
Zur Betätigung von unter der Abdeckung liegenden Absperrar- maturen sind entsprechende Aussparungen mit Hülsen zu ver- sehen.

Mögliche Konstruktion (Vorschlag):
- 4 Stück Unterzug ca. HEA 180 Länge ca. 2.000 mm, Befestigung über die gesamte Länge an der Innenwand des Betriebsgebäude. Inkl. erfoderlicher Befestigungen.
1 Stück Unterzug ca. HEA 180 Länge ca. 2.000 mm, Befestigung auf beiden Stirnseiten an der Innenwand des Betriebsgebäude. Inkl. erfoderlicher Befestigungen.
- 4 Stück Querträger ca. HEA 100 Länge ca. 1.500 mm  Befestigung auf beiden Seiten aufgelegt an den o. g. Unterzügen. Inkl. Befestigungen.
- 5 Stück Stützen ca. 100 x 100 x 6,3 mm Länge ca. 750 mm  mit  entsprechender Fußplatte
Geschätztes Gewicht für Profilstahl inkl. Steifen, Platten, Schrauben, usw. ca. 500 kg

Vorbereitet für die Aufnahme von Rohrhalterungen, Aufhängungen für Kabelpritschen, usw.

Abmessungen Podest
LxB  [mm]: ca. 4.600 x 1.900
Aufständerung Höhe [mm]: ca. 750
Verkehrslast [kN/m²]: 3,5
Einbauort: UG
Werkstoff Podest: Stahl feuerverzinkt
Werkstoff Tränenblech: Stahl feuerverzinkt
Menge: 1,000 St

**02.08.70 Mehrpreis für Begehebene komplett in Edelstahl 1.4301**
*** Bedarfsposition ohne GB
wie vor beschrieben, Mehrpreis jedoch für Ausführung der Abdeckung (Gitterroste) komplett in Edelstahl 1.4301.
Menge: 1,000 St

**02.08.80 Begehpodest im UG**
Ausführung nach UVV Leitern und Tritte. Alle Maße sind am Bauwerk zu nehmen.

Begehpodest als stabile Stahlbaukonstruktion mit Trägerprofilen entsprechend der geforderten Traglast zur Auflage der Sicherheitsgitterroste und Befestigung des / der Geländer. Träger zum beidseitigen Andübeln an das Bauwerk.
Podest in rechteckiger Ausführung.
Sicherheitsgeländer ca. 2,00 lfm aus Rundrohr, H=1100 mm, mit Knie- und Fußleisten, Gitterroste als Sicherheitsroste.

Abgang vom Podest auf weiterführende Treppe (siehe LV-Pos. unten). Komplett mit allen benötigten Befestigungsmaterialien und sonstigem erforderlichen Zubehör.
Siehe auch Ausführungsplan

Abmessungen Podest
LxB  [mm]: ca. 1.750 x 2.200
Verkehrslast [kN/m²]: 3,5
Einbauort: Erdgeschoss
Menge: 5,000 m2

**02.08.90 Mehrpreis Begehpodest in Edelstahl**
*** Bedarfsposition ohne GB
Mehrpreis für oben angebotenes Zwischenpodest für die Ausführung in Edelstahl mind. 1.4301 anstatt in Stahl feuerverzinkt. Komplett gebeizt und passiviert.
Menge: 1,000 St

**02.08.100 Aufstiegstreppe Reinwasserkammer**
Mit Befestigungsbügeln. Ausführung nach UVV "Leitern und Tritte".
Sprossen aus U-Profil mit geriffelter Auftrittsfläche b=25 mm, Tritthöhe 280 mm. Lichte Leiterbreite 400 mm; Holme aus Rundrohr
Inkl. erforderlichem Befestigungsmaterial wie Schrauben und  Sicherheitsdübeln in Edelstahl 1.4571.

Fabrikat u. Typ: Huber, Zarges o.glw.

Angebotenes Fabrikat und Typ: '.........'

Einbauort: Zustieg Reinwasserkammer
Werkstoff: 1.4301
Höhenversatz: 0,96 m
Menge: 2,000 St

**02.08.110 Halte- und Einstiegsbügel**
mit Befestigungsplatten zum Abdübeln inkl. Befestigungsmaterial aus Edelstahl
Bügel aus Rundrohr, Durchmesser mind. 42,4 x 2,0 mm.
Die Befestigung ist mit Klebedübeln auszuführen
Technische Daten:

Fabrikat u. Typ: Glogger 2.16 Form 3 o. glw.

Angebotenes Fabrikat und Typ: '.........'

Einbauort: Reinwasserkammern
Bügelhöhe [mm]: 1100
Werkstoff: 1.4571
Menge: 4,000 St

**02.08.120 Aluminium-Eingangstür**
einbaufertig, einflügelig, nach aussen öffnend.

Türblatt stumpf einschlagend (Türblatt und Zarge flächenbündig).
Türblatt Blechstärke Außenblech 3 mm, Innenblech 3 mm, ausgeschäumt mit FCKW-freiem PU-Hartschaum-Isolierkern. Oberfläche aus glattem eloxiertem LM-Blech.
Stabile und wartungsfreie Türbänder an der Zarge angeschlagen. Türblatt und Zarge flächenbündig.
Schloss vorgerichtet für einen Profilzylinder. Mit beidseitiger LM-Drückergarnitur.

Zarge dreiseitig aus Sonderprofil mit aufgesteckter Gummidichtung.
Mit überfälztem Anschlag zur Verhinderung des Eindringens von Wasser und Insekten.
Türe komplett wärmegedämmt inklusive aller erforderlichen Einbauteile, Befestigungsmaterialien, Anschlussbleche zu Wand, Decke und Boden,  mit dauerelastische Verfugung mit Zulassung (KTW-Empfehlung) für den Trinkwasserbereich usw.
Die Konstruktion muss absolut dicht ausgeführt sein.

Ausführung mit Z-Zarge.
Eingang in die Wasserkammer.

Fabrikat u. Typ: Glogger o. glw.

Angebotenes Fabrikat und Typ: '.........'

Eloxal: E6/ EV1
lichte Maße
H x B [mm]: ca. 1.250 x 1.000
Menge: 2,000 St

**02.08.130 Leichtmetall-Abtrennung**
zum Einbau in bestehende Öffnung vom Betriebsgebäude in die Wasserkammer
Aufgebaut auf der bestehenden Brüstung an der bestehenden Betondecke, an den zwei Betonwänden.

Im Wesentlichen bestehend aus:
- integrierter Türe aus vorangeganer Position
- gerade, stabiler Rahmenkonstruktion
- Abschluss unten, oben, rechts und links zum Bauwerk über, geschlossenes Aluminiumpaneel, mit glatter Oberfläche.

Konstruktion komplett wärmegedämmt inklusive aller erforder- lichen Einbauteile, Befestigungsmaterialien, Anschlussbleche zu Wand, Decke und Boden,  beidseitige dauerelastische Verfugung mit Zulassung (KTW-Empfehlung) für den Trinkwasserbereich usw.
Die Konstruktion muss absolut dicht ausgeführt sein.

Aufteilung und Ausführung in Absprache mit dem AG.
Dem Angebot ist ein Skizze und Beschreibung über die angebotene Ausführung beizufügen.

Fabrikat u. Typ:

Angebotenes Fabrikat und Typ: '.........'

lichte Maße
H x L [mm]: 1.280 x 1.950
Menge: 2,000 St

**02.08.140 Stahltreppe einläufig, Geländer beidseitig**
bestehend aus Seitenwangen, Treppenstufen und Geländer nach DIN 18064, DIN 18065, DIN 24530 und GUV 26,19. Seitenwange aus verwindungssteifem gekantetem Profil.
Trittstufen mit rutschhemmender Oberfläche R 12 nach DIN 51130 und GUV 0.1 in Verbindung mit GUV 26.18, verbunden mit den tragenden Seitenprofilen.
Mit Schutzgeländer bestehend aus Handlauf und Kniestab aus Rundrohr ausgelegt für eine Horizontallast von 300 N/m und seitlicher Befestigung ohne Abstand. Geeignete Maßnahmen gegen Kontaktkorrosion (sofern erforderlich).
Dimensionierung und statische Auslegung entsprechend DIN 1055 T 3.
Komplett inklusive allem erforderlichen Befestigungsmaterial und Zubehör.
Stirnseitig mit dem Bauwerk mit Klebeankern Verbunden.

Technische Daten:

Angebotenes Fabrikat und Typ: '.........'

Einbauort: Einstieg Reinwasserkammer
Verkehrslast [kN/m²]: 3,5
Treppenwangen-Profil: '.........'

Werkstoff Stufen u.Seitenwangen: Edelstahl 1.4571
Werkstoff Geländer: Edelstahl 1.4571

Maschenweite [mm]: '.........'

Tragstab-Quer-schnitt [mm]: '.........'

StufenBreite/Tiefe [mm]: 19 Stück 800/ 280
Gesamthöhe Treppe [mm]: ca. 4000
Steigung [mm]: 188
Menge: 2,000 St

**02.08.150 Stahltreppe einläufig, Geländer beidseitig**
bestehend aus Seitenwangen, Treppenstufen und Geländer nach DIN 18064, DIN 18065, DIN 24530 und GUV 26,19. Seitenwange aus verwindungssteifem gekantetem Profil.
Trittstufen mit rutschhemmender Oberfläche R 12 nach DIN 51130 und GUV 0.1 in Verbindung mit GUV 26.18, verbunden mit den tragenden Seitenprofilen.
Mit Schutzgeländer bestehend aus Handlauf und Kniestab aus Rundrohr ausgelegt für eine Horizontallast von 300 N/m und seitlicher Befestigung ohne Abstand. Geeignete Maßnahmen gegen Kontaktkorrosion (sofern erforderlich).
Dimensionierung und statische Auslegung entsprechend DIN 1055 T 3.
Komplett inklusive allem erforderlichen Befestigungsmaterial und Zubehör.
Stirnseitig mit dem Bauwerk mit Klebeankern Verbunden.

Technische Daten:

Angebotenes Fabrikat und Typ: '.........'

Einbauort: Abstieg Rohrkeller
Verkehrslast [kN/m²]: 3,5
Treppenwangen-Profil: '.........'

Werkstoff Stufen u.Seitenwangen: Edelstahl 1.4571
Werkstoff Geländer: Edelstahl 1.4571

Maschenweite [mm]: '.........'

Tragstab-Quer-schnitt [mm]: '.........'

StufenBreite/Tiefe [mm]: 19 Stück 800/ 280
Gesamthöhe Treppe [mm]: ca. 2.600
Steigung [mm]: 188
Menge: 1,000 St

**02.08.160 Sicherheitseingangstür einflügelig**
einbaufertig, einflügligg, doppelwandig.
Einbruchgesichert nach DIN EN 1627 RC3.

Vollständig aus Edelstahl 1.4571, mit doppelter Gummidichtung.
Türblatt stumpf einschlagend (Türblatt und Zarge flächenbündig). Tür nach außen öffnend.
Türblatt Blechstärke Außenblech 2 mm, Innenblech mind. 1 mm, Türblattstärke 56 mm, ausgeschäumt mit FCKW-freiem PU-Hartschaum-Isolierkern. Oberfläche mit Längsschliff. Mit Gummidichtung.
Stabile und wartungsfreie Türbänder an der Zarge angeschlagen. Türblatt und Zarge flächenbündig. Das Türblatt greift mittels massiven Ankerbolzen im geschlossenen Zustand formschlüssig, 4-seitig in den Rahmen ein. Spezialsicherheitsschloss vorgerichtet für einen Profilhalbzylinder. Mit Panikeinrichtung, 3-seitig sperrend mit massiven Riegeln in den Rahmen eingreifend. Schlosskasten gesichert durch Aufbohrschutz in Form einer Hartmanganplatte. Äußeres Langschild mit fest montiertem Drehgriff.
Standflügel mit Treibriegelbedienung, Abdichtug zwischen den beiden Flügeln über Gummidichtung.
Zarge dreiseitig aus Sonderprofil mit aufgesteckter Gummidichtung.
Mit überfälztem Anschlag zur Verhinderung des Eindringens von Wasser und Insekten.
Unter Schutzgas geschweißt und im Vollbad gebeizt und passiviert.Innen mit Schutzbeschichtung lackiert Farbe Weis- Aluminium RAL 9006.
Inkl. erforderlichem Befestigungsmaterial aus Edelstahl zum Andübeln.
Ausführung mit Stockrahmen.
Mit Bodenfeststeller
Mit Schloss-Riegel-Kontakt
von innen verschließbar
mit Magnetkontakt
mit Potentialausgleich

Technische Daten:

Fabrikat u. Typ: Huber TT 2.2 o. glw.

angebotenes Fabrikat u.Typ: '.........'

Einbauort: Zugang Hochbehälter
lichte Mauermaße
H x B [mm]: 1.800 x 1.100
Menge: 1,000 St

**02.08.170 Mehrpreis für Ausführung in RC 4**
*** Bedarfsposition ohne GB
entsprechend der oben genannten Position, Mehrpreis für Ausführung RC 4
Menge: 1,000 St

**02.08.180 Mehrpreis für Blechaufdoppelung**
*** Bedarfsposition ohne GB
entsprechend der oben genannten Position, Mehrpreis für Ausführung mit Blechaufdoppelung außen zum Schutz vor  Sonneneinstrahlung.
Menge: 1,000 St

#### Bereich 02.09 Sonstige Leistungen

*Hinweis: Taglohnarbeiten*
Taglohnarbeiten
Durch die Verrechnungssätze sind alle Aufwendungen des Auftragnehmers abgegolten (Fahrt- und Fahrzeugkosten, Auslösung, Übernachtung, Wagnis, Gewinn, Lohnzuschläge, Erschwernis, Überstundenzuschläge usw.). Weiterhin sind die Kosten für Handwerkzeug, Kleingeräte und Messinstrumente einzurechnen.
Stundenlohnarbeiten dürfen nur auf Anordnung der Bauleitung bzw. des Auftraggebers ausgeführt werden und sind umgehend durch die Bauleitung bestätigen zu lassen.

**02.09.10 Obermonteur**
Menge: 30,000 h

**02.09.20 Monteur**
Menge: 30,000 h

**02.09.30 Schutz der Bodenflächen Arbeitsbereich**
Der fertige Fliesenboden wird vor der Montage der Ausrüstung eingebracht. Daher ist dieser entsprechend zu schützen. Eventuelle Erschwernisse bei der Montage der technischen Ausrüstung sind einzurechnen.
Liefern, anbringen, unterhalten und nach Beendigung der Arbeiten entfernen von Schutzabdeckungen auf sämtlichen Bodenflächen (auch Treppen), die durch herunterfallende Gegenstände, Betonteile und/oder Transportverunreinigungen beschädigt werden können, mittels Hartfaserplatten zur Vermeidung von Verschmutzungen und/oder Beschädigungen der Bodenflächen inkl. zusätzlicher aufgelegter reißfester Folie, Malervlies, o.ä. als Schutzabdeckung und Verklebung der Folie.
Menge: 30,000 m2

**02.09.40 Abdeckung Verrohrung/ Ausrüstungsteile**
Abdeckung/ Umwicklung der kompletten in der Leistungsbeschreibung enthaltenen Rohrleitungen, Armaturen, Aggregate, Behälter usw. mit Folie in geeigneter Stärke und Fixierung mit Klebeband für die Dauer der kompletten Arbeiten.
Die Folie muss so angebracht sein, dass alle durchzuführenden Arbeiten an Wand- und  Bodenflächen, sowie zur Erstellung etwaiger Fundamente usw. ungehindert durchgeführt werden können. Alle Stellantriebe, E-Klappen, Motoren usw. sind getrennt von den Rohrleitungen bzw. dem restlichen Bauteil mit Folie zu schützen, so dass die notwendigen Elektroanschlüsse hergestellt werden können. Sollte die Folie entfernt werden müssen, muss diese wieder unentgeltlich angebracht werden.
Nach Abschluss der Arbeiten und vor Inbetriebnahmen ist die Abdeckung ggf. bauteil- bzw. abschnittsweise oder auch auf Anweisung der Bauleitung zu entfernen und entsprechend zu entsorgen. Sowohl das Anbringen, wie das Instandhalten als auch die Demontage und Entsorgung der Materialien für die Abdeckung sind in die Position einzurechnen.
Menge: 1,000 Psch

**02.09.50 Fahrbares Montagegerüst**
Fahrbare(s) Monategerüst(e) inkl. aller Sicherheitseinrichtungen zur Montage im Rohrkeller, Raumhöhe bis ca. 5,50 m (Wasserkammern). Vorhaltung über die komplette Bauzeit.
Menge: 1,000 Psch

**02.09.60 Einbau bauseits gestellter Geräte DN 50-80**
mit anteiligen Schrauben in Edelstahl 1.4571 und Dichtungen für die Flanschverbindungen

Gerät : MID, Armaturen
Nenndruck : PN 10/16
Menge: 1,000 St

**02.09.70 Einbau bauseits gestellter Geräte DN 100-150**
mit anteiligen Schrauben in Edelstahl 1.4571 und Dichtungen für die Flanschverbindungen

Gerät : MID, Armaturen
Nenndruck : PN 10/16
Menge: 1,000 St

**02.09.80 Baustellenanpassung/-nähte DN 50 bis DN 80**
auf der Baustelle erforderliche Schweißnähte und Anpassarbeiten der Rohrleitungen an den Bestand. Inkl. ablängen, anpassen, formieren, beizen und sonstige Arbeiten.
Menge: 10,000 St

**02.09.90 Baustellenanpassung/-nähte DN 100**
auf der Baustelle erforderliche Schweißnähte und Anpassarbeiten der Rohrleitungen an den Bestand. Inkl. ablängen, anpassen, formieren, beizen und sonstige Arbeiten.
Menge: 10,000 St

**02.09.100 Baustellenanpassung/-nähte DN 150**
auf der Baustelle erforderliche Schweißnähte und Anpassarbeiten der Rohrleitungen an den Bestand. Inkl. ablängen, anpassen, formieren, beizen und sonstige Arbeiten.
Menge: 15,000 St

*Hinweis: Kernlochbohrung*
Kernlochbohrung
in Stahlbetondecken und -wänden einschl. Gerätevorhaltung, Umsetzen, Betriebsstoffe, Verschleißmaterial, Stahlschnittflächenzuschlag und Aufstellen des Gerätes usw..
Anschließendes Reinigen der Baustelle und Entsorgung des Bohrkernes. Des Weiteren ist das anfallende Bohrwasser während des Bohrens mit geeigneten Geräten schadlos abzusaugen und vom AN zu entsorgen.

**02.09.110 Durchmesser 80 mm, Wandstärke: bis 400 mm**
Menge: 1,000 St

**02.09.120 Durchmesser 100 mm, Wandstärke: bis 400 mm**
Menge: 1,000 St

**02.09.130 Durchmesser 150 mm, Wandstärke: bis 400 mm**
Menge: 1,000 St

**02.09.140 Durchmesser 250 mm, Wandstärke: bis 400 mm**
Menge: 6,000 St

**02.09.150 Durchmesser 300 mm, Wandstärke: bis 400 mm**
Menge: 8,000 St

*Hinweis: Vergießen Kernlochbohrung*
Vergießen Kernlochbohrung
in Stahlbetondecken und -wänden mit trinkwasserzugelassenem schwindfreien Quellmörtel, einschließlich erforderlicher Schalung und Reinigen der Baustelle.
Die Dichtheit der Durchführungen ist zu gewährleisten. Ggf. erforderliche Nachverpressungen gehen zu Lasten des AN.

**02.09.160 Durchmesser 100 mm, Wandstärke: bis 400 mm**
Menge: 1,000 St

**02.09.170 Durchmesser 150 mm, Wandstärke: bis 400 mm**
Menge: 1,000 St

**02.09.180 Durchmesser 250 mm, Wandstärke: bis 400 mm**
Menge: 6,000 St

**02.09.190 Durchmesser 300 mm, Wandstärke: bis 400 mm**
Menge: 8,000 St

**02.09.200 Vergussmörtel**
*** Bedarfsposition ohne GB
zum Verschließen diverser Öffnungen und Aussaprungen in Stahlbetondecken und -wänden mit trinkwasserzugelassenem schwindfreien Quellmörtel, einschließlich reinigen der Baustelle.
Inkl. der erforderlichen Schalung, mit der entsprechenden Rohrdurchführung, o.ä..
Die Dichtheit der Durchführungen ist zu gewährleisten. Ggf. erforderliche Nachverpressungen gehen zu Lasten des AN.
Menge: 50,000 kg

**02.09.210 Beschichtung Kernlochbohrung**
Bohrfläche mit Rostschutz und Epoxidharz o. glw. zweifach beschichten, damit die Stahlschnittfächen geschützt sind.
Menge: 5,000 m2

*Hinweis: Demontage*
Die Demontage beinhaltet grundsätzlich den Abbau der entsprechenden Bauteile inkl. der Kleinteile und, sofern nicht anders vermerkt, die Entsorgung des Materials. Der AG behält sich vor, diverse Bauteile (Armaturen, Formstücke, usw.) in seinem Eigentum zu behalten.
Auf der Baustelle ist die Lagerfläche begrenzt, so dass die demontierten Bauteile sofort nach der Demontage entsorgt werden müssen.
Es ist zu Beachten, dass die Demontagearbeiten in mehreren Abschnitten erfolgen muss. Zur Aufrechterhaltung der Wasserversorgung können nach Aufbau von verschiedenen Notversorgungsleitungen immer nur Teildemontagen erfolgen.
Bei der Demontage von Rohrleitungen werden diese an den Wanddurchführungen getrennt und der verbleibende Rest über die separat vergütete Positionen "Kernlochbohrungen" demontiert.
Zur besseren Kalkulation kann nach vorheriger Absprache ein Baustellentermin vereinbart werden, um die zu demontierenden Bauteile in Augenschein zu nehmen.

**02.09.220 Demontage und Entsorgung Kleinleitung R1/2"-R2"**
Menge: 20,000 m

**02.09.230 Demontage und Entsorgung Rohrleitungen DN 50 bis DN 65**
aus Stahl inklusive Armaturen und sonstigem Zubehör. Druckstufe PN 10 bis PN 25
Nennweite: DN 50 bis DN 65
Menge: 10,000 m

**02.09.240 Demontage und Entsorgung Rohrleitungen DN 80 bis DN 100**
aus Stahl inklusive Armaturen und sonstigem Zubehör. Druckstufe PN 10 bis PN 25
Nennweite: DN 80 bis DN 100
Menge: 25,000 m

**02.09.250 Demontage und Entsorgung Rohrleitungen DN 125 bis DN 150**
aus Stahl inklusive Armaturen und sonstigem Zubehör. Druckstufe PN 10 bis PN 25
Nennweite: DN 125 bis DN 150
Menge: 10,000 m

**02.09.260 Demontage und Entsorgung Hauswasserwerk**
Inlinepumpe mit Druckkessel und Anschlussverrohrung

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Menge: 1,000 St

**02.09.270 Demontage und Entsorgung UV Anlage**
Zu demontierenund Entsorgen ist die eingebaute UV-Desinfektionsanlage Prominent Dulcodes  aus dem Jahr 2015

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Menge: 2,000 St

**02.09.280 Demontage und Entsorgung Chlordioxidanlage**
die bestehende Chlordioxidanlage besstehend aus Pumpe (Grundfos Membranpumpe) und Lanze, mit Kanister und Wanne sowie Impfstelle ist zu demontieren.
Der Anlagenbetreiber behält sich vor die Anlage zu behalten.
Menge: 1,000 St

**02.09.290 Demontage und Entsorgung Ätznatronanlage**
die bestehende Ätznatronanlage besstehend aus Pumpe (Grundfos Membranpumpe) und Lanze, mit Kanister und Wanne sowie Impfstelle ist zu demontieren.
Der Anlagenbetreiber behält sich vor die Anlage zu behalten.
Menge: 1,000 St

**02.09.300 Demontage und Entsorgung Eingangstüre Hochbehälter**
Bestehende Eingangstür (Haupteingangstüre) aus Aluminium demontieren und entsorgen, Demontage im Zuge der Neumontage der neuen Eingangstür, komplett inkl. aller erforderlichen Leistungen.
Höhe xBreite: 2300x1000 mm
Menge: 1,000 St

**02.09.310 Demontage und Entsorgung Gitterrostabdeckungen**
bestehende Gitterrostabdeckungen aus Stahl verzinkt, im Rohrkeller montiert demontieren und entsorgen, inkl. Einlegerahmen aus Profilstahl.
Der Auftraggeber behält sich vor die demontierten Anlagenteile zu behalten.
Menge: 5,000 m2

**02.09.320 Demontage und Entsorgung Leiter zur WK 1 und 2**
bestehende Stahltreppe aus Edelstahl, im Betriebsgebäude (Einstieg in die Wasserkammer 1 und 2) montiert, demontieren und entsorgen, inkl. seitlichen Handlauf.
Der Auftraggeber behält sich vor die demontierten Anlagenteile zu behalten.

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Menge: 2,000 St

**02.09.330 Demontage und Entsorgung Leiter in WK 1 und 2**
bestehende Leiter in der Wasserkammer demontieren und entsorgen.
Menge: 2,000 St

**02.09.340 Demontage und Entsorgung Edelstahlabtrennung WK**
bestehnde Kammerabtrennung aus Edelstahl demontieren und entsorgen. Diese Elemente werden aus Alu neu hergestellt und sind in der Position Schlosser- und Stahlbauarbeiten enthalten.
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Menge: 2,000 St

**02.09.350 Demontage und Entsorgung Armaturen DN 50-80**
vorhandene Armaturen demontiren und entsorgen.
Menge: 10,000 St

**02.09.360 Demontage und Entsorgung Armaturen DN 100-150**
vorhandene Armaturen demontieren und entsorgen.
Menge: 10,000 St

#### Bereich 02.10 Wartungsarbeiten

*Hinweis: Grundlage für die Wartungsarbeiten*
Grundlage für den Wartungsvertrag bilden das in den Vorbedingungen beigefügte Angebot für Wartungsarbeiten (KEV 145.1 (W) Ang Nr.1 sowie die besonderen Vertragsbedingungen für Wartungsarbeiten KEV 146 (W) BVB und die Arbeitskarte. Diese sind auch verbindlich auzufüllen und zu unterzeichnen.

**02.10.10 Wartungsvertrag**
*** Bedarfsposition ohne GB
Wartungsvertrag für die Dauer der Gewährleistungsfrist, jeweils pro Jahr anzubieten, gemäß den Vorbedingungen für die Wartungsarbeiten wie vor beschrieben für die gesamte erstellte Aufbereitungsanlage, inkl. aller Systemkomponenten wie z. B. UF-Anlage, LPRO-Anlage, Entsäuerungsanlage, Dosieranlagen, usw.  gemäß dem beschriebenen Gesamtleistungsumfang.

Mindestumfang:
- Wartung aller vom AN gelieferten Geräte und Bauteile gemäß den vom Hersteller vorgegebenen Wartungsanleitungen und Wartungsintervallen.
- Funktionskontrolle aller Einrichtungen Sichtkontrolle sämtlicher Anlagen
- Sichtprüfung und Kontrolle der Dichtigkeit und Festigkeit von Schraub- und Klemmverbindungen.
- Wartung und Überprüfung aller Pumpen auf Dichtigkeit, Korrosion, Laufgeräusche mit Protokoll der Förderleistung (Q/H).
- Wartung und Überprüfung aller Gebläse und Ventilatoren auf Dichtigkeit, Korrosion, Laufgeräusche.
- Wartung und Überprüfung aller Verdichter inkl. Luftaufbereitung auf Dichtigkeit, Korrosion, Laufgeräusche, usw..
- Wartung und Überprüfung aller Armaturen auf auf Dichtigkeit, Korrosion, Laufgeräusche.
- Sichtprüfung aller Leitungen, ggf. reinigen und nachbeizen.
- Auftretende Mängel sind anzuzeigen und sofern möglich sofort zu beheben.
- Abfrage/ Auslesen und Auswertung der protokollierten bzw. aufgezeichneten Anlagenparameter und Messdaten.
- Überprüfung/ Abgleich/ Reinigung sämtlicher im Leistungsumfang enthaltenen Messtechnik.
- Überprüfung von Messbereichen und Kalibrierung aller gelieferten  Mess-/ Analysengeräte.
- Prüfung der Schutzmaßnahmen nach VDE 0100 im Lieferumfang.
- Erstellung eines Prüfprotokolles im Beisein des Bedienpersonals des Betreibers.

Alle Aggregate sind in einer Liste mit Betriebsstunden, relevanten Daten (Stromaufnahme, Fördermenge, Förderhöhe, usw.) darzustellen.
Weitere Grundlage bildet die beigefügte Wartungskarte.

Unter Berücksichtigung der geplanten Anlagenkapazität und der Wasserqualität hat der Bieter das erforderliche Wartungsintervall für die Aufbereitungsanlage in XX mal/pro Jahr verbindlich einzutragen!

Erforderliche Wartungsintervalle UF (Anzahl pro
Jahr): '................'

Weiterhin ist vom Bieter eine Wartungs-/ Verschleiß- und Ersatzteilliste mit Preisen aller montierten relevanten Komponenten aufzustellen.

Der Einheitspreis ist auch in dem beigefügten Angebot für Wartungsarbeiten einzutragen und das Angebot ist entsprechend zu unterschreiben!
Menge: 4,000 Jahr
